# Stolberg-WERTH
Angebotsaufforderung (GAEB DA XML 3.2, DA83)
Projekt: 2026-050
Währung: EUR
Vergabeart: Freihändige Vergabe
Erstellt mit: SOFTTECH GmbH / GXML Toolbox V3.3 R20230503, AVANTI pro 2025, 14.07.2026

## 01 Rohbauarbeiten
Datum: 14.07.2026

*Hinweis: Bauvorhaben und Projektbeteiligte*
Bauvorhaben und Projektbeteiligte
Die Kupferstadt Stolberg plant die Sanierung und die Erweiterung des Bürgerhauses im Stadtteil Werth.
Bei der hier beschriebenen Baumaßnahme handelt es sich um die Fertigstellung der bereits teilweise ausgeführten Sanierung des Altbaus und die Ergänzung durch einen Erweiterungsbau.
Geplant ist ein 2 bzw. 3-geschossiger Anbau mit dem Anschluss im UG, EG und OG auf der Rückseite des bestehenden Gebäudes.
Der Anbau bietet eine großen Sanitärbereich im UG und einen Veranstaltungsraum im EG.
Zudem stellt er die Rettungswege für den Altbau.

Baustellenadresse:
Bürgerhaus Werth
Dorfstraße 23
52224 Stolberg Werth

Bauherr (BH), Auftraggeber (AG):
Kupferstadt Stolberg (Rhld.)
Abteilung 65.1 - Hochbau
Zweifaller Straße 277
52224 Stolberg

*Hinweis: Angaben zur Baustelle*
Angaben zur Baustelle

Das Gebäude ist frei zugänglich.
Der Altbau ist von der Dorfstraße, der Haupterschließung des Ortsteils Werth, erreichbar. Der Anbaubereich ist über die seitlich gelegene Wehrstraße zu erreichen. Diese Nebenstraße hat zwischen dem Altbau und der Nachbarbebauung an der Kreuzung mit der Dorfstraße eine  lichte Breite von aktuell nur ca. 3,80 m. Nach dem Dämmen der Fassade werden nur noch ca. 3,65 m verbleiben.
Da im weiteren Verlauf der Wehrstraße der Löschzug Werth der Feuerwehr Stolberg angesiedelt ist, muss diese Straße weitgehend freigehalten werden und darf auf keinen Fall durch parkende Fahrzeuge versperrt werden.
Im weiteren Verlauf folgt reine Wohnbebauung an engen Seitenstraßen.

Die Zufahrt zur Baustelle erfolgt über den Vorplatz der Feuerwehr in spitzem Winkel zur Straße.
Die Einfahrt ist ca. 5,0 m breit, die anschließende Zufahrt zur Baufläche stellenweise bis zu 17 % steil abfallend.
Dem entsprechend ist davon auszugehen, dass nicht mit großem Gerät, wie z.B. schweren Kettenbaggern, oder Sattelzügen für den Transport kalkuliert werden kann.
Das Aufstellen eines Baukrans oder von Büro- bzw. Materialcontainern ist nur in sehr begrenztem Umfang und in Absprache mit der Bauleitung möglich.
Es wird dringend empfohlen, die Baustellen vor der Kalkulation anzuschauen.

Bauwasser und Baustrom werden bauseits ohne Berechnung zur Verfügung gestellt.
Die Installation wird im Auftrag des Bauherrn durch das Gewerk Rohbau erbracht und unterhalten.

Der Bauherr schließt keine Bauwesenversicherung für diese Baustelle ab.

Die Baustelle wird bauseits ohne Berechnung mit einer Bauvideoüberwachung ausgestattet.

Im Bereich der Baustelle sind Bäume bzw. Hecken vorhanden. Diese sind während der Bauzeit zu schützen. Der Schutz des gesamten Kronen-Traufbereichs ist unbedingt zu berücksichtigen.
Ebenso dürfen die angrenzenden Bauwerke und Verkehrsflächen nicht beschädigt werden.
Die Beseitung von Schäden geht zu Lasten des Verursachers.

*Hinweis: Angaben zur Ausführung*
Angaben zur Ausführung

Der Leistungsumfang dieses Leistungsverzeichnisses beinhaltet
- die Einrichtung der Baustelle einschl. Bauzaun, Strom und Wasser
- die Erdarbeiten
- die Teilunterfangung des Altbaus
- die Abfangung mit einem verlorenen Verbau
- die Stützwand zum Nachbarn und
- die Rohbauarbeiten Anbau und im und am Bestandsgebäude

Alle Positionen des Leistungsverzeichnisses verstehen sich als fix - und fertige Leistung incl. aller Vorarbeiten und Bereitstellung der Hilfswerkzeuge.

Ausführungszeit:
Gemäß besonderen Vertragsbedingungen mit dem AG.

In der Karnevalszeit wird auf der Baustelleneinrichtungsfläche ein großes Festzelt aufgebaut, in dem die Dorfgemeinschaft und Gäste traditionell Karneval feiern. Dafür ist die Fläche, die im BE-Plan dargestellt ist, vom 11.01.2027 bis zum 12.02.2027 freizuhalten.
Bauarbeiten können in diesem Zeitraum nur sehr eingeschränkt ausgeführt werden, da in der 2. und 3. KW 2027 der Zeltaufbau und in der 6. KW 2027 der Zeltabbau stattfindet. Dazwischen wird gefeiert.

Die in diesem LV beschriebenen Leistungen sollen vor dem 11.01.2027 in den wesentlichen Teilen einschl. Arbeitsraumverfüllung abgeschlossen sein. Restarbeiten wie der Rückbau von Schalungsstützen, Nacharbeiten von Oberflächen oder ähnliches können in dem Zeitraum 2. bis 6. KW 2027 noch ausgeführt werden.

Arbeitsabschnitte:
Der Ablauf ist nicht in Abschnitte unterteilt.

Gerüste:
Das Fassadengerüst wird bauseits durch den AG beauftragt und kann für die Rohbauarbeiten genutzt werden. Die Planung und Koordination für die Rohbauarbeiten sind in Pos 01.02.0085 anzubieten.

Sonstige Angaben
Sonstige gewerkespezifische Angaben zur Ausführung
insbesondere gem. DIN 18299 sind den einzelnen
Leistungsbeschreibungen zu entnehmen.

*Hinweis: Anlagenverzeichnis*
Anlagenverzeichnis

Nachstehend aufgelistete Zeichnungen sind der LB beigefügt und somit Bestandteil.

1 Ordner Architekturpläne mit 12 Dateien
1 Ordner Baugrundgutachten mit 7 Dateien
1 Ordner Brandschutz mit 7 Dateien
1 Ordner Grundleitungen mit 2 Dateien
1 Ordner Tragwerksplanung mit 20 Dateien
1 Ordner Vermesserplaene mit 1 Datei

*Hinweis: ZTV - Zusätzliche technische Vertragsbedingungen*
ZTV - Zusätzliche technische Vertragsbedingungen

Allgemeiner Teil

In den Verdingungsunterlagen werden u. a. nachstehende Abkürzungen verwendet.

AG: Auftraggeber
AN: Auftragnehmer
OÜ: Objektüberwachung des AG
LB:  Leistungsbeschreibung

Für die einzelnen Bauleistungen gelten die VOB, sowie die jeweiligen DIN-Normen in der aktuellen und gültigen Fassung. Die Bauleistungen müssen den "Allgemein anerkannten Regeln der Technik" entsprechen. Sind bautechnische Regeln einzuhalten, so gilt grundsätzlich die zum  Zeitpunkt der Abnahme in Kraft befindliche Vorschrift, sofern diese keinen eigenen späteren Gültigkeitsvermerk trägt.

Die Schutzbelange der Bewohner der umliegenden Gebäude sind zu berücksichtigen. Die Arbeitszeiten sind auf die gesetzlichen Bestimmungen bzgl. der Schutzbelange Dritter entsprechend abzustimmen. Sind für die Erreichung der einzelnen Fertigstellungstermine Arbeiten zwischen 22:00 bis 6:00 Uhr durch den AN zwingend notwendig, so hat der AN auf seine eigenen Kosten die entsprechenden behördlichen Genehmigungen einzuholen. Die Arbeiten sind der OÜ frühzeitig bekannt zu geben.

Der notwendige Personal- und Geräteeinsatz ist durch den AN jederzeit so zu wählen, dass die Termine des Rahmenterminplanes bzw. des Baufristenplans nicht gefährdet werden. Als normale Baubetriebs-Arbeitszeit gilt: an Werktagen von Montag bis Freitag von 7:00 Uhr - 20:00 Uhr, Samstags von 7:00 Uhr - 16:00 Uhr. Ggf. sind diese Zeiten voll auszunutzen.
Sind durch den AN bei seinen Lieferanten Lieferfristen einzuhalten, so hat er den AG und die OÜ entsprechend frühzeitig hierauf schriftlich hinzuweisen, soweit die Angaben zur Materialdisposition aus Plänen und Leistungsbeschreibung nicht ausreichend hervorgehen.
Erfolgt der schriftliche Hinweis durch den AN nicht fristgerecht, so geht der zeitliche Verlust, welcher evtl. durch den verzögerten Beginn der Ausführung des AN entsteht, voll zu Lasten des AN. Der AN hat die abzusehenden Terminverzögerungen umgehend durch entsprechende Verstärkung von Personal und Erhöhung der Geräteanzahl zu kompensieren.
Ist eine Terminverzögerung des eigenen Gewerkes trotz Kompensationsmaßnahmen nicht zu verhindern und/ oder werden Parallelgewerke oder Nachfolgegewerke in ihrem Ausführungsbeginn oder in der Ausführung ihrer Leistungen behindert, und führt dieses zu Kosten beim AG, geht die Terminverzögerung und die daraus entstehenden Kosten voll zu Lasten des AN.

Die in den Ausführungsplänen und/ oder Ausführungsdetails enthaltenen Maße sind vor Beginn der Ausführung und/ oder vor Beginn der verbindlichen Materialdisposition durch den AN zu überprüfen bzw. festzustellen. Beanstandungen sind der OÜ sofort schriftlich mitzuteilen.

Die vom AN verwendeten Ausführungsunterlagen müssen den Freigabevermerk des AG und/ oder seines Architekten tragen. Dies entbindet den AN aber nicht von seiner eigenen Prüfungs- und Hinweispflicht. Diese bleiben unberührt. Nicht freigegebene Unterlagen dürfen durch den AN nicht verwendet werden.

Im Gebäude werden dem AN durch den AG keine Räume als Lager- oder Aufenthaltsräume zur Verfügung gestellt. Lagerflächen und Flächen für Tagesunterkünfte werden dem AN durch den AG auf dem Baustellengelände bzw. außerhalb des Gebäudes gemäß dem abgestimmten Baustelleneinrichtungsplan zur Verfügung gestellt.

Tagesunterkünfte sowie Wasch- und WC-Container für die vor Ort Tätigen werden in ausreichender Zahl zentral durch das Gewerk Rohbau zur Mitbenutzung aller Gewerke zur Verfügung gestellt und für die erforderliche Zeit vorgehalten und unterhalten.

Unterkünfte wie Schlaf- und Aufenthaltsräume für die Freizeit dürfen in der Liegenschaft des AG, in der sich die Baustelle befindet, nicht ohne explizite, schriftliche Genehmigung des AG eingerichtet werden.

Ausdrücklich wird schon jetzt darauf hingewiesen, dass im Rahmen des Sicherheits- und Gesundheitsschutzes auf Baustellen von Seiten des AG und der OÜ äußerster Wert auf den ordnungsgemäßen Zustand der Baustelle, der Tagesunterkünfte und der Sanitäreinrichtungen gelegt wird.

In Innenräumen ist das Rauchen grundsätzlich verboten.

Es wird darauf hingewiesen, dass die Reinigung des Arbeitsbereiches und die Entsorgung innerhalb und außerhalb des Gebäudes der durch den AN erzeugten Abfälle mindestens ein Mal täglich zu erfolgen hat.
Kommt der AN dieser Forderung nicht nach, so ist der AG oder die OÜ nach einmaliger schriftlicher Aufforderung und dem fruchtlosen Verstreichen der darin genannten Frist, berechtigt den Abfall des AN in vollem Umfange zu seinen Lasten durch Dritte beseitigen zu lassen. Die dadurch enstehenden Kosten werden dem AN in seiner nächsten Rechnung in Abzug gebracht.

Erfolgt durch die Fahrzeuge des AN oder durch die Lieferfahrzeuge für den AN eine Verschmutzung von öffentlichen Straßenbereichen, so hat der AN umgehend, spätestens nach Abschluss der Arbeiten noch am gleichen Tage die Verschmutzungen vollständig auf seine eigenen Kosten zu beseitigen. Erfolgt die Beseitigung der Verschmutzung nicht, so ist die OÜ berechtigt, nach einmaliger schriftlicher Aufforderung durch die OÜ und dem Verstreichen der gesetzten Frist, die Verschmutzung der öffentlichen Straßenbereiche durch Dritte zu Lasten des AN zu beseitigen.

Die Unterlagen der LB definieren den geforderten formalen und technischen Standard und stellen den entsprechenden Lösungsvorschlag der Planer zur Grundkonzeption dar. Diese Grundkonzeption ist die verbindliche Angebotsgrundlage und definiert das qualitative Mindestmaß, welches durch den AN nicht unterschritten werden darf.
Es ist dem AN zum Erreichen der Grundkonzeption freigestellt andere, gleichwertige Fabrikate, als die der Planung zugrunde liegende, anzubieten. Die erforderlichen Mehraufwendungen, welche aus dem Angebot anderer Fabrikate, aus welchen Gründen auch immer, resultieren, sind vom AN in die Einheitspreise einzukalkulieren.

Die Leistungspositionen beinhalten die Herstellung, das Liefern und die Montage aller Materialien inkl. aller notwendigen Befestigungsmittel durch den AN, die zum Erreichen des Zwecks der Leistungsposition erforderlich sind, es sei denn, es wird in entsprechenden Leistungspositionen gesondert auf einen anderen Sachverhalt hingewiesen.
Der Aufwand für diese Leistung ist in die Einheitspreise einzukalkulieren.

In einzelnen Positionen wird, um die Anforderungen genauer zu beschreiben, ein Produkt der Planung angegeben. Sofern bei Abgabe des Angebots kein anderes, gleichwertiges Produkt eingetragen wird, gilt das vom AG benannte Produkt der Planung als angeboten.
Die Gleichwertigkeit ist vom AN bei Angebotsabgabe nachzuweisen.

Der Bieter / AN ist grundsätzlich verpflichtet in der Anmeldung von Bedenken den AG auf die daraus resultierenden Folgen aufmerksam zu machen. Die unbegründete und unvollständige Anmeldung von Bedenken ist ungültig.

Der AN hat zu den Baustellenbesprechungen, die der AG regelmäßig durchführt, einen geeigneten und bevollmächtigen Vertreter zu entsenden. Die Besprechungen finden je nach Erfordernis statt.

Von den gewerkebezogenen Planungsbesprechungen und den regelmäßig stattfindenden Baubesprechungen werden von der OÜ über den Inhalt der Besprechungen Protokolle gefertigt und an die betroffenen Parteien verteilt. Ausschließlich diese Protokolle sind gültig.

Bei der Ausführung der Leistungen ist seitens des AN eine verantwortliche Ansprechperson mit ausreichenden Deutschkenntnissen vor Ort zu stellen, die während der Ausführung des eigenen Gewerks ständig auf der Baustelle anwesend ist.

Für Toleranzen der Vorleistungen anderer Gewerke und des eigenen Gewerkes sowie für die Qualitätsbeurteilung der abzunehmenden Leistung gelten grundsätzlich die entsprechenden DIN-Normen.
Die Einhaltung der Toleranzen ist zwingend notwendig.
Auf erhöhte Anforderungen gem. DIN 18202, Tab. 3, wird in den entsprechenden Positionen gesondert hingewiesen.

Mit Abgabe des Angebotes erklärt der AN, dass er sich vollständig über die örtlichen Verhältnisse informiert hat. Eine Besichtigung wird empfohlen. Einwände des AN, die sich auf die Unkenntnis der örtlichen Gegebenheiten zurückzuführen sind, können nicht geltend gemacht werden.

### Gewerk 01 Baustellenreinrichtung

#### Titel 01.01 Baustelleneinrichtung

**01.01.0010 Aufstellen und Fortführen Bauzeitenplan**
Aufstellen eines Baufristenplans als Balkenplan über die vertraglichen Leistungen. Auf den dem LV beigefügten Bauzeitenplan aufbauend sind die Leistungen dezidiert (z.B. Einschalen, Bewehren, Betonieren, Aussschalen, Gerüstbau usw.) darzustellen.
Anhand des Planes wird die Einhaltung der Vertragsfristen nachgewiesen und überwacht.
Die Festlegung des AG, z. B. zur baufachlichen oder terminlichen Koordinierung mit den übrigen Leistungsbereichen, sind zu berücksichtigen. Bei Änderungen der Vertragsfristen oder bei erheblichen Abweichungen von sonstigen Festlegungen ist der Plan durch den AN unverzüglich zu überarbeiten.
Der Plan ist dem AG innerhalb von 14 Werktagen nach Auftragserteilung, bei Überarbeitungen unverzüglich zu übergeben.
Der oben genannte Baufristenplan hat sich an den Vorgaben des Rahmenterminplanes zu orientieren. Die im Rahmenterminplan vorgegebenen Bauzeiten sind einzuhalten.
Menge: 1,000 psch

**01.01.0020 Baustelleneinrichtung**
Einrichten, Vorhalten und Räumen der Baustelle mit
allen für die Ausführung der eigenen Arbeiten
erforderlichen Geräte und Maschinen einschl. Baukran.
Der Baukran muss den gesamten Baubereich erreichen können und die Ausführung der Arbeiten innerhalb der Termine sicherstellen.
Aufgrund der vorhandenen Nachbarbebauung und der Bäume, die eine Wipfelhöhe von knapp 22,0 m haben, ist ein Kran mit ca. 27,0 m Hakenhöhe und ca. 32,0 m Ausleger vorgesehen.

Der Kran soll nach dem Ende der Rohbauarbeiten bis zum Abschluss der Dach- und Fassadenarbeiten vorgehalten werden (siehe Folgepositionen).
Menge: 1,000 psch

**01.01.0030 Vorhaltung Kran**
Vorhaltung des Baukranes über die eigene Ausführungszeit hinaus bis zur Freimeldung durch die OÜ.
Einschließlich erforderlicher regelmäßiger Prüfungen.
Abrechnung je angefangene Woche.
Menge: 12,000 Wo

**01.01.0040 Kraneinweisung Fremdgewerke**
Einweisung von Mitarbeitern von Fremdgewerken in die Bedienung und die Sicherheitsvorschriften des Baukranes, einschließlich Protokollierung und Protokollkopie für die OÜ des AG
Menge: 3,000 Stck

**01.01.0050 Stellung Kranführer für Fremdgewerke**
Stellung eines Kranführers für Kranarbeiten nach Beendigung der eigenen Leistung. Abrechnung je angefangenem Tag.
Menge: 10,000 d

**01.01.0060 Schnurgerüst**
Herstellung des Schnurgerüstes an den 4 Ecken der Baukörper Bauteil A und Bauteil B, standsicher verstrebt, Schnurgerüst anpassen, nachhalten, einschl. Rückbau des Schnurgerüstes nach Herstellung der Baukörper.

Einmessung der je Bauteil 4 Außenwandachsen erfolgt AG-seitig durch ein Vermessungsbüro. Zusätzlich wird ein Höhenpunkt eingemessen. Lage nach Wahl des AN.
Menge: 1,000 Stck

**01.01.0070 Arbeitsunterbrechung Karneval 2027**
Aufräumen der Lagerflächen, Ab- und Antransport der Containeranlagen, zur bauseitigen Stellung eines Großzeltes für die Karnevalszeit.
Anschließendes Wiedereinrichten und Aufnahme des Arbeitsbetriebs wie zuvor.

Beginn der Zeltaufstellung: 11.01.2027 (KW02)
Ende des Zeltabbaus: 12.02.2027 (KW06)
Menge: 1,000 psch

**01.01.0080 Temporäre Wasserhaltung**
Herstellen, Vorhalten, Betreiben und Rückbauen einer temporären Wasserhaltung auf der Baustelle, bestehend aus Pumpensümpfen, Versorgungsschacht, Schachtkorb, Druckschläuchen, Pumpe und Elektrokabel einschließlich aller erforderlichen Anschluss-, Betriebs- und Nebenleistungen.

Wartung, Kontrolle und Instandhaltung der Anlage während der gesamten Bauzeit.
Vorhaltung über die gesamte Bauzeit.
Menge: 1,000 psch

#### Titel 01.02 Bauzaun - Bautüren - Gerüste

**01.02.0010 Bauzaun, H=2,00 m**
Bauzaun aus Einzelelementen,
auf unbefestigtem Untergrund,
mit verzinktem Stahlrohrrahmen und Vergitterung
Feldlänge ca. 3,50 m,
Zaunoberkante über Oberfläche Gelände ca. 2,00 m,

Je Element einschließlich
- 1 Stück Fußelement ca. 35 kg,

aufstellen, vorhalten und räumen nach Aufforderung.

Beginn und Ende der Bereitstellung werden vom Tage
der Übernahme bzw. Freimeldung zzgl. 6 Werktagen an gerechnet. Abrechnung je angefangene Woche.
Menge: 70,000 m

**01.02.0020 Vorhaltung Bauzaun**
Vorhaltung der Vorposition
Menge: 4900,000 mWo

**01.02.0030 Stützstrebe für Bauzaun**
1 Stück Stützstrebe mit großer Fußplatte
1 Stück Gewicht auf Fußplatte, ca. 35 kg,
aufstellen, vorhalten und räumen nach Aufforderung.
Menge: 25,000 Stck

**01.02.0040 Vorhaltung Stützstrebe**
Vorhaltung der Vorposition
Menge: 1750,000 StWo

**01.02.0050 Bauzaunelement als Zufahrt**
Herstellung einer Zufahrt in o.g. Bauzaun.
mit stabilem Drehgelenk oben, gegen Ausheben gesichert, und Rolle unten
Breite: 1 Element á 3,50m
Je 2 Elemente werden als Doppeltor aufgestellt.
Menge: 2,000 Stck

**01.02.0060 Vorhaltung Zufahrt**
Vorhaltung der Vorposition
Menge: 140,000 StWo

**01.02.0070 Zahlenschloss Spiralkabel**
Spiralkabelschloss mit 4er-Zahlenkombination,
Länge ca. 1,0m, Kombination frei einstellbar.
Nur liefern, keine Rückgabe.
Menge: 2,000 Stck

**01.02.0080 Bauzaun umsetzen**
Bauzaun nach Aufforderung der OÜ umsetzen.
Ohne An- und Abfahrt.
Menge: 35,000 m

**01.02.0090 Bauzaun ersetzen**
Beschädigtes Bauzaunelement nach Aufforderung durch die OÜ ersetzen. Defektes Element ausbauen und entsorgen, neues Element liefern und einbauen.
Menge: 5,000 Stck

**01.02.0100 Koordination Gerüstbau für Rohbau**
Das Gerüst wird bauseits durch den Bauherrn beauftragt.
Für die Zeit der Rohbauarbeiten sind folgende Leistungen im Zusammenhang mit dem Gerüstbau zu erbringen:
- Planung der Gerüste für die eigenen Arbeiten in Abstimmung
  mit der OÜ des AG.
- Fristgerechter Abruf beim AN Gerüstbau
- Koordination der Arbeiten vor Ort
- Prüfung der Massenaufstellungen und Übergabe an die OÜ

Gerüste, die gemäß VOB Nebenleistung sind, sind in dieser Position nicht enthalten.
Menge: 1,000 psch

**01.02.0110 Rollgerüst, Höhe bis 4,0 m**
Fahrbares Arbeitsgerüst als Standgerüst mit allseitigem Seitenschutz, aus einer Stahlrohrkonstruktion,

Belagsbreite ca. 70 cm

Gerüstlagenhöhe: bis ca 4,00 m

Vorhaltungszeit: 1 Woche
Menge: 1,000 Stck

#### Titel 01.03 Baumschutz

**01.03.0010 Baum schützen, U= bis 100cm, Baumschutz nach DIN 18920**
Vorhandenen Baum mit einem Stammumfang von bis 100 cm, gemessen in ca. 1,0m Höhe, vor mechanischen Beschädigungen schützen. Der Stamm ist min. 2,0m hoch mit geeigneten Materialien (z.B. Drainrohr >= DN 100 und Holzbretter, d >= 24mm) zu umhüllen.
Der Stammfuß ist abzupolstern bzw. abzudecken.
Liefern, montieren, 18 Monate vorhalten und nach Aufforderung abbauen und abtransportieren.
Menge: 4,000 Stck

**01.03.0020 Baum schützen, d=101-200cm, Baumschutz nach DIN 18920**
Vorhandenen Baum mit einem Stammumfang von 101-200cm, gemessen in ca. 1,0m Höhe, vor mechanischen Beschädigungen schützen. Der Stamm ist min. 2,0m hoch mit  geeigneten Materialien (z.B. Drainrohr >= DN 100 und Holzbretter, d >= 24mm) zu umhüllen.
Der Stammfuß ist abzupolstern bzw. abzudecken.
Liefern, montieren, 18 Monate vorhalten und nach Aufforderung abbauen und abtransportieren.
Menge: 1,000 Stck

**01.03.0030 Lieferung und Verlegung von Stahlplatten als Abdeckung**
*** Bezugsbeschreibung
Lieferung und Verlegung von Stahlplatten zur temporären Abdeckung von Gräben im Bereich des Baubetriebes als Baumschutz im Wurzelbereich

Leistungsumfang:
Lieferung von Stahlplatten:
Anlieferung von mit LKW und Rettungsfahrzeugen befahrbaren, Stahlplatten zur temporären Abdeckung des Wurzelbereiches als Baumschutz, Auflagerung auf Kiesbett.

Mietzeit sind ca. 30 Tage,
Wird die Zeit Überschritten erfolgt eine Abrechnung je weiterem Tag, auf Basis des EP der nachfolgenden Position 01.03.0040.

Abmessungen je nach Grabenbreite, Lastfall und örtlicher Gegebenheit, Mindeststärke 25 mm.

Tragfähigkeit gemäß Verkehrsbelastungsklasse
für LKW.

Platten müssen gegen Verschieben, Kippen und Hohlräume gesichert sein (z.B. mit Gummimatten, Auflagern oder Verankerung).

Alle Maßnahmen zur Gewährleistung der Verkehrssicherheit sind zu treffen (inkl. Kennzeichnung, Absturzsicherung, Stolperschutz).
Arbeiten und Anlieferungen sind mit erhöhter Umsicht und ggf. außerhalb der Pausenzeiten vorzunehmen  enge Abstimmung mit der Bauleitung und Schulleitung erforderlich.

Verbleib und Zwischenlagerung:
Vorhaltung der Stahlplatten für die Dauer der Bauarbeiten.
Ggf. zwischenzeitliches Umsetzen oder Entfernen der Platten nach Baufortschritt.

Rücktransport und Abholung nach Bauende und Anweisung durch Bauaufsicht.
Besondere Hinweise:
Der Einsatz erfolgt im Rahmen eines Baustellenaushubes mit wechselnden Baugrubenzuständen.

Alle Nebenleistungen wie Transport, Be- und Entladung, Hebezeuge, Sicherungsmaterial und Arbeitsschutzmaßnahmen sind enthalten.

Aufstellen und Sichern gemäß geltender Unfallverhütungsvorschriften (z.B. DGUV, RSA)
sowie DIN EN 13374.
Menge: 150,000 m2

**01.03.0040 Vorhaltung für Stahlplatten als Abdeckung**
*** wie Position 01.03.0030
nur Vorhaltung von Stahlplatten zur temporären Abdeckung von Gräben im Bereich des Baubetriebes als Baumschutz im Wurzelbereich.
Vorhaltungszeit: 1 Woche
Menge: 10500,000 m2Wo

#### Titel 01.04 Container

*Hinweis: Hinweistext Containeranlage*
Die folgenden Container sind als sinnvolle Kombinationen aufzustellen.
Die Container für die Objektüberwachung der AG sind zu koppeln und untereinander durch Innentüren zu verbinden.
Alle Container sind auf einer noch herzustellenden Schotterfläche gemäß Baustelleneinrichtungsplan aufzustellen. Die Neigung der Fläche ist auszugleichen.
Alle Container sind an den Stromverteilerkasten, der im Bereich der Anlage gemäß gesonderter Position aufgestellt wird, anzuschließen.
Container mit Frischwasseranschluss sind an den vorhandenen Bauwasseranschluss, der im Bereich der Anlage gemäß gesonderter Position aufgestellt wird, anzuschließen.
Container mit Abwasseranschluss sind an den vorhandenen Kanal anzuschließen.
Die gesamte Zu- und Abwasserinstallation ist frostsicher auszuführen.

**01.04.0010 Besprechungscontainer, OÜ, 30m2**
Neuwertiger Besprechungscontainer,
doppelwandig, isoliert, koppelbar,
zur Nutzung für die OÜ des AG,
Gesamtgrundfläche ca. 30 m2,
Einzelcontainer-Länge 6 m,
Einzelcontainer-Breite 2,5 m,
aufstellen, vorhalten und räumen,
Ausführung gemäß Baustelleneinrichtungsplan,
Aufstellung auf gepflasterter Parkfläche, einschl. Gefälleausgleich.
Ver- und Entsorgungsanschlüsse (Wasser, Abwasser, Strom) des Containers innerhalb der
Baustelleneinrichtung herstellen, anschließen und
nach Abschluss der Vorhaltezeit wieder beseitigen,
zusätzlich Anschluss für elektrische Beheizung,

Platzbedarf zur Nutzung als Besprechungsraum über ca.
30 m2, Raum eingerichtet, einschl. Beleuchtung, mit 5
Tischen, Maße L/B 1/2 m, 15 Stühle, mit 2 Regalen
von je 1,0 m Länge, Papierkorb.

Beginn und Ende der Bereitstellung werden vom Tage
der Übernahme bzw. Freimeldung zzgl. 6 Werktagen an gerechnet. Abrechnung je angefangene Woche.
Menge: 60,000 Wo

**01.04.0020 Bürocontainer, OÜ, 15m2**
Neuwertiger Bürocontainer,
doppelwandig, isoliert, koppelbar,
zur Nutzung für die OÜ des AG,
Gesamtgrundfläche über ca. 15 m2,
Einzelcontainer-Länge 6 m,
Einzelcontainer-Breite 2,5 m,
aufstellen, vorhalten und räumen,
Ausführung gemäß Baustelleneinrichtungsplan,
Aufstellung auf gepflasterter Parkfläche, einschl. Gefälleausgleich.
Ver- und Entsorgungsanschlüsse (Wasser, Abwasser, Strom) des Containers innerhalb der
Baustelleneinrichtung herstellen, anschließen und
nach Abschluss der Vorhaltezeit wieder beseitigen,
zusätzlich Anschluss für elektrische Beheizung,
Nutzung als Büroraum eingerichtet mit
1 Tisch, Maße L/B 1/2 m, 1 Arbeitsplatz mit Schreibtisch L/B 1/2m, Lampe, Drehstuhl, Papierkorb. 2 Stck. abschliessbarer Aktenschrank mit b = 1,00m, h = 2,00m

Beginn und Ende der Bereitstellung werden vom Tage
der Übernahme bzw. Freimeldung zzgl. 6 Werktagen an gerechnet. Abrechnung je angefangene Woche.
Menge: 60,000 Wo

**01.04.0030 Sanitärcontainer, AF, 15m2**
Neuwertiger Sanitärcontainer, doppelwandig, isoliert,
für Wasch-und Toilettenraum, zur Nutzung durch ausführende Firmen, Einzelcontainer-Länge 6 m,
Einzelcontainerbreite 2,5 m, aufstellen, vorhalten
und räumen

Ausführung gemäß Baustelleneinrichtungsplan,
Standplatz herrichten, vorhalten und nach Abschluss
der Vorhaltezeit wieder beseitigen, Ver- und
Entsorgungsanschlüsse (Wasser, Abwasser, Strom,)
des Containers innerhalb der Baustelleneinrichtung
herstellen, anschließen und nach Abschluss der
Vorhaltezeit wieder beseitigen,
Zusätzlich Anschluss für elektrische Beheizung.
Sanitäre Ausstattung mit Kalt- und Warmwasser,
Mindestens 1 Dusche, 3 Toiletten, 2 Urinale und 3 Handwaschtischen.

Beginn und Ende der Bereitstellung werden vom Tage
der Übernahme bzw. Freimeldung zzgl. 6 Werktagen an gerechnet. Abrechnung je angefangene Woche.
Menge: 60,000 Wo

**01.04.0040 Reinigung gesamte Anlage**
Reinigung der vorbeschriebenen Containeranlage.
in Büro- und Aufenthaltscontainern sind Böden, Tischoberflächen, Stühle sowie Tür- und Fenstergriffe zu reinigen
In Sanitärcontainern sind alle Oberflächen zu reinigen.

Ausführung 2 mal je Woche mit 3 Tagen Abstand, z.B. Montag und Donnerstag.
Menge: 60,000 Wo

#### Titel 01.05 Baustrom und Bauwasser

**01.05.0010 Bauwasseranschluss**
Bauwasserverteiler für vorhandenen Bauwasseranschluss liefern, montieren und vorhalten, ausreichend
dimensioniert für die Versorgung des gesamten
Baustellenbetriebes, auch als Anschluss für
Fremdfirmen nutzbar.
Die im LV beschriebene Containeranlage ist ebenfalls winterfest zu versorgen.

Vorhaltedauer 18 Monate.

Die Anlage muss den aktuellen Vorschriften entsprechen.
Menge: 1,000 psch

**01.05.0020 Baustromanschluss**
Baustrominstallation einschließlich einem Hauptbaustromverteiler  und je einem Unterverteiler auf jeder Etagen sowie auf dem Dach (insgesamt 4 Stück), ausreichend dimensioniert für die Versorgung des gesamten Baustellenbetriebes, auch als Anschluß für Fremdfirmen nutzbar, einrichten, vorhalten und nach Aufforderung durch die Bauleitung abbauen, einschließlich Beantragung als Baustromanschluss beim EVU.
Einschließlich der Versorgung der Containeranlage.
Einschließlich Versorgung des Baukrans.

Vorhaltedauer 18 Monate.

Die Baustromverteiler sind gem. aktueller DIN und nach den Technischen Anschlussbedingungen des zuständigen EVU, einschl. Berührungsschutzabdeckungen nach DIN, mit einem Gehäuse aus verzinktem Stahl, beschichtet, einschließlich Rohrgestell herzustellen.
Menge: 1,000 psch

### Gewerk 02 Gründungsarbeiten

#### Titel 02.01 Erdarbeiten

*Hinweis: Hinweise Erdarbeiten*
Aufgrund der Wasserempfindlichkeit der Baugrubensohle ist unmittelbar nach dem Aushub eine kapillarbrechende Schicht in einer Stärke von mindestens 30 cm einzubringen. Freigelegte Bereiche außerhalb der kapillarbrechenden Schicht sind abzudecken um vor Niederschlagswasser zu schützen. Fundamentsohlen sind sofort mit einer Sauberkeitsschicht aus Beton abzudecken.
Der Fundamentaushub darf nur mit zahnloser Baggerschaufel durchgeführt werden.

Die vorgenannte Tragschichtdicke ist nicht ausreichend, um die Baugrubensohle anschließend mit Baugeräten zu befahren. Die Herstellungsweise des Rohbaus ist darauf abzustimmen. Muss die Baugrube mit leichten Baugeräten befahren werden, muss sie in den Bereichen der Fahrwege mit lastverteilenden Elementen (Stahlplatten, Baggermatratzen) geschützt werden.
Dieser Mehraufwand ist in die Einheitspreise Grabenaushub mit einzukalkulieren.

**02.01.0010 Herstellung Baustraße, Lagerplatz**
Auskoffern und Herstellen von Baustraßen und Lager-/ Containerstellplätzen einschl. Aushub, Abfahren /seitlich lagern, Liefern und Einbau von Geovlies und Natursteinschotter zur Wiederverwendung.
Menge: 550,000 m2

**02.01.0020 Ausschachtung Bodenplatten, Entsorgung**
Boden für neue Bodenplatte, Bodenklasse 3 - 4 nach DIN 18300, profilgerecht lösen und direkt auf LKW des AN laden, transportierenund fachgerecht entsorgen.

Mit geböschten Wänden (45°), Aushubtiefe bis ca. 3,50 m, die Entsorgungsgebühren werden vom AN übernommen.

Annahme: Schadstoffbelastung der Z0 und DK0.

Mengenermittlung nach Aufmaß an der Entnahmestelle.
Menge: 875,000 m3

**02.01.0030 Aushub Aufzugsunterfahrten, Pumpensümpfe**
Aushub von Baugruben für Aufzugsunterfahrten, Pumpensümpfen, etc., Tiefe bis 2,0 m ab Baugrubensohle (z.B. 231,73 m NHN (Aufzugsunterfahrt) bzw. 228,33 m NHN (Pumpensumpf)), zur Verfüllung geeignetes Material ist seitlich zu lagern und abzudecken.
Menge: 45,000 m3

**02.01.0040 Aushub und Entsorgung für Aufzugsunterfahrten, Pumpensümpfe**
Aushub von Baugruben für Aufzugsunterfahrten, Pumpensümpfen, etc. wie in Vorposition beschrieben, jedoch einschl. Abfuhr und Verwertung oder Entsorgung von bindigem Aushubmaterial, Einstufung gemäß LAGA Z0.
Menge: 45,000 m3

**02.01.0050 Zulage Entsorgung Boden, bis LAGA Z 2**
Zulage zur Pos. 02.01.0020 für die ordnungsgemäße Entsorgung von Bodenmaterialien,
Klassifizierung nach Bodenzuordnungsklasse bis LAGA Z
2, Bodenklassen 3 bis 5 DIN 18300, Abtragdicke nach
Bedarf, vor Bodenabtrag und nach Bodenabtrag sind die
anstehenden Höhen aufzumessen und durch Aufmaß
nachzuweisen, Abrechnung nach Abtragsprofil.
Menge: 10,000 t

**02.01.0060 Zulage Entsorgung Boden bis DKII**
Zulage zur Pos. 02.01.0020 für die ordnungsgemäße Entsorgung von Bodenaushubmaterial bis Deponieklasse DK II, einschließlich der abfallrechtlichen Nachweise und Kosten für Transport und Entsorgung.
Der Boden wird Eigentum des AN und ist entsprechend der Deponieverordnung für die Deponieklasse DK II zu entsorgen.
Menge: 10,000 t

**02.01.0070 Abbruch ehemaliger Bausubstanz**
Abbruch eventueller unterirdischen Bausubstanz, die nicht vom AN Rückbau beseitigt wird bzw. im Bereich des Erdaushubs liegt, wie z.B. Kellerwände, Bodenplatten und Fundamente aus Mauerwerk, Beton und Stahlbeton im Zuge des Aushubs der Baugrube.
Inklusive Verladung und Abtransport des Abbruchmaterials. Erschwernisse aus abschnittsweisem Abbruch, evtl. Umsetzen von Arbeitsebenen u.ä. sind einzukalkulieren.
Das Vorfinden ehem./unbekannter Bausubstanz ist der Bauleitung des AG bzw. Archäologen unverzüglich anzumelden.
Das Abbruchmaterial wird Eigentum des AN und ist zu entsorgen.
Einschließlich aller Entsorgungskosten sowie zusätzlicher Analytik nach LAGA - Richtlinie (ca. alle 1000 m3) bzw. nach den Anforderungen des Entsorgungsunternehmens / der Deponie des AN.
Annahme zu Kalkulationszwecken: Einbauklasse Z0, Bauschutt gemäß Analytik des AN.
Abrechnung nach Aufmaß
Menge: 10,000 m3

**02.01.0080 Zulage Entsorgung Bauschutt bis Z2**
Zulage zur Pos. 02.01.0070 für die ordnungsgemäße Entsorgung von Boden der LAGA-Zuordnungsklasse Z2, einschließlich der abfallrechtlichen Nachweise und Kosten für Transport und Entsorgung.
Der Boden wird Eigentum des AN und ist entsprechend der LAGA - Richtlinie unter der Einbauklasse Z2 Bauschutt zu verwerten / entsorgen.
Menge: 10,000 t

**02.01.0090 Zulage Entsorgung Bauschutt bis DKII**
Zulage zur Pos. 02.01.0070 für die ordnungsgemäße Entsorgung von Boden-/Bauschuttgemisch bis Deponieklasse DK II, einschließlich der abfallrechtlichen Nachweise und Kosten für Transport und Entsorgung.
Der Boden wird Eigentum des AN und ist entsprechend der Deponieverordnung für die Deponieklasse DKII Bauschutt zu entsorgen.
Menge: 10,000 t

**02.01.0100 Asphalttragschicht lösen, laden, entsorgen**
Lösen der bestehenden Asphalttragschicht (z. B. durch Fräsen), nicht schadstoffbelastet / nicht teerhaltig, inkl. Trennung von anderen Schichten.
Laden und Transport des gelösten Materials zur Entsorgung.
Entsorgung des Asphaltgranulats gemäß Kreislaufwirtschaftsgesetz (KrWG) und Abfallrecht.
Dokumentation der Arbeiten (Schichtdicken, Entsorgungsnachweise).

Einhaltung der ZTV Asphalt-StB 07/13 und TL Asphalt-StB 07.
Verwendung zertifizierter Entsorgungsbetriebe (Nachweis erforderlich).
Schutz angrenzender Flächen (z. B. Bordsteine, Vegetation, Baumschutz).

Abrechnung nach m2 Abbruchfläche.
Menge: 350,000 m2

**02.01.0110 Zulage Entsorgung schadstoffbelasteter Asphalt bis DKIII**
Entsorgung schadstoffbelasteter Asphalttragschicht als Zulage zu Pos. 02.01.0100, z.B. für teerhaltige Stoffkombinationen.

Abtransport und Entsorgung von teerhaltigem Asphaltgranulat (Abfallschlüssel AS 17 03 02*), Dokumentation der Entsorgung gemäß Abfallrecht.

Materialkennzeichnung:
Der teerhaltige Asphalt ist durch eine vorliegende Schadstoffanalyse (PAK-Gehalt) nachzuweisen und dem AG zu liefern.

Entsorgungspflicht:
Verwendung ausschließlich zertifizierter Entsorgungsbetriebe (Nachweis der Zertifizierung, z. B. Entsorgungsfachbetrieb (EfbV) oder Deklarationsanalyse).
Übergabe der Abfallentsorgungsnachweise und Übergabeprotokolle an den Auftraggeber.

Der Boden wird Eigentum des AN und ist entsprechend der Deponieverordnung für die Deponieklasse DK III zu entsorgen.
Menge: 1,000 t

**02.01.0120 Planum herstellen**
Planum der Baugrubensohle für den Einbau der kapillarbrechenden Schicht herstellen.
Vorsichtiges Verdichten des Gründungsplanums mit geeigneten Geräten in mehreren Durchgängen.
Das Bodengutachten ist zu beachten.
Menge: 200,000 m2

**02.01.0130 Vliesunterlage Geotextil, liefern und einbauen**
Geotextilien / Vlieseinlage Geotex Type GRK >/= 3 als Filter- bzw. Trennschicht unter kapillarbrechender Tragschicht, Überlappung ca. 50 cm, seitlicher Überstand ca. 50 cm, Bahnen nach Herstellervorschriften verbinden, liefern und verlegen, Stöße gegen Verschieben sichern. Abgerechnet wird die abgedeckte Fläche.
Menge: 200,000 m2

**02.01.0140 Kapillarbrechende Schottertragschicht 0/45, 30 cm**
Kapillarbrechende Schottertragschicht auf Baugrubensohle aus Kalksteinschotter oder Bergkies einbringen und verdichten, Körnung 0/45, Einbauhöhe bis ca 0,30 m
Verdichten auf  Proktordichte >98%
Den Nachweis der Lagerungsdichte und der Tragfähigkeit ist in den EP einzurechnen.
Das Bodengutachten ist zu beachten.
Menge: 200,000 m2

**02.01.0150 Fundamentgräben ausheben**
Boden für Fundamente profilgerecht lösen und
fachgerecht entsorgen, einschl. Gebühren.

Grabenerstellung durch kapillarbrechende Schicht hindurch.
Einschl. Schutz der Tragschicht gemäß Hinweis Erdarbeiten bzw. Baugrundgutachten.

Aushubtiefe bis ca. 1,00 m (von OK Baugrube),
Sohlenbreite der Gräben bis 1,50m,
Bodenklasse 4 nach DIN 18300, Lößlehm und Löß,
Schadstoffbelastung der Mischprobe Z0 und DK0 gemäß Baugrundgutachten.

Einschl. dem Verdichten der Grabensohlen vor der Verlegung von Ver- und Entsorgungsleitungen.
Menge: 6,000 m3

**02.01.0160 Verfüllung der Arbeitsräume mit zu lieferndem Material**
Lagenweise, kraftschlüssige Verfüllung der Arbeitsräume und der Böschung nach Fertigstellung der UG mit Geschossdecken bis 0,80 m u. GOK Endzustand (bzw. nach Vorgabe Außenanlagenplanung). Inklusive Anlieferung und Einbau des Materials vor Ort. Unterbrechungen für den Rückbau der Wasserhaltung, Herstellung der Lichtschächte, Leitungsverlegungen etc. sind einzukalkulieren.

Übergabe der Lieferscheine und Nachweise der Verdichtungen (mind. 98 % der einfachen Protordichte).

Material: volumenbeständiger, gut verdichtungsfähiger, wasserunempfindlicher, schwach bindiger bis nicht bindiger Erdbaustoff nach DIN 18196 (SW, GW, Su, Gu) o.glw.
Die Gleichwertigkeit ist mit der Angebotsabgabe nachzuweisen.

Angebotenes Material: '...............................................................'
Menge: 90,000 m3

**02.01.0170 Arbeitsraumverfüllung mit seitlich lagerndem Material**
Lagenweise, kraftschlüssige Verfüllung der Arbeitsräume wie in vorgenannter Position beschrieben, jedoch mit seitlich lagerndem Aushubmaterial.
Menge: 90,000 m3

**02.01.0180 Verdichtungskontrolle**
Verdichtungskontrolle mittels dynamischen Plattendruckversuchen nach DIN 18134 im Durchmesser 300 mm zur Überprüfung der Arbeitsraumverfüllung durchführen.
In den Einheitspreis ist die Dokumentation, die Auswertung und die zeichnerische Darstellung der Plattendruckversuche einzurechnen.
Menge: 15,000 Stck

### Gewerk 03 Grundleitungen

#### Titel 03.01 Grabenarbeiten

*Hinweis: Vortext Grabenarbeiten*
Bei nachfolgend beschriebenen Positionen handelt es sich um Grabenarbeiten außerhalb und unterhalb des Gebäudes bzw. unter der Bodenplatte. Es ist ein Rohrgraben zur Verlegung einer einzelnen oder gemeinsamen Rohrtrasse bestehend aus Schmutz- und Regenwasser- zu erstellen. (gemäß Planung)

Schachtarbeiten für Rohrleitungstrasse mit einer mittleren Tiefe, wie nachfolgend angegeben, bei einer Bodengüte von 3 bis 5. Kosten einschl. Abschrägung, Verbau, ausheben, seitlich zwischenlagern und nach erfolgter Rohrverlegung lagenweise verfüllen, verdichten und das übrige Erdreich abtransportieren und entsorgen.

Es wird davon ausgegangen das die Arbeiten maschinell ausgeführt werden,
Handschachtungen sind im LV gesondert enthalten.

**03.01.0001 Trassen-Rohrgraben, Tiefe bis 1,0 m, Breite bis 0,8 m**
Rohrgraben für Rohrleitungstrasse
für Grundleitungen unterhalb der Bodenplatte in Kiessand/RCL-Material o.ähnlich

Tiefe  : bis 1,0 m
Breite  : bis 0,8 m

wie vor beschrieben, einschl. Abtransport und Entsorgung des nicht mehr benötigten Materials.
Menge: 50,000 lfdm

**03.01.0002 Trassen-Rohrgraben, Tiefe bis 1,30 m, Breite bis 0,8 m**
Rohrgraben für Rohrleitungstrasse
für Grundleitungen unterhalb der Bodenplatte in Kiessand/RCL-Material o.ähnlich

Tiefe  : bis 1,30 m
Breite  : bis 0,8 m

wie vor beschrieben, einschl. Abtransport und Entsorgung des nicht mehr benötigten Materials.
Menge: 45,000 lfdm

**03.01.0003 Trassen-Rohrgraben, Tiefe bis 1,50 m, Breite bis 0,8 m**
Rohrgraben für Rohrleitungstrasse
für Grundleitung unterhalb der Bodenplatte in Kiessand/RCL-Material o.ähnlich

Tiefe  : bis 1,50 m
Breite  : bis 0,8 m

wie vor beschrieben, einschl. Abtransport und Entsorgung des nicht mehr benötigten Materials.
Menge: 125,000 lfdm

**03.01.0004 Trassen-Rohrgraben, Tiefe bis 3,5 m, Breite bis 1,2 m**
Rohrgraben für Rohrleitungstrasse
für Grundleitung unterhalb der Bodenplatte in Kiessand/RCL-Material o.ähnlich

Tiefe  : bis 3,50 m
Breite  : bis 1,2 m

wie vor beschrieben, einschl. Verbau, Zwischenlagerung, Abtransport und Entsorgung des nicht mehr benötigten Materials.
Menge: 95,000 lfdm

**03.01.0005 Rohrgraben Regenwasser Tiefe 1,1 bis 1,8m, Breite bis 0,8m**
Rohrgraben als Nachschachtung im Arbeitsraum der Baugrube für Regenwassergrundleitungen bzw.
für Grundleitung außen in Kiesand/RCL-Material o.ähnlich

Tiefe  : ca. 1.1 bis 1,8 m
Breite  : ca. 0,8 m

wie vor beschrieben, einschl. Abtransport und Entsorgung des nicht mehr benötigten Materials.
Menge: 50,000 lfdm

**03.01.0006 Nachschachtungsarbeiten für das Verlegen der Regenabwasserleitung in d**
Nachschachtungsarbeiten für das Verlegen der Regenabwasserleitung in der Baugrube.
In dieser Position ist das Nachschachten von Erdreich in der Baugrube zur Verlegung der Regenabwasserleitung zu kalkulieren.

wie vor beschrieben, einschl. Abtransport und Entsorgung des nicht mehr benötigten Materials.
Menge: 50,000 m3

**03.01.0007 Kiessand zur Auffüllung der Rohrgräben**
Kiessand zur Auffüllung der Rohrgräben liefern und gemäß DIN 18300 und ZTVE einbringen und lagenweise verdichten.
Menge: 146,000 m3

**03.01.0008 Handaushub, Zulage, nach Anweisung**
Bodenaushub aller Bodenklassen in Handschachtung, z.B. für Suchschachtungen, Probelöcher bis 2,0 m Tiefe, u.a. als Zulage zu den Bodenaushubpositionen nur nach schriftlicher Anweisung der örtlichen Bauleitung. Gültig nur bei Maschienenbehinderung, die nicht durch andere Positionen abgegolten wird und auch nicht durch anderen Arbeitsablauf vermieden werden kann. Eingeschlossen ist die Herstellung sauberer Planums- oder Graben- profilierung.
Menge: 10,000 m3

**03.01.0009 Hindernis, Trümmerschutt, Zulage**
Hindernis aus Trümmerschutt im Boden abbrechen.
Das Abbruchmaterial ist entsprechend dem Kreislaufwirtschafts- und Abfallgesetz zu
verwerten bzw. zu beseitigen. Der Nachweis
der ordnungsgemässen Verwertung bzw.
Beseitigung ist der oertlichen Bauleitung vorzulegen. Als Zulage zu den Aushubpositionen.
Menge: 10,000 m3

**03.01.0010 Hindernis, Mauerwerk, Zulage**
Hindernis aus Mauerwerk im Boden abbrechen.
Das Abbruchmaterial ist entsprechend dem Kreislaufwirtschafts- und Abfallgesetz zu
verwerten bzw. zu beseitigen. Der Nachweis
der ordnungsgemässen Verwertung bzw.
Beseitigung ist der oertlichen Bauleitung vorzulegen. Als Zulage zu den Aushubpositionen.
Menge: 10,000 m3

**03.01.0011 Hindernis, Beton, Zulage**
Hindernis aus Beton im Boden abbrechen.
Das Abbruchmaterial ist entsprechend dem Kreislaufwirtschafts- und Abfallgesetz zu
verwerten bzw. zu beseitigen. Der Nachweis
der ordnungsgemässen Verwertung bzw.
Beseitigung ist der oertlichen Bauleitung vorzulegen. Als Zulage zu den Aushubpositionen.
Menge: 10,000 m3

**03.01.0012 Kreuzungen von Versorgungsleitungen**
Kreuzungen von Versorgungsleitungen und/oder Hindernissen wie z.B. Wasser, Gasleitungen, Stromleitungen SW-Hausanschlüsse Regenwasserleitungen etc. als Zulage
Menge: 6,000 Stck

**03.01.0013 Kreuzungen von Versorgungsleitungen diagonal schleifend**
Kreuzungen von Versorgungsleitungen
diagonal schleifend als Zulage.
Menge: 10,000 m

**03.01.0014 Pauschale trennen Schmutzwasserleitungen im Kopfloch**
Pauschale trennen von Schmutzwasserleitungen im Kopfloch, und Einbau eines Überganges auf das jeweilig geplante KG Rohr DN 100-150 als Provisorium, einschließ. Aufwand für die Trennung des Rohres und verschließen der alten Leitung mit einer Doppelmuffe und Blinstopfen etc.,
Kleinteile, Übergangsstück, Rohrverbinder etc.
Die erschwerten Bedingungen für Arbeiten im Rohrgraben bzw. Kopfloch sind in den EP einzukalkuliern und werden nicht gesondert vergütet.
Menge: 1,000 psch

**03.01.0015 Trassen-Rohrgraben, Tiefe bis 3,5 m, Breite bis 1,2 m**
Rohrgraben für Demontage Bestandsleitung
Steinzeug inkl. Demontage und Abtransport der Steinzeugleitung DN 150 in Kiessand/RCL-Material o.ähnlich

Tiefe  : bis 3,50 m
Breite  : bis 1,2 m

wie vor beschrieben, einschl. Abtransport und Entsorgung des nicht mehr benötigten Materials.
Menge: 55,000 lfdm

**03.01.0016 Schachtung für Demontage Bestandsschacht**
Schachtung für Demontage Bestandsschacht
Ausschachtung und Entsorgung eines Bestandschachtes ca 3,5m tief und 1,5m Durchmesser
Menge: 2,000 Stck

#### Titel 03.02 Regenwasser

*Hinweis: Grundleitungen in PP-KG-Rohr nach DIN 14758*
Grundleitungen in PP-KG-Rohr nach DIN EN 14758,
DIN EN 476 und DIN 8078, mit Prüf- und Gütezeichen, einschl. aller Muffendichtungen, in handelsüblichen Längen, einschl. Zuschnitt, liefern und fachgerecht verlegen.
Die Grundleitungen sind während der gesamten Bauzeit dicht mit einem Muffenstopfen zu verschließen (Muffenstopfen sind separat ausgeschrieben), damit keine Mörtelreste, Erde, Schmutz, usw. in die Leitungen gelangen können.
Verlegerichtlinien und Montageanleitungen des Herstellers sind einzuhalten und in die Einheitspreise einzukalkulieren.
Die Verlegung der Rohre, muss nach DIN
und Herstellerangaben erfolgen. Hierzu zählt z.B das unterfüttern und die geforderte Überdeckung mit entsprechenden Material (Sand etc.).

Temperaturbeständig: bis 90 °C
Beständigkeit  : gemäß DIN 8078 BB I
Eigenschaften  : gemäß DIN EN 476
Fabrikat  : Ostendorf
Typ  : KG 2000 PP > SN 10

oder gleichwertiger Art

angebot. Fabrikat: '.............................................'

angebot. Typ  : '...............................................'

Bei dem angebotenen gleichwertigen Fabrikat muss explizit darauf geachtet werden, das die Belastungsklasse gleich oder höherwertig ist.
Der Entsprechende Nachweis ist bei Angebotsabgabe beizufügen.

Einzurechnen ist das einmalige Spülen aller Grundleitungen nach Fertigstellung der Arbeiten.

liefern und betriebsfertig in Graben verlegen.

**03.02.0010 PVC-KG-Rohr DN 200**
Menge: 5,000 lfdm

**03.02.0020 PVC-KG-Rohr DN 150**
Menge: 100,000 lfdm

**03.02.0030 PVC-KG-Rohr DN 100**
Menge: 120,000 lfdm

*Hinweis: Als Zulage zur Grundleitung sind Formstücke (bei*
Als Zulage zur Grundleitung sind Formstücke
(bei Abzweigen, und Bögen alle Winkelgrade), bei Reduzierungen sind alle Dimensionssprünge zu liefern und montieren.

Die Abzeige sind immer in der passenden Dimension und dem passenden Dimensionssprung zu wählen, unnötige Reduzierungen werden nicht vergütet.

**03.02.0040 PVC-KG-Abzweig DN 200**
Menge: 1,000 Stck

**03.02.0050 PVC-KG-Abzweig DN 150**
Menge: 15,000 Stck

**03.02.0060 PVC-KG-Abzweig DN 100**
Menge: 10,000 Stck

**03.02.0070 PVC-KG-Bogen DN 200**
Menge: 5,000 Stck

**03.02.0080 PVC-KG-Bogen DN 150**
Menge: 35,000 Stck

**03.02.0090 PVC-KG-Bogen DN 100**
Menge: 115,000 Stck

**03.02.0100 PVC-KG-Reduzierung DN 150**
Menge: 5,000 Stck

**03.02.0110 PVC-KG-Reduzierung DN 100**
Menge: 5,000 Stck

**03.02.0120 PVC-KG-Doppelmuffen DN 150**
Menge: 5,000 Stck

**03.02.0130 PVC-KG-Doppelmuffen DN 100**
Menge: 10,000 Stck

**03.02.0140 PVC-KG-Muffenstopfen DN 150**
Menge: 4,000 Stck

**03.02.0150 PVC-KG-Muffenstopfen DN 100**
Menge: 15,000 Stck

**03.02.0160 PVC-KG-2000-Reinigungstück DN 150**
KG 2000-Reinigungstück viereckig verschraubt DN 150
zur Einbringung in den Revischacht liefern und montieren
einschließlich Einbau in den Schacht
Menge: 4,000 Stck

**03.02.0170 PVC-KG-2000-Reinigungstück DN 100**
KG 2000-Reinigungstück viereckig verschraubt DN 100
zur Einbringung in den Revischacht liefern und montieren
einschließlich Einbau in den Schacht
Menge: 2,000 Stck

**03.02.0180 Mauerkragen DN110**
Mauerkragen DN 110
Menge: 2,000 Stck

**03.02.0190 Bodenplattendurchführung KG Rohr DN 100**
Bodenplattendurchführung KG 2000 Rohr DN 100 mit
Abdichtungskragen/Mauerkragen und Folieflansch zum Anschluss der Dampfsperrbahn für Einbau in WU- Bodenplatten, einschl. Kleb- und Dichtstoff sowie
allem Aufwand zur Andichtung des Flansches an die Abdichtungsbahn auf der Bodenplatte.
Menge: 2,000 Stck

**03.02.0200 Spülschacht DN 400, RS bis ca -1,4 m**
Spülschacht(Set) DN 400, für eine Einbautiefe bis
-1,20 m bestehend aus:

- Schachtboden (Schachtgrundkörper) DN 400
- gerader Durchlauf DN 150
- Steigrohr/Aufsatzrohr Länge: 0,8 m
- Einsteckteil
- Teleskopabdeckung mit Gussdeckel, verschraubt
  B 125 (T12 - 315)

Anzubieten ist das Leitprodukt oder ein alternativ gleichwertiges Produkt

Fabrikat: Wavin
Typ  : SX 400

angebot. Fabrikat: '.............................................'

angebot. Typ  : '.............................................'

Die Gleichwertigkeit ist mit der Angebotsabgabe nachzuweisen.

Einschl. Klein-, Zubehör-, Dicht- und Befestigungsmaterial, notwendiger Erdarbeiten, Verbau, Verdichten, Schutz vor Unterspülung, fachgerechtes auffüllen des Hohlraumes zum Erdreich, liefern und betriebsfertig montieren.
Menge: 2,000 Stck

*Hinweis: Revisionsschacht aus Betonfertigteilen*
Revisionsschacht aus Betonfertigteilen in Anlehnung an DIN V 4034-1 und DIN EN 1917, liefern und gemäß DIN EN 1960 und ATV-Richtlinien Merkblatt A 139
versetzen.
Zum Einbau ins Erdreich, bestehend aus vorgefertigten Betoneinzelteilen wie Schachtboden (einschl. gelenkigen Anschlüssen für Grundleitungen aus PVC-KG-Rohren), Schachtringen, Konen, Ausgleichs- und Reduzierringe, die an Ort und Stelle zusammengesetzt werden. Schachtabdeckung einschl. Schmutzfänger in verzinkter Ausführung.
Einschl. anteiliger Frachtkosten, Betonfundament, Krangestellung und Rohrleitungsanschlüssen.
Ebenfalls einzukalkulieren ist das Ausheben der Baugrube sowie der Abtransport des Bodenaushubs unter Hinzulieferung geeigneten Füllmaterials.
Das Schüttgut ist lagenweise einzubringen und zu
verdichten. Revisionsschacht ausgestattet mit Steigeisen nach Norm. Lichte Weite nach DIN 1986 Teil 1, einschl. Schachtabdeckung liefern und einschl. aller Grundleitungsanschlüsse betriebsfertig einbauen.

Die endgültigen Deckelhöhen der jeweiligen Schächte sind an die bauseitigen Geländehöhen anzupassen.

Tragfähigkeitswerte sind bei Unklarheiten vorab
mit dem Hersteller bzw. dem Statiker abzustimmen.

Die Herstellervorschriften zur Erstellung der Gruben müssen eingehalten werden.

Das Abladen und Ablassen aller Schachtbauwerke in die vorbereiteten Baugruben ist in den Angebotspreis einzukalkulieren und geschieht
unter Regie der Bauleitung.

Fabrikat : '...........................................'
Typ  : '.............................................'

**03.02.0210 Revisionsschacht Beton D 400, RS bis -1,60 m**
Revisionsschacht Beton D 400 wie vor beschrieben,

Belastungsklasse: 40 t LKW befahrbar
Ausführung  : ohne Gerinne
Durchmesser Schacht: DN 1200
Gesamthöhe Schacht: ca. 1,2 m
Rohrsole  : ca. bis -0,8 m
Anschlüsse  : 1 x DN 100 Zulauf
  1 x DN 100 Zulauf
  1 x DN 150 Ablauf
Schachtabdeckung: Klasse D entspricht
  40,0 t Belastung,
Menge: 1,000 Stck

**03.02.0220 Anschluss RW an Hausanschluss bis DN 150**
Anschluss der neu verlegten Regenwasserleitung
DN 150 an den Hausanschlussstutzen bis DN 150,
einschl. freilegen der Bestandsleitung in ca. 1,8 m Tiefe, reinigen des Rohres sowie einschl. Klein-,Zubehör- und Dichtmaterial.
einschl. Abschrägung, nötigem Verbau, ausheben, seitlich zwischenlagern und nach erfolgter Rohrverlegung lagenweise verfüllen, verdichten und das übrige Erdreich abtransportieren und entsorgen.
Menge: 1,000 psch

#### Titel 03.03 Schmutzwasser

*Hinweis: Grundleitungen in PP-KG-Rohr nach DIN 14758*
Grundleitungen in PP-KG-Rohr nach DIN EN 14758,
DIN EN 476 und DIN 8078, mit Prüf- und Gütezeichen, einschl. aller Muffendichtungen, in handelsüblichen Längen, einschl. Zuschnitt, liefern und fachgerecht verlegen.
Die Grundleitungen sind während der gesamten Bauzeit dicht mit einem Muffenstopfen zu verschließen (Muffenstopfen sind separat ausgeschrieben) zu verschließen, damit keine Mörtelreste, Erde, Schmutz, usw. in die Leitungen gelangen können.
Verlegerichtlinien und Montageanleitungen des Herstellers sind einzuhalten und in die Einheitspreise einzukalkulieren.
Die Verlegung der Rohre, muss nach DIN
und Herstellerangaben erfolgen. Hierzu zählt z.B das unterfüttern und die geforderte Überdeckung mit entsprechenden Material (Sand etc.).

Temperaturbeständig: bis 90 °C
Beständigkeit  : gemäß DIN 8078 BB I
Eigenschaften  : gemäß DIN EN 476
Fabrikat  : Ostendorf
Typ  : KG 2000 PP > SN10

oder gleichwertiger Art

angebot. Fabrikat: '............................................'

angebot. Typ  : '.............................................'

Bei dem angebotenen gleichwertigen Fabrikat muss explizit darauf geachtet werden, das die Belastungsklasse gleich oder höherwertig ist.
Der Entsprechende Nachweis ist bei Angebotsabgabe beizufügen.

Einzurechnen ist das einmalige Spülen aller Grundleitungen nach Fertigstellung der Arbeiten.

Liefern und betriebsfertig in Graben verlegen.

**03.03.0010 PVC-KG-Rohr DN 200**
Menge: 20,000 lfdm

**03.03.0020 PVC-KG-Rohr DN 150**
Menge: 30,000 lfdm

**03.03.0030 PVC-KG-Rohr DN 100**
Menge: 100,000 lfdm

*Hinweis: Als Zulage zur Grundleitung sind Formstücke (bei*
Als Zulage zur Grundleitung sind Formstücke
(bei Abzweigen, und Bögen alle Winkelgrade), bei Reduzierungen sind alle Dimensionssprünge zu liefern und montieren.

Die Abzeige sind immer in der passenden Dimension und dem passenden Dimensionssprung zu wählen, unnötige Reduzierungen werden nicht vergütet.

**03.03.0040 PVC-KG-Abzweig DN 150/100**
Menge: 10,000 Stck

**03.03.0050 PVC-KG-Abzweig DN 100**
Menge: 10,000 Stck

**03.03.0060 PVC-KG-Bogen DN 200**
Menge: 6,000 Stck

**03.03.0070 PVC-KG-Bogen DN 150**
Menge: 30,000 Stck

**03.03.0080 PVC-KG-Bogen DN 100**
Menge: 100,000 Stck

**03.03.0090 PVC-KG-Reduzierung DN 150**
Menge: 5,000 Stck

**03.03.0100 PVC-KG-Doppelmuffen DN 150**
Menge: 10,000 Stck

**03.03.0110 PVC-KG-Doppelmuffen DN 100**
Menge: 10,000 Stck

**03.03.0120 PVC-KG-Muffenstopfen DN 150**
Menge: 2,000 Stck

**03.03.0130 PVC-KG-Muffenstopfen DN 100**
Menge: 23,000 Stck

*Hinweis: Vortext Mauerkragen*
Mauerkragen aus EPDM dienen zur Abdichtung von Rohren, die durch Betonwände und  Bodenplatten
geführt werden. Der ringförmige, mit profilierten Stegen versehene Mauerkragen wird unter
Vorspannung auf das Rohr aufgezogen und mit
einem Stahlbandspannsystem auf dem Rohr
befestigt. Spannband aus Edelstahl.

Anzubieten ist das Leitprodukt oder ein alternativ gleichwertiges Produkt

Fabrikat: Frank GmbH
Typ  : Mauerkragen

angebot. Fabrikat: '.............................................'

angebot. Typ  : '.............................................'

Die Gleichwertigkeit ist mit der Angebotsabgabe nachzuweisen.

liefern, auf das einzubetonierende Rohr
aufziehen, mit Spannband befestigen und in
die Schalung positionieren.

**03.03.0140 Mauerkragen DN110**
Mauerkragen DN 110
Menge: 15,000 Stck

**03.03.0150 Bodenplattendurchführung KG Rohr DN 100**
Bodenplattendurchführung KG 2000 Rohr DN 100 mit
Abdichtungskragen/Mauerkragen und Folieflansch zum Anschluss der Dampfsperrbahn für Einbau in WU- Bodenplatten, einschl. Kleb- und Dichtstoff sowie
allem Aufwand zur Andichtung des Flansches an die Abdichtungsbahn auf der Bodenplatte.
Menge: 15,000 Stck

*Hinweis: Revisionsschacht aus Betonfertigteilen*
Revisionsschacht aus Betonfertigteilen in Anlehnung an DIN V 4034-1 und DIN EN 1917, liefern und gemäß DIN EN 1960 und ATV-Richtlinien Merkblatt A 139
versetzen.
Zum Einbau ins Erdreich, bestehend aus vorgefertigten Betoneinzelteilen wie Schachtboden (einschl. gelenkigen Anschlüssen für Grundleitungen aus PVC-KG-Rohren), Schachtringen, Konen, Ausgleichs- und Reduzierringe, die an Ort und Stelle zusammengesetzt werden. Schachtabdeckung einschl. Schmutzfänger in verzinkter Ausführung.
Einschl. anteiliger Frachtkosten, Betonfundament, Krangestellung und Rohrleitungsanschlüssen.
Ebenfalls einzukalkulieren ist das Ausheben der Baugrube sowie der Abtransport des Bodenaushubs unter Hinzulieferung geeigneten Füllmaterials.
Das Schüttgut ist lagenweise einzubringen und zu
verdichten. Revisionsschacht ausgestattet mit Steigeisen nach Norm. Lichte Weite nach DIN 1986 Teil 1, einschl. Schachtabdeckung liefern und einschl. aller Grundleitungsanschlüsse betriebsfertig einbauen.

Die endgültigen Deckelhöhen der jeweiligen Schächte sind an die bauseitigen Geländehöhen anzupassen.

Tragfähigkeitswerte sind bei Unklarheiten vorab
mit dem Hersteller bzw. dem Statiker abzustimmen.

Die Herstellervorschriften zur Erstellung der Gruben müssen eingehalten werden.

Das Abladen und Ablassen aller Schachtbauwerke in die vorbereiteten Baugruben ist in den Angebotspreis einzukalkulieren und geschieht
unter Regie der Bauleitung.

Fabrikat : '.............................................'
Typ  : '.............................................'

**03.03.0160 Revisionsschacht Klasse D 400, RS bis ca. -1,60 m**
Revisionsschacht wie vor beschrieben,
Ausführung  : ohne Gerinne
Durchmesser Schacht: DN 1200
Gesamthöhe Schacht: ca. 4,00 m
Rohrsole  : bis ca.-3,8 m
Anschlüsse  : 1 x DN 150 Zulauf
  1 x DN 150 Ablauf
Schachtabdeckung: Klasse D entspricht
  40,0 t Belastung,
  LKW befahrbar
Menge: 1,000 Stck

**03.03.0170 PVC-KG-2000-Reinigungstück DN 150**
KG 2000-Reinigungstück viereckig verschraubt DN 150
zur Einbringung in den vorbeschriebenen Revischacht
liefern und montieren einschließlich Einbau in den Schacht
Menge: 2,000 Stck

**03.03.0180 Anschluss SW an Bestand DN 150**
Anschluss der neu verlegten Schmutzwasserleitung
DN 150 an den Hausanschlussstutzen DN 150,
einschl. freilegen der Bestandsleitung in ca. 1,8 m Tiefe, reinigen des Rohres sowie einschl. Klein-Zubehör- und Dichtmaterial.
Menge: 1,000 psch

**03.03.0190 Pauschale Abstimmung Entwässerung**
Bezüglich der SW und Regenwasseranschlüsse an den Straßenkanal ist eine Abstimmung mit den Mitarbeitern der(Entwässerungsbehörde)nötig.
Dies betrifft die terminliche und auch die ausführungstechnische Abstimmung.
Der hierfür nötige Aufwand ist in diese Position einzukalkulieren.
Menge: 1,000 psch

**03.03.0200 Revisionsschacht Beton D 400, RS bis -1,60 m**
Revisionsschacht Beton D 400 wie vor beschrieben,

Belastungsklasse: 40 t LKW befahrbar
Ausführung  : ohne Gerinne
Durchmesser Schacht: DN 1500
Gesamthöhe Schacht: ca. 4,00 m
Rohrsole  : ca. bis 3,50 m
Anschlüsse  : 1 x DN 150 Zulauf
  1 x DN 150 Zulauf
  1 x DN 150 Zulauf
  1 x DN 200 Ablauf
Schachtabdeckung: Klasse D entspricht
  40,0 t Belastung,
Menge: 1,000 Stck

**03.03.0210 Spülschacht DN 400, RS bis ca -1,4 m**
Spülschacht(Set) DN 400, für eine Einbautiefe bis
-1,20 m bestehend aus:

- Schachtboden (Schachtgrundkörper) DN 400
- gerader Durchlauf DN 150
- Steigrohr/Aufsatzrohr Länge: 0,8 m
- Einsteckteil
- Teleskopabdeckung mit Gussdeckel, verschraubt
  B 125 (T12 - 315)

Anzubieten ist das Leitprodukt oder ein alternativ gleichwertiges Produkt

Fabrikat: Wavin
Typ  : SX 400

angebot. Fabrikat: '.............................................'

angebot. Typ  : '.............................................'

Die Gleichwertigkeit ist mit der Angebotsabgabe nachzuweisen.

Einschl. Klein-, Zubehör-, Dicht- und Befestigungsmaterial, notwendiger Erdarbeiten, Verbau, Verdichten, Schutz vor Unterspülung, fachgerechtes auffüllen des Hohlraumes zum Erdreich, liefern und betriebsfertig montieren.
Menge: 1,000 Stck

#### Titel 03.04 Sonstiges

*Hinweis: Vortext Stundenlohnarbeiten*
Stundenlohnarbeiten, ausschließlich für unvorhersehbare, jedoch im Rahmen der Ausführung zwingend erforderlich werdende Leistungen geringen Umfangs, die nicht nach VOB/B §2 Nr. 6 zu kalkulieren sind.

Es werden nur Arbeiten anerkannt und vergütet,
wenn sie als solche vor Beginn der Arbeiten unter Zustimmung des AG vereinbart worden sind.

Die Nachweise der erbrachten Leistungen sind in Form von Stundenzetteln zeitnah (werktäglich, spätestens wöchentlich dem Auftraggeber bzw. dem Ing.-Büro) zur Anerkennung vorzulegen.

Falls am Ende des jeweiligen Arbeitstages bzw. der Arbeitswoche kein Bauleiter zur Unterschrift angetroffen wird, ist der jeweilige Stundenzettel noch am selben Tag per Fax einzureichen.

Im Einheitspreis der Stundenlohnarbeiten sind enthalten:
Lohn- und Gehaltskosten der Baustelle,
Lohn- und Gehaltsnebenkosten der Baustelle, Stoffkosten der Baustelle, Kosten der Einrichtungen, Geräte, Maschinen und maschinelle Anlagen der Baustelle, Fracht-, Fuhr- und Ladekosten, Fahr-/Wegezeiten und -kosten, Sozialkassenbeiträge und Sonderkosten sowie angemessene Zuschläge für Gemeinkosten und Gewinn.

Die über die üblichen Materialien der Baustelle hinausgehenden Materialien sind gesondert aufzuführen und anzusetzten.

Für Baunebenarbeiten wie Stemm-, Bohr-, Aufräum-,  Reinigungsarbeiten etc. werden nur Helferstunden vergütet, egal wer diese Arbeiten ausführt.

*Hinweis: Stundenlohn Grundleitunginstallation*
Stundenlohnarbeiten für Änderungen und Anschlussarbeiten des neuen Abwassernetzes an das bestehenden Rohrnetz wie:

- Ab- und Umklemmarbeiten an vorhandenen
Rohrleitungen zur Vorbereitungn auf Anschlussarbeiten des neuen Rohrnetzes

- Umschlussarbeiten zur Aufrechterhaltung des Betriebes bzw. zur prov. Inbetriebnahme des Leitungssystems zur teilweisen Nutzung von Gebäudeteilen

**03.04.0010 Schachtmeisterstunden**
Schachtmeisterstunden wie vor beschrieben
Menge: 10,000 Stck

**03.04.0020 Monteurstunden**
Monteurstunden wie vor beschrieben
Menge: 25,000 Stck

**03.04.0030 Helferstunden**
Helferstunden wie vor beschrieben
Menge: 25,000 Stck

*Hinweis: Dichtigkeitsprüfungen nach DIN EN 1610*
Dichtigkeitsprüfungen nach DIN EN 1610 und DWA A139

Vergütet werden nur die Abnahmeprüfungen, welche nach dem Entfernen des Verbaus und Einbringen der Verfüllung durchzuführen sind.
Für alle Abnahmeprüfungen ist ein schriftliches
Protokoll zu erstellen.

Es wird dem AN empfohlen, vor dem Einbringen der
Seitenverfüllung auf eigene Kosten eine Vorprüfung
vorzunehmen.

Da die Kanäle nicht immer haltungsweise geprüft werden können, ist in die Position zur Dichtheitsprüfung einzurechnen, dass alle Rohre und Formstücke werksvorgeprüft sein müssen. Hierüber ist ein Zertifikat unmittelbar am Tage der Lieferung vorzulegen. Die Kosten sind in den Rohrpreis einzurechnen. Darüber hinaus erfolgt je nach Anschluß die Dichtheitsprüfung mittels Muffenprüfgerät oder strangweise. Je nach Arbeitsfortschritt ist eine Strangweise Druckprüfung zu kalkulieren. Der AN hat den ungünstigeren Fall zu kalkulieren. Die Prüfung erfolgt nach Wahl des AN nach Verfahren W oder L. Bei Prüfungen mit Luft nach DIN EN DWA A 139 erfolgt grundsätzlich die Prüfung nach Verfahren DWA A 139 Verfahren "LF"r. Für Druckabfall und Prüfzeiten gilt Tab. 3 DIN EN 1610

Die Bauüberwachung ist min. 2 Tage vor Prüfung zu informieren und zur Prüfung einzuladen. Prüfungen, die ohne Einladung der Bauüberwachung des AG ausgeführt wurden gelten als Eigenüberwachung und werden nicht anerkannt und vergütet.

**03.04.0040 Dichtheitsprüfung PVC-KG bis einschl. DN 200**
Dichtheisprüfung an Entwässerungsleitung in Teilabschnitten, und/oder nach Arbeitsforschritt bis einschl. DN 200, an z.B. KG-Rohr einschl. der Formstücke gemäß DIN EN 1610 (Verfahren "W" oder LD) gemäß Vorbemerkung auf Wasserdichtheit prüfen und ein Ergebnisprotokoll anfertigen, einschl. aller Abdichtungen, Sicherungen und Lieferungen, Einfüllen und schadloses Ableiten des Wassers, sowie Stellen und Vorhalten aller erforderlichen Geräte.
Menge: 320,000 lfdm

**03.04.0050 Dichtheitsprüfung Schachtbauwerken DN 1000**
Dichtheitsprüfung an ausgeschriebenen Schachtbauwerken bis DN 1000, gemäß DIN EN 1610 (Verfahren "W" oder LD) gemäß Vorbemerkung auf Wasserdichtheit prüfen und ein Ergebnisprotokoll anfertigen, einschl. aller Abdichtungen, Sicherungen und Lieferungen, Einfüllen und schadloses Ableiten des Wassers, sowie Stellen und Vorhalten aller erforderlichen Geräte.
Menge: 3,000 Stck

**03.04.0060 Dichtheitsprüfung Spülschächten DN 400**
Dichtheitsprüfung an ausgeschriebenen Spülschächten DN 400  beschrieben, gemäß DIN EN 1610 (Verfahren "W" oder LD) gemäß Vorbemerkung auf Wasserdichtheit prüfen und ein Ergebnisprotokoll anfertigen, einschl. aller Abdichtungen, Sicherungen und Lieferungen, Einfüllen und schadloses Ableiten des Wassers, sowie Stellen und Vorhalten aller erforderlichen Geräte.
Menge: 3,000 Stck

**03.04.0070 Dokumentationsunterlagen und TV-Inspektion**
Dokumentationsunterlagen für den Liefer- und
Leistungsumfang bestehend aus:

Digitale Fotos
Mittels der TV-Inspektion sind alle Schäden und Merkmale und sonstige Kodierungen(Steuercodes wie: Haltungsanfang, Rohranfang, Rohrende, Haltungsende, Haltungslänge, Unterbögen und Bemerkungen) während der optischen Inspektion als digitales Bild abzuspeichern.
Nach Einblendung der Schadens- bzw. Merkmal-beschreibung ist von jeder Zustandskodierung ein digitales Bild anzufertigen. Die Bildgröße der JPG-Datei beträgt mindestens 352 x 288 Pixel, in Echtfarben (24 Bit-Farbtiefe).
Im Durchschnitt sind min. 10 Bilder pro Leitungsstrang zu berücksichtigen.

Haltungsgrafiken
Haltungsgrafiken aus der Erfassungssoftware heraus
erstellen. Umfang: Eine Seite (DIN A4) pro Haltung mit den folgenden Informationen:
Untersuchungsdatum, Operator, Wetter, Straße, Lage
von Schacht, nach Schacht, Untersuchungsrichtung und Videobandnummer Stationierung, vollständige
Schadenskodierung, Langtext und Time-Code.
Übergabe aller Haltungsgrafiken als PDF-Datei.

Datenübergabe
Übergabe aller Daten (Zustandsdaten entsprechend
Vorbemerkung und geforderter Schnittstelle.
Digitale Bilder, Videos und Protokolle) werden
strukturiert auf Datenträger abgelegt. Dies gilt
insbesondere für Filme und Schadensbilder,
die in Unterordnern, geordnet nach Haltungsnummern, zu übergeben sind.

Nach Projektabschluss erfolgt die Übergabe der Revisionsunterlagen (mit Inhaltsverzeichnis).
Die Leistung umfasst alle obigen Leistungen, inkl.
Nebenleistungen und Material. Alle Datenträger werden Eigentum des AG.
Hinweis: Der AN hat alle Daten für den Zeitraum der
Gewährleistung als vollständige Kopie zu archivieren, um diese bei Rückfragen oder bei fehlenden Daten kostenfrei an den AG übersenden zu können.

Revisionsunterlagen wie folgt beschrieben bei Übergabe entsprechend dem letzten aktuellen Stand und mit aktuellem Datum versehen
- in schriftliche Ausführung  2-fach
- auf Datenträger  1-fach

Als Revisionsunterlagen dienen die auf den Stand der Ausführung zum Zeitpunkt der Abnahme fortgeschriebenen Planungsunterlagen und zusätzlich folgende Unterlagen:

- Inhaltsverzeichniss
- Abnahmeprotokolle
- Protokoll der Dichtheitsprüfung Rohrleitungen
- Protokoll der Dichtheitsprüfung Schachtbauwerke
- Protokoll der Dichtheitsprüfung Spülschächte
- TV-Inspektion als gängiges Videoformat
- Fotodokumentation wie zuvor beschrieben
- Haltungsgrafiken wie zuvor beschrieben
- Grundleitungspläne 2-fach in Papierform in
  folgenden Umfang:
        - Rohrgrößen
        - Höhenlagen anhand Geländehöhen, Rohrsole und
  Schachtsole
- Materialnachweis
- Zulassungen
- Hersteller Werks- und Prüfzeugnisse
Menge: 1,000 psch

**03.04.0080 Kabelschutzrohr DN 110 PE**
Kabelschutzrohr DN 160 PE, biegsam, Farbe schwarz, außen gewellt, mit grüner Innenhaut, einseitig aufgesteckte Doppelsteckmuffe (sanddicht), für große Druckbeanspruchungen, hohe Druckfestigkeit, mit Einzugsschnur im Lieferumfang entahlten.

Anzubieten ist das Leitprodukt oder ein alternativ gleichwertiges Produkt

Fabrikat  : Fränkische Rohrwerke
Typ  : Kabuflex R plus Typ 450 DN110

angebotenes Fabrikat : . '.............................................'

angebotener Typ  : '.............................................'

Die Gleichwertigkeit ist mit der Angebotsabgabe nachzuweisen.

liefern und betriebsfertig im Graben verlegen.
Menge: 50,000 lfdm

**03.04.0090 Pressring-Dichtpaket für Hauseinführung**
Pressring-Dichteinsatz in 2-Komponenten-Bauweise mit Träger-Kernbauteil aus Vollgummi, mittlerer Härte, im Festverbund mit Mantelbauteil aus Duroplast-Elastomer mit sehr weicher Härteeinstellung. Die Druck-/Presskraftaufnahme, Übertragung und Verteilung erfolgt durch den mittelharten Vollgummikern, Druckresistenz bis 1,5bar muss gegeben sein. Der Einbau muss ohne Sonderwerkzeug (Drehmomentschlüssel), nur durch Sichtkontaktanzeige an den Pressflanschrändern, durchgeführt werden können.

Anzubieten ist das Leitprodukt oder ein alternativ gleichwertiges Produkt

Fabrikat  : Fränkische Rohrwerke
Typ  : Kabu-Seal 110

angebotenes Fabrikat : '.............................................'

angebotener Typ  : '.............................................'

Die Gleichwertigkeit ist mit der Angebotsabgabe nachzuweisen.

liefern und betriebsfertig montieren.

Hinweis: Durchführungen von Kabelschutzrohren durch Wände und Decken müssen Gas- und wasserdicht abgeschottet werden.
Menge: 2,000 Stck

**03.04.0100 Mauerkragen-Set,**
Mauerkragen-Set, Kabu Flex

Das Mauerkragen-Set beinhaltet einen Mauerkragen aus EPDM inklusive Spannbänder
und Spannschlösser, Verwendung findet diese Mauerdurchführung um Kabuflex
Rohre absolut dicht über die Bodenplatte in Gebäude einzuführen.
Der fachgerechte Einbau gemäß Hersteller ist zu gewährleisten.
Standhaltung von Wasserdruck von bis zu 3,0 bar.

passend zu Position Kabelschutzrohr DN 110 PE
Zur dichten Bodenplattendurchführung
Nennweiten DN 110
Menge: 2,000 Stck

**03.04.0110 PE Leitung DN 32**
PE Leitung DN 32

DVGW Zugelassen

angebotenes Fabrikat  : '.............................................'

angebotener Typ  : '.............................................'

liefern und betriebsfertig montieren.
einschl. aler Übergänge auf ausgeschriebenes Rohrmaterial Schrauben und Metalldübel liefern und betriebsfertig montieren.
Menge: 100,000 lfdm

**03.04.0120 Druckrohr HD-PE DN 80**
Kunststoff-Druckrohr HD-PE DN 80,
als Druckleitung für die später eingesetzte Hebeanlage. Kessel Ecolift XL

Einschl. Anschluss an bauseitige Grundleitung, Dichtungen, Befestigungsmaterialien, liefern und betriebsfertig in bauseitigem Graben verlegen.
Menge: 25,000 lfdm

**03.04.0130 Druckrohr-Bogen HD-PE DN 80**
Kunststoff-Druckrohr-Bogen HD-PE DN 80,
für vorher beschriebenes Druckrohr.

Einschl. Dichtungen, Befestigungsmaterialien, liefern und betriebsfertig in bauseitigem Graben verlegen.
Menge: 15,000 Stck

**03.04.0140 Druckrohr-Kappen HD-PE DN 80**
Kunststoff-Druckrohr-Kappen HD-PE DN 80,
für vorher beschriebenes Druckrohr.
Zum vorläufigen Verschluss des Rohres bis zur Montage der Hebeanlage.

Einschl. Dichtungen, Befestigungsmaterialien, liefern und betriebsfertig in bauseitigem Graben verlegen.
Menge: 2,000 Stck

**03.04.0150 Übergang PE DN 80 auf KG 2000 DN 100**
Übergang passend auf zuvor beschriebenes Rohrmaterial als Anschluss auf die verlegte KG 200 DN 100 Abwasserleitung
inkl. des Anschlusses auf die Abwasserleitung nach Vorgaben des Herstellers mit passender Sicherheitskralle zu Verhinderung des Ausschubes aus der Muffe bei Druckschlag der Hebeanlage.
Menge: 1,000 Stck

**03.04.0160 Abdrücken der Druckleitung**
Abdrücken der Druckleitung einschlieslich aller nötigen Materialien.
Protokolieren der Dichtheitsprüfung.
Menge: 1,000 psch

**03.04.0170 Hauseinführung PE Druckleitung DN 80**
Hauseinführung als Einsparten Einführung für zuvor beschriebene Druckleitung PE DN 80

Benötigt wird eine Wandeinführung für eine Betonwand weiße Wanne im Kellerbereich.

Liefern und betriebsfertig montieren inkl. aller benötigten Materialien und nötiger Kernbohrungen
Menge: 2,000 Stck

**03.04.0180 Kanalanschluss DN 200 an vorhandenen Hauptkanal**
Kanalanschluss DN 200 an vorhandenen Hauptkanal im Straßenbereich herstellen

Herstellen eines Anschlusses einer Grundleitung DN 200 an den vorhandenen öffentlichen Hauptkanal im Bereich einer asphaltierten Fahrbahn gemäß VOB/C, DIN 18300, DIN 18306, DIN 18329 sowie DIN EN 1610.

Leistungsumfang:

Verkehrssicherung und Baustelleneinrichtung
einschl. Baentragung und Genehmigung bei den zuständigen Behörden.

Aufschneiden und Aufbrechen der Asphaltbefestigung einschließlich Tragschichten

Herstellen eines Rohrgrabens einschließlich erforderlichem Grabenverbau bis ca. 3,50 m Tiefe

Aushub, Zwischenlagerung bzw. Abfuhr und fachgerechte Entsorgung überschüssigen Bodens

Herstellen der Rohrbettung aus geeignetem Bettungsmaterial

Ausstemmen des vorhandenen Gerinnes im Anschlussschachtes wie fachgerechtes wieder Herstellen nach neuen Gegebenheiten.

Liefern und Verlegen einer Abwasserleitung DN 200 einschließlich Formstücke und Dichtungen

Herstellen des Anschlusses an den vorhandenen Hauptkanal mittels Kernbohrung und Anschlussstutzen einschließlich wasserdichter Verbindung

Verfüllen und lagenweises Verdichten des Rohrgrabens gemäß DIN EN 1610 und ZTV E-StB

Wiederherstellung des Straßenoberbaus einschließlich Frostschutzschicht, Asphalttragschicht und Asphaltdeckschicht

Durchführung der erforderlichen Prüfungen sowie Reinigung der Leitung

Lieferung sämtlicher Materialien und Nebenleistungen

Rohrsohle der Anschlussleitung: ca. 3,50 m unter Geländeoberkante.

Ein Nachweis (Erlaubniss) für Arbeiten im öffentlichen Raum der Kupferstadt Stolberg ist dem Angebot beizufügen.
Menge: 1,000 psch

**03.04.0190 Lieferung und Verlegung von Stahlplatten**
Lieferung und Verlegung von Stahlplatten zur temporären Abdeckung von Gräben im Bereich einer Grundleitungssanierung (im Schulbetrieb)

Leistungsumfang:

Lieferung von Stahlplatten:
Anlieferung von mit LKW und Rettungsfahrzeugen befahrbaren, Stahlplatten
zur temporären Abdeckung offener Gräben.

Mietzeit sind ca. 30 Tage,
Wird die Zeit Überschritten erfolgt eine Abrechnung je weiterem Tag, auf Basis des EP der Position.

Abmessungen je nach Grabenbreite, Lastfall und örtlicher Gegebenheit, Mindeststärke 25 mm.

Tragfähigkeit gemäß Verkehrsbelastungsklasse
für PKW oder LKW.

Platten müssen gegen Verschieben, Kippen und Hohlräume gesichert sein (z.B. mit Gummimatten, Auflagern oder Verankerung).

Sicherheitsanforderungen (Schulbetrieb):
Berücksichtigung erhöhter Anforderungen an Sicherheit und Unfallverhütung aufgrund des laufenden Schulbetriebs am RMG Aachen.

Alle Maßnahmen zur Gewährleistung der Verkehrssicherheit sind zu treffen
(inkl. Kennzeichnung, Absturzsicherung, Stolperschutz).

Arbeiten und Anlieferungen sind mit erhöhter Umsicht und ggf. außerhalb der Pausenzeiten vorzunehmen  enge Abstimmung mit der Bauleitung und Schulleitung erforderlich.

Verbleib und Zwischenlagerung:
Vorhaltung der Stahlplatten für die Dauer der Bauarbeiten.
Ggf. zwischenzeitliches Umsetzen oder Entfernen der Platten nach Baufortschritt.

Rücktransport und Abholung nach Bauende.
Besondere Hinweise:
Der Einsatz erfolgt im Rahmen einer Grundleitungssanierung mit wechselnden Grabenzuständen.

Alle Nebenleistungen wie Transport, Be- und Entladung, Hebezeuge, Sicherungsmaterial und Arbeitsschutzmaßnahmen sind enthalten.

Aufstellen und Sichern gemäß geltender Unfallverhütungsvorschriften (z.B. DGUV, RSA)
sowie DIN EN 13374.
Menge: 50,000 m2

### Gewerk 04 Leitungstrasse

#### Titel 04.01 Grabenarbeiten

**04.01.0010 Schneidarbeiten**
Schneidarbeiten,

Asphalt ca.20 cm Stärke, einschneiden.
Einschl. aller Geräte, Aufwendungen etc.
Menge: 10,000 lfdm

*Hinweis: Vortext Grabenarbeiten*
Bei nachfolgend beschriebenen Positionen handelt es sich um Grabenarbeiten außerhalb und unterhalb des Gebäudes bzw. unter der Bodenplatte. Es ist ein Rohrgraben zur Verlegung einer einzelnen oder gemeinsamen Rohrtrasse bestehend aus Schmutz- und Regenwasser- zu erstellen. (gemäß Planung)

Schachtarbeiten für Rohrleitungstrasse mit einer mittleren Tiefe, wie nachfolgend angegeben, bei einer Bodengüte von 3 bis 5. Kosten einschl. Abschrägung, Verbau, ausheben, seitlich zwischenlagern und nach erfolgter Rohrverlegung lagenweise verfüllen, verdichten und das übrige Erdreich abtransportieren und entsorgen.

Es wird davon ausgegangen das die Arbeiten maschinell ausgeführt werden,
Handschachtungen sind im LV gesondert enthalten.

**04.01.0020 Trassen-Kabelgraben, Tiefe bis 0,8m, Breite bis 0,4 m**
Graben für Kabelleitungen in Sand-Material o.ähnlich

Tiefe  : bis 0,8 m
Breite  : bis 0,4 m

wie vor beschrieben, einschl. Abtransport und Entsorgung des nicht mehr benötigten Materials.
Menge: 120,000 lfdm

**04.01.0030 Trassen-Kabelgraben, Tiefe bis 0,8m, Breite bis 0,6 m**
Graben für Kabelleitungen in Sand-Material o.ähnlich

Tiefe  : bis 0,8 m
Breite  : bis 0,6 m

wie vor beschrieben, einschl. Abtransport und Entsorgung des nicht mehr benötigten Materials.
Menge: 20,000 lfdm

**04.01.0040 Trassen-Kabelgraben, Tiefe bis 0,8m, Breite bis 0,8 m**
Graben für Kabelleitungen in Sand-Material o.ähnlich

Tiefe  : bis 0,8 m
Breite  : bis 0,8 m

wie vor beschrieben, einschl. Abtransport und Entsorgung des nicht mehr benötigten Materials.
Menge: 20,000 lfdm

**04.01.0050 Sand zur Auffüllung der Mediengräben**
Sand zur Auffüllung der Kabelgraben Körnung bis 2 mm liefern und gemäß DIN 18300 und ZTVE einbringen und lagenweise verdichten.
Menge: 25,000 m3

**04.01.0060 Handaushub, Zulage, nach Anweisung**
Bodenaushub aller Bodenklassen in Handschachtung, z.B. für Suchschachtungen, Probelöcher bis 2,0 m Tiefe, u.a. als Zulage zu den Bodenaushubpositionen nur nach schriftlicher Anweisung der örtlichen Bauleitung. Gültig nur bei Maschienenbehinderung, die nicht durch andere Positionen abgegolten wird und auch nicht durch anderen Arbeitsablauf vermieden werden kann. Eingeschlossen ist die Herstellung sauberer Planums- oder Graben- profilierung.
Menge: 5,000 m3

**04.01.0070 Hindernis, Trümmerschut, Zulage**
Hindernis aus Trümmerschut im Boden abbrechen.
Das Abbruchmaterial ist entsprechend dem Kreislaufwirtschafts- und Abfallgesetz zu
verwerten bzw. zu beseitigen. Der Nachweis
der ordnungsgemässen Verwertung bzw.
Beseitigung ist der oertlichen Bauleitung vorzulegen. Als Zulage zu den Aushubpositionen.
Menge: 1,000 m3

**04.01.0080 Hindernis, Mauerwerk, Zulage**
Hindernis aus Mauerwerk im Boden abbrechen.
Das Abbruchmaterial ist entsprechend dem Kreislaufwirtschafts- und Abfallgesetz zu
verwerten bzw. zu beseitigen. Der Nachweis
der ordnungsgemässen Verwertung bzw.
Beseitigung ist der oertlichen Bauleitung vorzulegen. Als Zulage zu den Aushubpositionen.
Menge: 1,000 m3

**04.01.0090 Hindernis, Beton, Zulage**
Hindernis aus Beton im Boden abbrechen.
Das Abbruchmaterial ist entsprechend dem Kreislaufwirtschafts- und Abfallgesetz zu
verwerten bzw. zu beseitigen. Der Nachweis
der ordnungsgemässen Verwertung bzw.
Beseitigung ist der oertlichen Bauleitung vorzulegen. Als Zulage zu den Aushubpositionen.
Menge: 1,000 m3

#### Titel 04.02 Verrohrungsarbeiten

*Hinweis: Vortext Kabelschutzrohr*
Vortext Kabelschutzrohr

Kabelschutzrohr als flexibles oder starres Rohr, UV-stabilisiert, Verbundrohrbauweise, außen gewellt mit Innenhaut; unter Beachtung der EN 1610 und der Verlegeanleitung des Herstellers. Weitere Spezifikationen (Größe etc.) wie in den folgenden Positionen beschrieben.

Hinweis: In den Einheitspreis ist folgendes Zubehör einzukalkulieren:
- Abstandshalter für Rohre
- Trassenwarnband
- Endkappen
- Verbindungsstücke

Anzubieten ist das Leitprodukt oder ein alternatives aber Qualitativ gleichwertiges
Produkt

Fabrikat : Der Planung zugrunde liegt:
  Fränkische Rohrwerke
Typ  : Kabuflex R plus Typ 450

angebot. Fabrikat: '.............................................'

angebot. Typ  : '.............................................'

Die Gleichwertigkeit ist mit der Angebotsabgabe nachzuweisen.

liefern und betriebsfertig verlegen.

**04.02.0010 Kabelschutzrohr AD = 75mm**
Kabelschutzrohr wie vor beschrieben,
Außen-Durchmesser: 75mm
Menge: 75,000 lfdm

**04.02.0020 Verbindungsmuffe Kabelschutzrohr AD = 75mm**
Verbindungsmuffe für vorbeschriebenes Kabelschutzrohr AD = 75mm

liefern und montieren.
Menge: 2,000 Stck

**04.02.0030 Kabelschutzrohr AD = 110mm**
Kabelschutzrohr wie vor beschrieben,
Außen-Durchmesser: 110mm
Menge: 100,000 lfdm

**04.02.0040 Verbindungsmuffe Kabelschutzrohr AD = 110mm**
Verbindungsmuffe für vorbeschriebenes Kabelschutzrohr AD = 110mm

liefern und montieren.
Menge: 1,000 Stck

**04.02.0050 Kabelschutzrohr AD = 160mm**
Kabelschutzrohr wie vor beschrieben,
Außen-Durchmesser: 160mm
Menge: 20,000 lfdm

**04.02.0060 Verbindungsmuffe Kabelschutzrohr AD = 160mm**
Verbindungsmuffe für vorbeschriebenes Kabelschutzrohr AD = 160mm

liefern und montieren.
Menge: 1,000 Stck

#### Titel 04.03 Sonstiges

*Hinweis: Kernbohrungen in Wand und Decke*
Kernbohrungen in Wänden und Decken nach Angaben der Bauleitung herstellen.

**04.03.0010 Kernbohrung 8 cm bis 40 cm - Beton**
Kernbohrung wie vor beschrieben
Bohrdurchmesser:  8 cm
Bohrtiefe: bis 40 cm
Menge: 1,000 Stck

**04.03.0020 Kernbohrung 10 cm bis 40 cm - Beton**
Kernbohrung wie vor beschrieben
Bohrdurchmesser: 10 cm
Bohrtiefe: bis 40 cm
Menge: 1,000 Stck

**04.03.0030 Kernbohrung 15 cm bis 40 cm - Beton**
Kernbohrung wie vor beschrieben
Bohrdurchmesser: 15 cm
Bohrtiefe: bis 40 cm
Menge: 3,000 Stck

**04.03.0040 Kernbohrung 22 cm bis 40 cm - Beton**
Kernbohrung wie vor beschrieben
Bohrdurchmesser: 22 cm
Bohrtiefe: bis 40 cm
Menge: 2,000 Stck

**04.03.0050 Kernbohrung 30 cm bis 40 cm - Beton**
Kernbohrung wie vor beschrieben
Bohrdurchmesser: 30 cm
Bohrtiefe: bis 40 cm
Menge: 2,000 Stck

*Hinweis: Vortext Hauseinführung und Zubehör*
Vortext Hauseinführung und Zubehör

Hauseinführung und Zubehör für eine wasserdichte Mauerdurchführung. Weitere Spezifikationen (Größe etc.) wie in den folgenden Positionen beschrieben.

Anzubieten ist das Leitprodukt oder ein alternatives aber Qualitativ gleichwertiges
Produkt

Fabrikat : Der Planung zugrunde liegt:
  KRASO

angebot. Fabrikat: '.............................................'

Die Gleichwertigkeit ist mit der Angebotsabgabe nachzuweisen.

liefern und betriebsfertig montieren.

**04.03.0060 Mehrsparten-Hauseinführung NFE**
Mehrsparten-Hauseinführung für Versorgungsleitungen, bei unterkellerten Gebäuden

Technische Details:
- Kernbohrungs- oder Futterrohr Durchmesser: 300 mm
- Wandstärke: 200-500 mm

Lieferumfang:
- Innendichtelement mit vormontierten Komfort-Paket NFE Mantelrohren
- Außendichtelement mit zusätzlichem Dichtflansch nach DIN 18533
- Innen- und Außendichtelement jeweils mit Drehmomentkontrollmutter

Installationsset bestehend aus:
-2x Dichteinsatz (Durchmesser: 32, 40, 50, 75, 90, 110 mm oder blind) inkl. Sekundärdichtung
-2x Dichteinsatz (Durchmesser: stufenlose Scheibentechnik: 26-50 mm oder blind) inkl. Sekundärdichtung
1x Sekundärdichteinsatz Durchmesser: 5-13 mm, 3 x 7-13 mm, 13-21 mm) inkl. Sekundärdichtung

Hinweis:
Die Dichteinsätze können sich in Form und der notwendigen Durchführungen verändern und sind vor Bestellung mit der Bauleitung abzustimmen. Statt Sekundärdichtungen können Schlauchverbinder zum Einsatz kommen.

Typ  : Komfort-Paket NFE
  Dichteinsätze nach Freigabe
  Bauleitung konfigurieren

angebot. Typ  : '.............................................'

Die Gleichwertigkeit ist mit der Angebotsabgabe nachzuweisen.

liefern und fachgerecht einbauen.
Menge: 2,000 Stck

**04.03.0070 Kunststoff-Futterrohr Typ FE und FE/MI**
Kunststoff-Futterrohr Typ FE und FE/MI
verwendbar bei drückendem und nichtdrückendem Wasser, gasdicht gegen Bodengase bei erdberührter Abdichtung für vorbeschriebene Hauseinführung.

Wandstärke bis 35cm

liefern, montieren und passend abdichten.
(Material zum Abdichten und einbauen inklusive)
Menge: 2,000 Stck

**04.03.0080 Einsparten-Hauseinführung 1**
Einsparten-Hauseinführung für Versorgungsleitungen bei unterkellerten Gebäuden

Technische Details:
- Kernbohrung/ Futterrohr
Durchmesser: 100 mm
- Wandstärke: 160-500 mm
Lieferumfang:
- Innendichtelement mit vormontiertem Mantelrohr
- Außendichtelement
- Verlängerungsset Installationsset bestehend aus:
- Dichteinsatz (Primärdichtung)(Spannbereich: 3 x 13-21 mm ) inkl. Sekundärdichtung

Hinweis:
Die Dichteinsätze können sich in Form und der notwendigen Durchführungen verändern und sind vor Bestellung mit der Bauleitung abzustimmen. Statt Sekundärdichtungen können Schlauchverbinder zum Einsatz kommen.

Typ  : Einsparten Hauseinführung
  Dichteinsätze nach Freigabe
  konfigurieren

angebot. Typ  : '.............................................'

liefern und fachgerecht einbauen.
Menge: 3,000 Stck

**04.03.0090 Kunststoff-Futterrohr Typ FE und FE/MI**
Kunststoff-Futterrohr Typ FE und FE/MI
verwendbar bei drückendem und nichtdrückendem Wasser, gasdicht gegen Bodengase bei erdberührter Abdichtung für vorbeschriebene Hauseinführung.

Wandstärke bis 35cm

liefern, montieren und passend abdichten.
(Material zum Abdichten und einbauen inklusive)
Menge: 3,000 Stck

**04.03.0100 Einsparten-Hauseinführung 2**
Einsparten-Hauseinführung für Versorgungsleitungen bei unterkellerten Gebäuden

Technische Details:
- Kernbohrung/ Futterrohr
Durchmesser: 100 mm
- Wandstärke: 160-500 mm
Lieferumfang:
- Innendichtelement mit vormontiertem Mantelrohr
- Außendichtelement
- Verlängerungsset Installationsset bestehend aus:
- Dichteinsatz (Primärdichtung) (Durchmesser: stufenlose Scheibentechnik: 26-50 mm oder blind)

Hinweis:
Die Dichteinsätze können sich in Form und der notwendigen Durchführungen verändern und sind vor Bestellung mit der Bauleitung abzustimmen. Statt Sekundärdichtungen können Schlauchverbinder zum Einsatz kommen.

Typ  : Einsparten Hauseinführung
  Dichteinsätze nach Freigabe
  konfigurieren

angebot. Typ  : '.............................................'

liefern und fachgerecht einbauen.
Menge: 3,000 Stck

**04.03.0110 Kunststoff-Futterrohr Typ FE und FE/MI**
Kunststoff-Futterrohr Typ FE und FE/MI
verwendbar bei drückendem und nichtdrückendem Wasser, gasdicht gegen Bodengase bei erdberührter Abdichtung für vorbeschriebene Hauseinführung.

Wandstärke bis 35cm

liefern, montieren und passend abdichten.
(Material zum Abdichten und einbauen inklusive)
Menge: 3,000 Stck

*Hinweis: Vortext Kabeldurchführung und Zubehör*
Vortext Kabeldurchführung und Zubehör

Kabeldurchführung für wasserdichte Mauerdurchführung von Kabelschutzrohren. Weitere Spezifikationen (Größe etc.) wie in den folgenden Positionen beschrieben.

Anzubieten ist das Leitprodukt oder ein alternatives aber Qualitativ gleichwertiges
Produkt

Fabrikat : Der Planung zugrunde liegt:
  KRASO
Typ  : Kabeldurchführung, beidseitig,
  KDS 90/150

angebot. Fabrikat: '.............................................'

angebot. Typ  : '.............................................'

Die Gleichwertigkeit ist mit der Angebotsabgabe nachzuweisen.

liefern und betriebsfertig montieren.

**04.03.0120 Kabeldurchführung beidseitig bis 35cm**
Kabeldurchführung beidseitig wie vor beschrieben,

für den Einbau in WU-Betonwände, mit druckwasserdichter, umlaufender Vierstegdichtung, druckwasserdicht MPA-geprüft bis 3,5 bar, gas- und geruchsdicht im Sinne der TA Luft, und 2 150 Verschlussdeckeln,

Wandstärke: bis 35 cm,

Typ  : KDS 150 beidseitig - kkdsb

angebot. Fabrikat: '.............................................'

Die Gleichwertigkeit ist mit der Angebotsabgabe nachzuweisen.

liefern und fachgerecht einbauen.
Menge: 2,000 Stck

**04.03.0130 Schlauchadapter 160**
Systemdeckel 150 mit Schlauchadapter 160

inkl. Bajonettanschluss mit Überwurfmutter und Verdrehsicherung, Schlauchadapter zum Anschluss von FLS, PE-Wellrohren oder PVC-Rohren an Kabeldurchführung KDS 150. In Verbindung mit FLS druckwasserdicht bis 2,5 bar, Anwendungsbereich 150-165 mm,

Typ  : Schlauchadapter 150
  kkdssysted160

angebot. Fabrikat: '.............................................'

Die Gleichwertigkeit ist mit der Angebotsabgabe nachzuweisen.
Menge: 2,000 Stck

**04.03.0140 Systemdichteinsatz 150 Universal**
Systemdichteinsatz 150 Universal Mehrfach geteilt

Gas- und geruchsdicht
Einschnitte bzw. stufenlose Scheibentechnik
Für Medienleitungen z.B.:
4 x 6 - 18 mm oder blind
6 x 6 - 33 mm oder blind

Typ  : Systemdichteinsatz KDS150
  Universell  Einsätze nach
  Freigabe Bauleitung
  konfigurieren.

angebot. Fabrikat: '.............................................'

Die Gleichwertigkeit ist mit der Angebotsabgabe nachzuweisen.

liefern und fachgerecht einbauen.
Menge: 2,000 Stck

**04.03.0150 Dichteinsatz DKM Universal**
Dichteinsatz DKM Universal Mehrfach geteilt

Gas- und geruchsdicht
Einschnitte bzw. stufenlose Scheibentechnik
Für Medienleitungen z.B.:
4 x 6 - 18 mm oder blind
6 x 6 - 33 mm oder blind
Für Kernbohrungen, Futterrohre oder Leerrohre
Durchmesser: 150mm

Typ  : Dichteinsatz DKM Unitversal
  Einsätze nach Freigabe Bauleitung
  konfigurieren.

angebot. Fabrikat: '.............................................'

Die Gleichwertigkeit ist mit der Angebotsabgabe nachzuweisen.

liefern und fachgerecht einbauen.
Menge: 2,000 Stck

*Hinweis: Vortext Stundenlohnarbeiten*
Stundenlohnarbeiten, ausschließlich für unvorhersehbare, jedoch im Rahmen der Ausführung zwingend erforderlich werdende Leistungen geringen Umfangs, die nicht nach VOB/B §2 Nr. 6 zu kalkulieren sind.

Es werden nur Arbeiten anerkannt und vergütet,
wenn sie als solche vor Beginn der Arbeiten unter Zustimmung des AG vereinbart worden sind.

Die Nachweise der erbrachten Leistungen sind in Form von Stundenzetteln zeitnah (werktäglich, spätestens wöchentlich dem Auftraggeber bzw. dem Ing.-Büro) zur Anerkennung vorzulegen.

Falls am Ende des jeweiligen Arbeitstages bzw. der Arbeitswoche kein Bauleiter zur Unterschrift angetroffen wird, ist der jeweilige Stundenzettel noch am selben Tag per Fax einzureichen.

Im Einheitspreis der Stundenlohnarbeiten sind enthalten:
Lohn- und Gehaltskosten der Baustelle,
Lohn- und Gehaltsnebenkosten der Baustelle, Stoffkosten der Baustelle, Kosten der Einrichtungen, Geräte, Maschinen und maschinelle Anlagen der Baustelle, Fracht-, Fuhr- und Ladekosten, Fahr-/Wegezeiten und -kosten, Sozialkassenbeiträge und Sonderkosten sowie angemessene Zuschläge für Gemeinkosten und Gewinn.

Die über die üblichen Materialien der Baustelle hinausgehenden Materialien sind gesondert aufzuführen und anzusetzten.

Für Baunebenarbeiten wie Stemm-, Bohr-, Aufräum-,  Reinigungsarbeiten etc. werden nur Helferstunden vergütet, egal wer diese Arbeiten ausführt.

**04.03.0160 Monteurstunden Grundleitungsarbeiten**
Monteurstunden für Grundleitungsarbeiten wie vor beschrieben
Menge: 10,000 Stck

**04.03.0170 Helferstunden Grundleitungsarbeiten**
Helferstunden  für Grundleitungsarbeiten wie vor beschrieben
Menge: 10,000 Stck

### Gewerk 05 Erdungsanlage

#### Titel 05.01 Fundamenterder in Beton

*Hinweis: Hinweistext Fundamenterder*
Der Fundameneterder muss nach DIN 18014 hergestellt werden.

Der Fundamenterder ist in den Fundamenten der Außenwände des Gebäudes oder in der Fundamentplatte als geschlossener Ring so anzuordnen, dass er allseitig mit mind. 5 cm Beton umschlossen ist.

Bei Verwendung von unbewehrten Fundamenten sollte das Bandmaterial hochkant eingelegt werden, um eine allseitige Umhüllung mit Beton sicher zu stellen. Bei bewehrten Fundamenten und maschineller Verdichtung des Betons, kann der Bandstahl auch flach montiert werden.

Der Fundamenterder darf nicht über Bewegungsfugen geführt werden (siehe hierzu DIN 18014).

Der Fundamenterder ist mit der Bewehrung in Abständen von höchstens 2 m dauerhaft elektrisch leitend zu verbinden.

Wird der Beton maschinell verdichtet, dürfen als Klemmverbindung keine Keilverbinder verwendet werden.

**05.01.0010 Fundamenterder verzinkter Bandstahl Z 500 30x3,5mm**
Fundamenterder aus stark verzinktem Bandstahl Z 500
30x3,5 mm, einschl. Verbindern aus verzinktem Stahl, Bewehrungsanschlussklemmen bis 20mm Durchmesser, Bewehrungsanschlüsse gemäß DIN 18014 alle 2m, einschl. Klein- und Zubehörteile,

liefern und in bauseits erstelltem Fundament/Bodenplatte verlegen.
Menge: 75,000 lfdm

**05.01.0020 Erder- und Wanddurchführung**
Erder- und Wanddurchführung zur druckwasserdichten Durchführung von Mauern und Wänden der Erd-/Potentialausgleichleiter, mit Gewindestange M10 aus NIRO.

Durchführungslänge: 100-300 mm
Werkstoff Teller: V4A
Werkstoff-Nr.:  1.4571 / 1.4404 / 1.4401
ASTM / AISI::  316Ti / 316L / 316
Kurzschlussstrom (50 Hz): 2,7 kA
Normenbezug:  DIN EN 62561-1

liefern und montieren.
Menge: 3,000 Stck

**05.01.0030 Erdungsfestpunkt**
Erdungsfestpunkte als korrosionsfreien Anschluss
z.B. der Ableitung an die Bewehrung von Gebäuden
oder an die Erdungsanlage für den Schutzpotential-ausgleich und/oder den Funktionspotentialausgleich

Typ M mit Anschlussachse (l = 180 mm, Ø10 mm)
Anschlussgewinde: M10 / M12
Werkstoff Platte: V4A
Werkstoff-Nr.:  1.4571 / 1.4404 / 1.4401
ASTM / AISI::  316Ti / 316L / 316
Werkstoff Achse: St/tZn
Kurzschlussstrom (50 Hz): 6,5 kA
Normenbezug:  DIN EN 62561-1

liefern und montieren.
Menge: 3,000 Stck

#### Titel 05.02 Ringerder im Erdreich

*Hinweis: Hinweistext Ringerder*
Der Ringerder muss einschl. Dokumentation nach DIN 18014 hergestellt werden.

Der Ringerder ist außerhalb der Fundamente erdfühlig zu installieren. Um einen konstanten, niedrigen Erdausbreitungswiderstand zu erzielen, muss der Ringerder im durchfeuchten, frostfreien Bereich unterhalb des Fundaments erdfühlig angeordnet werden.

Verbindungen im Erdreich müssen an der Verbindungsstelle mit einer Korrosionsschutzbinde geschützt werden.

Die Anschlussfahnen oberhalb vom Erdreich müssen eine Länge von mind. 1,5m ausweisen. Sie sind im Kiesstreifen zu belassen, um den späteren Anschluss von Ableitungen einer äußeren Blitzschutzanlage zu ermöglichen.

**05.02.0010 Ringerder Bandstahl V4A 30x3,5mm**
Ringerder als Bandstahl V4A, 30 x 3,5 mm, einschl. Klein- und Zubehörteile,

liefern und in bauseits erstelltem Graben erdfühlig zu einem geschlossenen Ring verlegen.
Menge: 125,000 lfdm

**05.02.0020 Kreuzverbinder**
Kreuzverbinder/Kreuzstücke, für ober- und unterirdische Verbindungen zum Verbinden von Leitern, in Kreuz- und T-Anordnung

Werkstoff Klemme: V4A
Klemmbereich Rd / Rd: 8-10 / 8-10 mm
Klemmbereich Rd / Fl: 8-10 / 30 mm
Klemmbereich Fl / Fl: 30 / 30 mm
Werkstoff-Nr.:  1.4571 / 1.4404 / 1.4401
ASTM / AISI::  316Ti / 316L / 316
Zwischenplatte:  ja
Normenbezug:  DIN EN 62561-1

liefern und zur Verbindung des Ringerders untereinander montieren.
Menge: 20,000 Stck

**05.02.0030 Dichtmanschette**
Dichtmanschette Rund oder Eckig

liefern und montieren.
Menge: 20,000 Stck

**05.02.0040 Korrosionsschutzbinde**
Korrosionsschutzbinde, L=10m x B=50mm, liefern und als vollflächige Umhüllung unterirdischer Anschluss- oder Verbindungsstellen des Ringerders

liefern und montieren.
Menge: 10,000 Stck

**05.02.0050 Tiefenerder aus V4A-Stahl**
Tiefenerder aus V4A-Stahl 1.4571 020 mm, Länge 9,0 m, mit Schlagspitze, Tiefenerderklemme, Klein- und Zubehörteilen, einschließlich Isolierung der unterirdischen Anschlussstelle mit Korrosions-schutzbinde, ohne Tiefbauarbeiten,

liefern, nach örtlicher Freigabe eintreiben und anschließen.
Menge: 2,000 Stck

#### Titel 05.03 Messen / Prüfen / Dokumentation

**05.03.0010 Messung und Prüfung der Anlage**
Messung und Prüfung der Anlage, Messprotokoll,
Prüfbericht, Anlagenbeschreibung und Revisionszeichnung, in zweifacher Ausfertigung, alle
Zeichnungen zusätzlich im .DXF- und .DWG- Format auf Datenträger (CD-ROM).
Menge: 1,000 psch

**05.03.0020 Dokumentation**
Erderdokumentation entsprechend DIN 18014 mit fotografischer und zeichnerischer Dokumentation der eingebrachten Erdung sowie Messprotokoll.
Menge: 1,000 psch

#### Titel 05.04 Stundenlohnarbeiten

*Hinweis: Vortext Stundenlohnarbeiten*
Stundenlohnarbeiten, ausschließlich für unvorhersehbare, jedoch im Rahmen der Ausführung zwingend erforderlich werdende Leistungen geringen Umfangs, die nicht nach VOB/B §2 Nr. 6 zu kalkulieren sind.
Es werden nur Arbeiten anerkannt und vergütet,
wenn sie als solche vor Beginn der Arbeiten unter Zustimmung der AGs vereinbart worden sind.

Die Nachweise der erbrachten Leistungen sind in Form von Stundenzetteln zeitnah (werktäglich, spätestens wöchentlich dem Auftraggeber bzw. dem Ing.-Büro) zur Anerkennung vorzulegen. Falls am Ende des jeweiligen Arbeitstages bzw. der Arbeits-woche kein Bauleiter zur Unterschrift angetroffen wird, ist der jeweilige Stundenzettel noch am selben Tag per Fax einzureichen.

Im Einheitspreis der Stundenlohnarbeiten sind enthalten: Lohn- und Gehaltskosten der Baustelle,
Lohn- und Gehaltsnebenkosten der Baustelle, Stoff-kosten der Baustelle, Kosten der Einrichtungen, Geräte, Maschinen und maschinelle Anlagen der Baustelle, Fracht-, Fuhr- und Ladekosten, Fahr-/Wegezeiten und -kosten, Sozialkassenbeiträge und Sonderkosten sowie angemessene Zuschläge für Gemeinkosten und Gewinn.

Die über die üblichen Materialien der Baustelle hinausgehenden Materialien sind gesondert aufzuführen und anzusetzten.
Für Baunebenarbeiten wie Stemm-, Bohr-, Aufräum-,  Reinigungsarbeiten etc. werden nur Helferstunden vergütet, egal wer diese Arbeiten ausführt.

**05.04.0010 Monteurstunden Erdungsanlage**
Monteurstunden für Erdungsanlagen wie vor beschrieben
Menge: 2,000 Stck

**05.04.0020 Helferstunden Erdungsanlagen**
Helferstunden für Erdungsanlagen wie vor beschrieben
Menge: 2,000 Stck

### Gewerk 06 Betonverrohrung

*Hinweis: Vortext Betonverrohrung*
Vortext Betonverrohrung

Im Einheitspreis der Betonverrohrung sind enthalten:
Kosten der Einrichtungen, Geräte, Maschinen und maschinelle Anlagen der Baustelle, Fracht-, Fuhr- und Ladekosten, Fahr-/Wegezeiten und -kosten.

Kosten für die Abstimmung des Bauablauf untereinandern, bzw. Zwischen den ausführenden Firmen.

Wartezeiten die durch eine unzureichende Kommunikation unter den Arbeitnehmern und Fremdgewerken entstehen werden nicht gesondert vergütet und gehen zu Lasten des Arbeitnehmers.

Hinweis: In den Einheitspreis ist folgendes Zubehör und Nebenarbeiten einzukalkulieren:
- Befestigungsmaterial
- Rödeldraht
- Stützelemente
- Systemflügel
- Messarbeiten (Zum setzen der Dosen)
- Nach Ausschalung sind die Beton-Dosen, Tüllen und Installationsebenen bzw. Abzweidosen zu öffnen

Weitere Spezifikationen (Größe etc.) wie in den folgenden Positionen beschrieben.

Anzubieten ist das Leitprodukt oder ein alternatives aber Qualitativ gleichwertiges
Produkt

Fabrikat : Der Planung zugrunde liegt:
  Kaiser

angebot. Fabrikat: '.............................................'

Die Gleichwertigkeit ist mit der Angebotsabgabe nachzuweisen.

liefern und betriebsfertig montieren.

**06.0010 End- und Übergangstüllen, Wand- und Deckenkrümmer bis 30° für Rohre Du**
End- und Übergangstüllen, Wand- und Deckenkrümmer bis 30° für Rohre Durchmesser bis 32 mm, Ortbeton

aus Kunststoff, halogenfrei, Feuerbeständigkeit 650°C, zur Nagelbefestigung an der Ortbetonschalung, mit Stützelementaufnahme Durchmesser für die Installation zur Gegenschalung, zur Schalungsseite mit Putzhaut verschlossen, 2-teilig, für DIN EN Rohre Durchmesser bis 32 mm
Menge: 130,000 Stck

**06.0020 Betonbaudose / Geräte-Verbindungsdose mit Flügel**
Betonbaudose / Geräte-Verbindungsdose mit Flügel, Einbautiefe bis 91 mm, Durchmesser 60 mm

Geräte-Verbindungsdose nach DIN EN 60670/ VDE 0606-1 und DIN 49073 für Ortbeton, zur Befestigung an der Bewehrung

aus Kunststoff, Einbauöffnung Ø 60 mm, Länge 290 mm, Breite 78 mm, Tiefe bis 91 mm, Schutzart IP 3X DIN EN 60529, Feuerbeständigkeit 650°C, anreihbar im Kombinationsabstand von 71 mm
Menge: 40,000 Stck

**06.0030 Geräte-Verbindungsdose, auf Schalung**
Geräte-Verbindungsdose DIN EN 60670 / VDE 0606-1 und DIN 49073 für Ortbeton, auf Schalung

aus Kunststoff, Einbauöffnung Ø 60 mm, Länge bis 116 mm, Breite 75 mm, Tiefe 91 mm, Schutzart IP 3X DIN EN 60529, auf Schalung, 2-teilig, für Leitungen und Kabel bis Durchmesser 16 mm, für Rohre Ø20/Ø25 mm, Kombinationsabstand von 71 mm
Menge: 40,000 Stck

**06.0040 Geräteverbindungsdose, als Electronic-Dose**
Geräteverbindungsdose, als Electronic-Dose, DIN EN 60670 / VDE 0606-1 und DIN 49073 für Ortbeton,

aus Kunststoff, Einbauöffnung Ø 60 mm, Länge 160 mm, Breite 75 mm, Tiefe 91 mm, mit seitlichem Klemmraum, Schutzart IP 3X, DIN EN 60529, auf Schalung, 2-teilig, für Leitungen und Kabel bis Durchmesser 16 mm, für Rohre Ø20/Ø25 mm und Ø32/40 mm, Electronic-Dose als Tunnel-Zweikammerdose, für Geräteeinsätze und elektronische Komponenten
Menge: 5,000 Stck

**06.0050 Wandauslassadapter bis Ø 32 mm, inklusive Flügel**
Wandauslassadapter bis Ø 32 mm, inklusive Flügel

1-teilig, aus Kunststoff, für die Installation zur Gegenschalung ohne Abstützung
Menge: 50,000 Stck

*Hinweis: Vortext Betonrohr*
Elektroinstallationsrohr (Betonrohr) DIN EN 61386-22, Maße DIN EN 60423, nicht flammenausbreitend, aus PVC-U mit Kunststoffmantel aus PVC-P, mit hochgleitfähiger Innenschicht, doppelwandig, innen gewellt, außen glatt, biegsam, Druckfestigkeit mittel, Schlagfestigkeit mittel, Dauergebrauchs- und Installationstemperatur min. -25°C, max. +60°C, Verlegung gemischt, einschl. Befestigungsmaterial, etc. Weitere Spezifikationen (Größe etc.) wie in den folgenden Positionen beschrieben,

Fabrikat : Der Planung zugrunde liegt:
  FRÄNKISCHE

angebot. Fabrikat: '.............................................'

Die Gleichwertigkeit ist mit der Angebotsabgabe nachzuweisen.

liefern und betriebsfertig verlegen.

**06.0060 Betonwellrohr M40**
Elektroinstallationsrohr als Betonwellrohr, Nenngröße M40
Menge: 30,000 lfdm

**06.0070 Betonwellrohr M32**
Elektroinstallationsrohr als Betonwellrohr, Nenngröße M32
Menge: 30,000 lfdm

**06.0080 Betonwellrohr M25**
Elektroinstallationsrohr als Betonwellrohr, Nenngröße M25
Menge: 200,000 lfdm

**06.0090 Betonwellrohr M20**
Elektroinstallationsrohr als Betonwellrohr, Nenngröße M20
Menge: 20,000 lfdm

*Hinweis: Vortext Stundenlohnarbeiten*
Stundenlohnarbeiten, ausschließlich für unvorhersehbare, jedoch im Rahmen der Ausführung zwingend erforderlich werdende Leistungen geringen Umfangs, die nicht nach VOB/B §2 Nr. 6 zu kalkulieren sind.
Es werden nur Arbeiten anerkannt und vergütet,
wenn sie als solche vor Beginn der Arbeiten unter Zustimmung der AGs vereinbart worden sind.

Die Nachweise der erbrachten Leistungen sind in Form von Stundenzetteln zeitnah (werktäglich, spätestens wöchentlich dem Auftraggeber bzw. dem Ing.-Büro) zur Anerkennung vorzulegen. Falls am Ende des jeweiligen Arbeitstages bzw. der Arbeits-woche kein Bauleiter zur Unterschrift angetroffen wird, ist der jeweilige Stundenzettel noch am selben Tag per Fax einzureichen.

Im Einheitspreis der Stundenlohnarbeiten sind enthalten: Lohn- und Gehaltskosten der Baustelle,
Lohn- und Gehaltsnebenkosten der Baustelle, Stoff-kosten der Baustelle, Kosten der Einrichtungen, Geräte, Maschinen und maschinelle Anlagen der Baustelle, Fracht-, Fuhr- und Ladekosten, Fahr-/Wegezeiten und -kosten, Sozialkassenbeiträge und Sonderkosten sowie angemessene Zuschläge für Gemeinkosten und Gewinn.

Die über die üblichen Materialien der Baustelle hinausgehenden Materialien sind gesondert aufzuführen und anzusetzten.
Für Baunebenarbeiten wie Stemm-, Bohr-, Aufräum-,  Reinigungsarbeiten etc. werden nur Helferstunden vergütet, egal wer diese Arbeiten ausführt.

**06.0100 Monteurstunden**
Monteurstunden wie vor beschrieben
Menge: 8,000 Stck

**06.0110 Helferstunden**
Helferstunden wie vor beschrieben
Menge: 8,000 Stck

### Gewerk 07 Abbrucharbeiten

#### Titel 07.01 Vorbemerkungen

*Hinweis: Technische Vorbemerkungen Abbrucharbeiten*
Abbruch- und Rückbauarbeiten

Grundlage der Ausschreibung ist die VOB, Teil C (neueste Fassung), insbesondere die folgenden DIN-Vorschriften:

DIN  18459 - (Abbruch- und Rückbauarbeiten)

Bei dieser Baumaßnahme handelt es sich um  einen Neubau angrenzend an ein Bestandsgebäude, welches in Teilbereichen mit Umbaumaßnahmen mit erfasst ist.

Die Ausführung der Leistungen im LV verstehen sich einschl. aller erforderlichen Transporte, Materialien und Werkzeuge, auch wenn diese in der jeweiligen Position nicht gesondert erwähnt sind. Die Reinigung der Baustelle sowie der angrenzenden Bereiche obliegt dem AN. Die Baustelle ist nach Fertigstellung besenrein zu übergeben (Protokoll erforderlich).
Die Baustelle ist vom AN entsprechend der gültigen UVV sowie den Richtlinien der Berufsgenossenschaft zu sichern und täglich zu reinigen. Gerüste und Sicherheits- oder Schutzmaßnahmen, auch über VOB hinaus sind Sache des AN und werden nicht gesondert vergütet.

Bei den Arbeiten sind geeignete Mittel vorzusehen, um die Staub-, Geruchs-, und Lärmbelästigungen auf ein Minimum zu reduzieren. Erforderliche Hebezeuge und Gerüste, auch über VOB hinaus etc. sind in den Einheitspreisen zu berücksichtigen und werden nicht gesondert vergütet. Materialreste bzw. demontierte Stoffe sind vom AN ordnungsgemäß zu entsorgen.

Es wird dringend empfohlen, eine Ortsbesichtigung durchzuführen. Mehrforderungen aufgrund der Unkenntnis der örtlichen Situation, insbesondere des Straßen- und Anliegerverkehrs werden nicht anerkannt.

#### Titel 07.02 Abbruch Stahlbeton

**07.02.0010 Schnitte in StB-Decke / -Unterzüge, d = 15 bis 25 cm**
*** Bezugsbeschreibung
Stahlbetondecke, Stahlbetonkappendecke und StB-Unterzüge mit geeignetem Gerät nach Maßvorgabe sauber einschneiden, als Vorarbeit zu vorstehenden Abbruchpositionen.
Ausführung der Schnitte nur in Bereichen, wo ein planebenes Abstemmen aufgrund erforderlicher Maßgenauigkeit nicht ausreichend ist, nach Abstimmung mit der Bauleitung.
Die zum Stahlbetonabbruch erforderlichen
Zerkleinerungsschnitte sind in den Einheitspreis der Stahlbeton-Abbruchposition mit einzukalkulieren.

Materialstärke: ca. 15 - 25 cm

Verortung: EG, OG, Bestandsgebäude Bereich Risalit
  Decke ü. UG, Bestandsgebäude Flur
Menge: 26,000 m

**07.02.0020 Schnitte in StB-Decke / -Unterzüge, d = 26 bis 60 cm**
*** wie Position 07.02.0010
Stahlbetondecke und StB-Unterzüge mit geeignetem Gerät nach Maßvorgabe sauber einschneiden.

Materialstärke: ca. 26 - 60 cm

Verortung: EG, OG, Bestandsgebäude Bereich Risalit
Menge: 15,000 m

**07.02.0030 Abbruch StB-Decke / -Unterzug, d = 15 - 25 cm**
*** Bezugsbeschreibung
Abbrechen von bewehrtem Beton einer StB-Decke als Totalabbruch.
Abbruchmaterial wie beschrieben entsorgen.
Abbruch nach Wahl des AN.
In die Position einzukalkulieren sind alle notwendigen Stemmarbeiten der Betonplatte, ggfs. abstützen des Abbruchmaterials
Schnitte an den Übergängen von zu erhaltenden Gebäudeteilen werden in gesonderter Position erfasst.

Abbrucharbeiten in allen Gebäudeteilen und Geschossen.
Schutzmaßnahmen bei Abbrucharbeiten am Aufzug vorsehen.

Materialstärke: ca. 15 - 25 cm

Verortung:  EG, OG, Bestandsgebäude Bereich Risalit
  Decke ü. UG, Bestandsgebäude Flur
  Außenbereich Brunnengebäude
Menge: 14,000 m3

**07.02.0040 Abbruch StB-Decke / -Unterzug, d = 26 - 60 cm**
*** wie Position 07.02.0030
Abbrechen von bewehrtem Beton einer StB-Decke als Totalabbruch.

Materialstärke: ca. 26 - 60 cm

Verortung:  EG, OG, Bestandsgebäude Bereich Risalit
  Decke ü. UG, Bestandsgebäude Flur
  Außenbereich Brunnengebäude
Menge: 10,000 m3

**07.02.0050 Abbruch StB-Wand, d = 20 - 40 cm**
Abbrechen von bewehrtem Beton einer StB-Wand als Totalabbruch.
Abbruchmaterial wie beschrieben entsorgen.
Dicke zwischen 10 - 40 cm, Abbruch nach Wahl des AN.
In die Position einzukalkulieren sind alle notwendigen Stemmarbeiten der Betonplatte, ggfs. abstützen des Abbruchmaterials
Schnitte an den Übergängen von zu erhaltenden Gebäudeteilen werden in gesonderter Position erfasst.
Abbrucharbeiten in allen Gebäudeteilen und Geschossen.
Schutzmaßnahmen bei Abbrucharbeiten am Aufzug vorsehen.

Materialstärke: ca. 20 - 40 cm

Verortung: Außenbereich Brunnengebäude
Menge: 13,000 m3

**07.02.0060 Abstützung von StB-Decken nach Sägeschnitten, temporär**
Liefern, vorhalten, montieren, umsetzen der erforderlichen Deckenabstützung zur temporären Sicherung von Betondecken nach bauseits hergestellten Sägeschnitten bzw. Trennschnitten. Abstützung der betroffenen Deckenbereiche gemäß statischen Erfordernissen und in Abstimmung mit der Bauleitung.
Einbau der Abstützung einschließlich aller erforderlichen Deckenstützen, Lastverteilungsbauteile, Unterlagen, Aussteifungen und Nebenleistungen. Vorhaltung während der Ausführungszeit, regelmäßige Kontrolle der Stand- und Tragsicherheit sowie fachgerechter Rückbau nach Abschluss der Abbrucharbeiten.

Abrechnungseinheit: nach m² Deckenfläche
Menge: 26,000 m2

#### Titel 07.03 Abbruch Mauerwerk

**07.03.0010 Schnitte in Mauerwerkswänden, d 10 bis 36 cm**
*** Bezugsbeschreibung
Mauerwerkswände im Anschlussbereich zu verbleibenden Wandbereichen mit geeignetem Gerät nach Maßvorgabe sauber einschneiden, als Vorarbeit zu vorstehenden Abbruchpositionen.
Ausführung der Schnitte nur in Bereichen, wo ein planebenes Abstemmen aufgrund erforderlicher Maßgenauigkeit nicht ausreichend ist, z.B. innerhalb einer Wandfläche, Schnitttiefe geringer als Wandstärke, nach Abstimmung mit der Bauleitung.
Die zum Mauerwerksabbruch erforderlichen
Zerkleinerungsschnitte sind in den Einheitspreis der Mauerwerks-Abbruchposition mit einzukalkulieren.

Wandicke: ca. 50 - 55 cm
Schnitttiefe horizontal:  ca. 10 - 36 cm
Höhe Sägeschnitte senkrecht: ca. 2,01 m

Verortung: EG - OG, Verzahnungstaschen in Außenwand, Bestandsbau, horizontal
  UG, Flur in Bestand, Auflagertaschen, senkrecht
Menge: 55,000 m

**07.03.0020 Schnitte in Mauerwerkswänden, d bis 55 cm**
*** wie Position 07.03.0010
Mauerwerkswände im Anschlussbereich zu verbleibenden Wandbereichen mit geeignetem Gerät nach Maßvorgabe sauber einschneiden.

Wandicke: ca. 36 - 55 cm
Schnitttiefe: ca. 36 - 55 cm
Menge: 10,000 m

**07.03.0030 Schnitte in Mauerwerkswänden, d bis 85 cm**
*** wie Position 07.03.0010
Mauerwerkswände im Anschlussbereich zu verbleibenden Wandbereichen mit geeignetem Gerät nach Maßvorgabe sauber einschneiden.

Wandicke: ca. 70 - 85 cm

Verortung: KG, Außenwand, Zugang zu Bestandsbau
Menge: 22,000 m

**07.03.0040 Schnitte in Mauerwerkswänden, d bis 115 cm**
*** wie Position 07.03.0010
Mauerwerkswände im Anschlussbereich zu verbleibenden Wandbereichen mit geeignetem Gerät nach Maßvorgabe sauber einschneiden.

Wandicke: ca. 86 - 115 cm

Verortung: OG, Außenwand, Risalit
Menge: 13,000 m

**07.03.0050 Mauerwerksabbruch, unbewehrt, d = 10 - 36 cm**
Abbrechen von unbewehrtem Mauerwerk/Beton des
aufegeheden Bauteils als Totalabbruch.
Abbruchmaterial abfahren und fachgerecht entsorgen.
Abbruch nach Wahl des AN.

Wanddicke: ca. 10 bis 36 cm

Verortung: Außenbereich, Trennwand zu Nachbar,
  UG, Auflagertaschen in Bestandsbau, Flur
  EG/OG, Verzahnungstaschen Bestandsbau
Menge: 13,000 m3

**07.03.0060 Mauerwerksabbruch, unbewehrt, d = 50 - 85 cm**
Abbrechen von unbewehrtem Mauerwerk/Beton des aufegeheden Bauteils nach Lösen durch Sägeschnitt als Totalabbruch.
Abbruchmaterial abfahren und fachgerecht entsorgen.
Abbruch nach Wahl des AN.

Wanddicke: ca. 50 bis 85 cm

Verortung: EG - OG, Risalit, Fassade
  UG, Türöffnung zu Bestandsbauwerk
Menge: 34,000 m3

**07.03.0070 Mauerwerksabbruch, unbewehrt, d = 85 - 115 cm**
Abbrechen von unbewehrtem Mauerwerk/Beton des aufegeheden Bauteils nach Lösen durch Sägeschnitt als Totalabbruch.
Abbruchmaterial abfahren und fachgerecht entsorgen.
Abbruch nach Wahl des AN.

Wanddicke: ca. 85 bis 115 cm

Verortung: OG, Risalit, Fassade
Menge: 8,000 m3

#### Titel 07.04 Abbruch Sonstiges

**07.04.0010 Schuttrutsche, staubdicht, außerhalb des Bauwerks aufstellen,**
Schuttrutsche, staubdicht, außerhalb des Bauwerks aufstellen, für die Dauer der vertraglichen Ausführungsfrist vorhalten und beseitigen.
Höhe bis 9,0 m.
Menge: 9,000 m

**07.04.0020 Abbruch Metall-/Glastürelement / 2,55 x 2,20 m**
Türelement, Metall / Glas abbrechen und fachgerecht entsorgen.

Größe ca. 2,55 x 2,20 m = 5,61 m²

Verortung: EG, Bestand zu Anbau, Flur Südbereich
Menge: 1,000 Stck

**07.04.0030 Abbruch Lichtschächte / 160 x 65 x 150 cm**
Lichtschächte, massiv, abbrechen und fachgerecht entsorgen.

Größe ca. 160 x 65 x 150 cm
Wandstärke: ca. 10 - 15 cm

Verortung: UG, Bestand zu Innenhof
Menge: 2,000 Stck

### Gewerk 08 Massivbauarbeiten

#### Titel 08.01 Vorbemerkungen Massivbauarbeiten

*Hinweis: Technische Vorbemerkungen Stahlbetonarbeiten*
Grundlage sind alle die beschriebenen Ausführungen betreffenden Normen und Vorschriften in der aktuellsten Ausgabe sowie die dort weiter genannten Normen und Vorschriften.

Die Herkunft von Zement, Zuschlagstoffen, Wasser, Zusatzmitteln und Zusatzstoffen sowie Schalungstrennmitteln ist der Bauleitung auf Anforderung nachzuweisen.

Eine Ausfertigung der Protokolle über die Güteprüfung des Betons sowie des Abnahmeprotokolls der Bewehrung ist dem Auftraggeber zu übergeben

Die Angaben des Statikers/Bodengutachters sind bei den Arbeiten zu berücksichtigen.

Hinweise zum Untergeschoß:

Es ist eine Stahlbetonkonstruktion als wasserundurchlässige
Ausführung gemäß Statik vorgesehen (weiße Wanne)
--> siehe Vorbemerkungen Sperrbeton

*Hinweis: Vorbemerkung WU-Beton*
Das Untergeschoss befindet sich laut Bodengutachten oberhalb des gemessenen Grundwasserspiegels. Jedoch ist mit aufstauendem Schichtenwasser zu rechnen.

Aus diesem Grund ist ein absolut dichtes Bauwerk zu errichten (Weisse Wanne).

Eine ggf. erforderliche Überwachung und Protokollierung der Betonage und die Überprüfung und Abnahme des ordnungsgemäßen Einbaus der Fugenbänder durch Fachtechniker, die Lieferung und Dosierung von Betonzusatzmittel und die Nachbehandlung der Bauteile ist in die Einheitspreise einzukalkulieren.

Die Gewährleistungsdauer für die Wasserundurchlässigkeit der Konstruktion beträgt 10 Jahre.

Gemäß Statik sind zur Ausführung der Kellergeschosse keine Dehnungsfugen o.ä. vorgesehen.
Arbeitsabschnitte sind in enger Abstimmung mit dem Tragwerksplaner zu planen und abzudichten.

In die Einheitspreise sind alle besonderen und zusätzlichen Materialien und Maßnahmen einzukalkulieren, sofern keine gesonderten Leistungspositionen hierfür aufgeführt sind. Ziel der Leistungsbeschreibung ist eine komplette, druckwasserdichte Ausführung des Kellergeschosses in fix und fertiger Leistung.

Insbesondere ist einzukalkulieren:

- das Anlegen und Abdichten von Arbeitsfugen
- erforderliche Aufkantungen inkl. Schalarbeiten
- die Nachbehandlungsarbeiten (Fluten der Sohle bzw. Abdecken mit PE-Folie, usw.)
- der Witterungsschutz.
- die Berücksichtigung des Baugrundgutachtens

*Hinweis: Vorbemerkung Sichtbeton*
Als Sichtbeton ausgeführt werden ausschließlich die Treppenläufe mit Podesten (Unterseiten und seitliche Flächen) und die Unterzüge im Eingangsbereich (siehe beigefügte Übersicht der AHD + Schnitt).

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
Die Flächen sollen Sichtbetonklasse SB3 ausgeführt werden.
Im Titel Schalung sind hierfür entsprechende Zulagen für die Verwendung geeigneter Schalhaut enthalten.

*Hinweis: Hinweis Überwachungsklasse Betonierarbeiten*
Hinweis Überwachungsklasse Betonierarbeiten gem. DIN und Zement-Merkblatt Betontechnik "Überwachung von Beton auf Baustellen"

Gem. DIN unterliegt der Einbau von Betonen der Festigkeitsklasse C 25/30, C35/45 der Überwachungsklasse 2.

Daher muss die Überwachung durch das Bauunternehmen die zusätzlichen Anforderung gem. DIN erfüllen und eine Überwachung durch eine dafür anerkannte Überwachungsstelle durchgeführt werden.

Der Auftragnehmer muss über eine ständige Betonprüfstelle verfügen, die von einem in der Betontechnik erfahrenen Fachmann geleitet wird. Außerdem müssen die Ergebnisse der Überwachung durch eine dafür anerkannte Überwachungsstelle überprüft werden (Fremdüberwachung).

Die Baustelle ist an deutlich sichtbarer Stelle unter Angabe der DIN und der Überwachungsstelle zu kennzeichnen.

Nach Beendigung der Bauarbeiten sind die Ergebnisse aller Prüfungen an den Betonen der Überwachungsklasse 2 der überwachenden Behörde und der Überwachungsstelle zu übergeben und dem Bauherrn in Kopie zur Verfügung zu stellen.

Bereits mit Angebotsabgabe sind die Betonprüfstellen (Eigen- und Fremdüberwachungsprüfstelle) anzugeben und deren Eignung nachzuweisen.

Die Kosten für die Überwachung der Betonierarbeiten der Überwachungskasse 2 werden in Pos. 08.01.0010 vergütet und gelten für alle Betonierarbeiten.

**08.01.0010 Überwachung des Betons, Überwachungsklasse 2**
Überwachung des Betons Überwachungsklasse 2 durch anerkannte Prüfstellen gem. DIN 1045-3 und den Vorbemerkungen.
Alle erforderlichen Maßnahmen der Betonüberwachung des Bauunternehmers und der Fremdüberwachung sind mit einzukalkulieren.
Menge: 1,000 psch

#### Titel 08.02 Unterfangung

**08.02.0010 Unterfangung Bestandsfundament mit Segmentpfahlsystem**
Unterfangung des bestehenden Gebäundefundaments des Bestandsgebäudes mit dem (Segmentpfahl-Verfahren) inkl. aller Nebenleistungen.

Ausführung:
- Abschnittsweise Freilegung des Fundaments (max. Länge nach statischer Vorgabe)

- Herstellung einer Nische unter dem Fundament für den Pfahleinbau

- Einpressen von Fertigteil-Segmentpfählen mittels hydraulischer Presse gegen Lastverteilungsbalken

- Erreichen der erforderlichen Vorpresslast und Tragfähigkeit

- Aufsetzen von Konsolenelementen, Einsetzen von Spindeln unter Last

- Entlasten der Presse, Lastaufrechterhaltung über Spindeln

- Ausbetonieren des Pfahlkopfbereichs unter dem Fundament

- Bewehrung und Betonage des Stahlbeton-Unterfangungskörpers

- Herstellung eines geschlossenen Unterfangungskörpers durch Zusammenfügen der Abschnitte

- Deformationsarme Unterfangung ohne weitere Setzungen im Gebäude

- Geringer Platzbedarf, geeignet für schwer zugängliche Örtlichkeiten

- Einhaltung DIN 4123 für Unterfangungsarbeiten

- Ggf. Korrektur von Schiefstellungen möglich

Abrechnungseinheit: nach m² Fundamentfläche.

Einbau im Fundamentbereich, Höhen: bis ca. 2,40 m.

Die erforderlichen Höhen sind erst nach erfolgter teilweiser Freilegung der Fundamente zu ermitteln.

Verortung: Bestandsgebäude, Südbereich zu Innenhof im Anschlußbereich für Anbau/Neubau

Leitprodukt: ERKA-Pfahl-System, o.glw.

Die Gleichwertigkeit ist mit der Angebotsabgabe nachzuweisen.

Angebotenes Produkt: '................................'
Menge: 32,000 m2

**08.02.0020 Magerbeton**
Liefern von Magerbeton. Einbau in Einzelbereichen der Fundamentunterfangung.
Menge: 5,000 m3

#### Titel 08.03 Verbau

*Hinweis: Technische Vorbemerkung Verbau*
Baugrubenverbau zur Sicherung der Baugrube als Trägerbohlenwand gemäß DIN 18301 und DIN 18303 ohne Rückverankerung und entspr. UVV "Bauarbeiten" herstellen, und vorhalten. Ein Rückbau ist aufgrund des beengten Baufeldes nur in Teilbereichen möglich.

zu sichernde Höhe des Verbaus:  ca. 3,0 - 4,0 m Länge der Verbaulinie: ca. 15 m
Verbaufläche: ca. 60 m2
Verbauoberkante: ca. 234,40 bis 232,48 m ü NN, abfallendes Gelände

Ausführung erfolgt gemäß den statischen Angaben und Planungen des Statikers und den Angaben des Bodengutachters.
Aufgrund der Nähe des Verbaus zu den angrenzenden Bäumen an der Grundstücksgrenze ist ein Einbringverfahren der Verbauträger und Bohrpfähle ohne wesentliche
Lärmbelästigung und Erschütterungen zu wählen.
Alle Geräte und Maschinen sind in die Einheitspreise einzukalkulieren, sofern sie nicht ausdrücklich als Einzelposition ausgeschrieben sind.
Arbeitsgeräte, Einrichtungen und Materialien sind stets auf der Baustelle einsatzbereit mitzuführen. Angrenzende Bauteile und Flächen sind mit entsprechenden Mitteln zu schützen. Öffentliche Flächen wie Gehwege oder Straßenbeläge und die Bäume sind vor Verschmutzung und Beschädigung zu schützen.
Die Einmessung der Vertikalachsen der Verbauträger von der Grundstücksgrenze aus gehört zur Leistung des
Auftragnehmers und ist in die Einheitspreise einzukalkulieren.  Die Vermessungsprotokolle mit den Planunterlagen sind der Objektüberwachung des Auftraggebers in 2facher Ausfertigung nach der Herstellung der  Verbauträger zu übergeben. Die Einmessung der Ansatzpunkte der Verbauträger erfolgt
ebenfalls durch den Auftragnehmer.
Der Auftragnehmer hat für jeden Verbauträger und Bohrpfahl
ein Protokoll anzufertigen und der Bauleitung des
Auftraggebers auszuhändigen. Der Auftragnehmer hat die
Bohrwerkzeuge, die Beschleunigung und das Voreilmaß auf die beschriebenen Verhältnisse gemäß Baugrundgutachten  abzustimmen und vor Ort sach- und fachgerecht
einzusetzen. Die Bohrarbeiten sind so auszuführen, dass eine Verunreinigung von Boden und Grundwasser durch das Austreten von Schmierstoffen und Dieselöl oder anderen Schadstoffen der Bohrgeräte
ausgeschlossen ist. Das Bohraushubmaterial ist vom Auftragnehmer umgehend abzuräumen und fachgerecht zu entsorgen.
Bei den Bohrarbeiten ist der zusätzliche Aufwand für das erforderliche Sichern der Baustelle und der Bohrlöcher, das Verfüllen des Leerbohrbereiches sowie die erforderlichen Baustoffe und Betonprüfungen in den Einheitspreis einzukalkulieren.
Die vorgenannten Leistungen sind in die nachfolgenden EPs einzukalkulieren und werden nicht gesondert vergütet.

**08.03.0010 Verbaustatik**
Erstellen einer Verbaustatik mit dazugehöriger
Ausführungsplanung auf Grundlage einer bauseitigen statischen Vordimensionierung.
Die Unterlagen sind vollständig 3-fach in Papierform und digital dem Prüfingenieur zur Freigabe vorzulegen. Prüfgebühren
trägt der AG.
Leistung gilt als Pauschale für die nachfolgend beschriebenen Verbauarbeiten.
Menge: 1,000 Stck

**08.03.0020 Ausführungsplanung für Verbau**
Erstellen einer prüffähigen Ausführungsplanung auf Grundlage der zuvor erstellten Statik für den nachfolgend beschrieben Verbau. Vorlage in 3-facher Ausführung auf Papier und digital.
Menge: 1,000 Stck

**08.03.0030 Kampfmittelsondierbohrungen**
vor Beginn der Verbauarbeiten in Abstimmung mit der
Bezirksregierung Düsseldorf Kampfmittelräumungsdienst.
Bohren im Schneckenbohrverfahren, Bohrdurchmesser max. 120 mm.

Bohrtiefe ca.5,50m

Inkl. An- und Abtransport, Auf- und Abbau sowie Vorhaltung der erforderlichen Geräte, Werkzeuge und sonstige Betriebsmittel, die zur Durchführung der Detektionsbohrungen erforderlich
sind.
Lotrechte Sondierungsbohrung zur punktuellen Freimessung im Zentrum der Verbauträger
Messbohrung bis ca. 5,50 m unter GOK herstellen
Verrohrung mit PVC Kabelschutzrohr,
Innendurchmesser > 60 mm inkl. Messwertaufnahme in Bohrungen; Geomagnetik; Interpretation auf Anomalien wie Bombenblindgänger und Dokumentation.
Ausführung entsprechend der Auflagen des KMB ( siehe "Merkblatt für das Einbringen von Sondierbohrungen")
Ausführung nur auf Anweisung der Bauaufsicht.
Menge: 1,000 Stck

**08.03.0040 Verbau für Baugrube als Trägerbohlwand**
Ausführung senkrecht
Rammen und Rütteln ist nicht zugelassen Ausführung gebohrt nach Wahl des AN
Verbaulänge entlang des Gebäudes
Länge: 15,00m (Gelände abfallend)
sichtbare Verbauhöhe OK Baugrubensohle bis OK vorh. Gelände von ca. 3,0 m bis 4,0 m,
Anzahl der Verbauträger: ca. 10 Stück
Länge der Verbauträger: min. 8,00m
Achsmaß nach Vorstatik: max. 1,5 m
Verbauträger: HEB200, S235, bzw. n. Angabe Statik
einschl. Verbindungsstege und Fußplatte, geheftet.

Querträger als horizontale Vergurtung nach stat. Erfordernis Bohlenausfachung b/h= 12/12 cm, NH C24

Betonfundamt: ca. Höhe 300mm
einschl. verrohrter Bohrung Außen-Durchmesser ca. 620 mm bis UK Betonfundament.
Das Bohrloch ist mit einem verdichtungsfähigen Sand-Kies-Gemisch einzuschlemmen, ggf. durch Zugabe von Ziehen im Baugrund verbleiben kann.
Verbau gegeneinander ausgesteift einschl. aller statisch und konstruktiv erforderlichen Bauglieder zum Erstellen der Baugrube.

Abgerechnet wird nach sichtbarer Verbaufläche
Menge: 60,000 m2

**08.03.0050 Zulage für Einbau in Fels**
Zulage zur Vorposition Bohrung für Trägerbohlwand
Bodenklasse 7
Menge: 5,000 m

**08.03.0060 Absturzsicherung an allen Seiten**
Absturzsicherung an allen Seiten des vorab beschriebenen Verbaues, einschl. Unterkonstruktion, bestehend aus Fußbrett, Knieholm und Handlauf, Oberkante Handlauf min. 1,10 m.
Menge: 30,000 m

**08.03.0070 Stahlprofilträger HEA 200 komplett ziehen**
Stahlträger aus Trägerbohlenwand komplett ziehen und zurückbauen.

- Stahlträger der Pos. 08.03.0040 HEB 200 aus Trägerbohlenwand mit Einsatz geeigneter Ziehgeräte (Hydraulikziehvorrichtung, Greifzangen, Seilzug oder vergleichbare Technik, o.ä.) komplett ziehen und zurückbauen

- Rückbau der Träger einschließlich Befestigungsmaterial

- Sicherung, Lagerung und Schutz der Bohlen während der Arbeiten

Das Material geht in das Eigentum des AN über und ist fachgerecht zu entsorgen.
Menge: 10,000 Stck

**08.03.0080 Rückbau Ausfachung aus Holz S 10, d= 12 cm**
Ausfachung aus Holz S 10, d= 12 cm, Höhe ca. 3,0 - 4,0 m unter Gelände Oberkante im Zuge der Baugrubenverfüllung komplett zurückbauen. Das Material geht in das Eigentum des AN über und ist fachgerecht zu entsorgen.
Menge: 60,000 m2

#### Titel 08.04 Gründungen

*Hinweis: Vorbemerkung Statik Gründung*
Vorbemerkung Statik Gründung

Die Bodenplatte und die Gründung werden konstruktiv mit Beton mit hohem Wassereindringwiderstand (WU) ausgeführt. Die Bodenplatte ist für eine Rissbreite von 0,30 mm für zentrischen Zwang aus abfließender Hydratationswärme bei einer Betonzugfestigkeit von fct = 1,3 N/mm² bemessen. Die Betonzugfestigkeit ist als oberer Grenzwert durch geeignete betontechnologische Maßnahmen sicherzustellen. Der Fußpunkt der Kellerwände wird mit Fugenblechen ausgeführt.

Unter der Bodenplatte sind folgende Schichten geplant:
Planum des Baugrundes
Kapillarbrechende Schicht, d = 30 cm
PE-Folie als Trennlage
Sauberkeitsschicht, d = 10 cm
Wärmedämmung XPS PB-dx, d = 160 mm
Gleitlage PE-Folie, zweilagig
Bodenplatte, Stahlbeton.

**08.04.0010 Sauberkeitsschicht C 12/15, d = 5cm**
Sauberkeitsschicht aus Magerbeton C 12/15
liefern unter der Bodenplatte als Feinplanum
einbringen.

Dicke ca. 5 cm, Untergrund waagerecht.
Menge: 190,000 m2

**08.04.0020 Trennlage zweilagig, aus PE-Kunststofffolie 0,2 mm,**
Trennlage aus PE-Kunststofffolie 0,2 mm auf Dämmung unter den zu erstellenden Sohlplatten. Um Zwängungen zu reduzieren ist die PE- Folie zweilagig als Gleitlager auszuführen.
zweilagig, Stoßüberlappung ca. 15 cm,
liefern und verlegen
Stöße gegen Verschieben sichern.

Abrechnungsgrundlage ist die einfache Grundfläche (ohne Überlappungen).
Menge: 190,000 m2

**08.04.0030 Sauberkeitsschicht C 12/15, d = 5cm**
Sauberkeitsschicht aus Magerbeton C 12/15
liefern unter der Bodenplatte als Feinplanum auf Trennlage
einbringen.

Dicke ca. 5 cm, Untergrund waagerecht.
Menge: 190,000 m2

**08.04.0040 WU-Bodenplatte, C25/30, 25cm XC2, WU**
*** Bezugsbeschreibung
Wasserundurchlässige Stahlbetonplatte als Bodenplatte in Ortbeton C25/30 XC2, WU
Plattenstärke = 25 cm
Oberfläche gemäß Vorbemerkungen. Liefern und einbauen,
Schalung und Bewehrung in gesonderter Position.

Verortung: EG, im Anschlußbereich an Bestandsbauwerk, Achse C-D/2-3
Menge: 10,000 m2

**08.04.0050 WU-Bodenplatte, C25/30, 32cm XC2, WU**
*** wie Position 08.04.0040
wie vor, jedoch
Wasserundurchlässige Stahlbetonplatte als Bodenplatte
Plattenstärke = 32 cm

Verortung: UG
Menge: 171,000 m2

**08.04.0060 Streifenfundament, C35/45, XD3, WF, 80cm**
Ortbeton Streifenfundamente in Ortbeton C35/45, WF,
Expositionsklasse Bewehrungskorrosion: XD3

Fundamentstärke = ca. 50 cm
Breite: ca. 80 cm

Oberfläche gemäß Vorbemerkungen. Liefern und einbauen,
Schalung und Bewehrung in gesonderter Position.

Verortung: UG, auskragende Wand Bereich Süd, Achse G/2
Menge: 2,000 m3

**08.04.0070 Einzelfundamente, C35/45, XD3, WF, 80cm**
Ortbeton Streifenfundamente in Ortbeton C35/45, WF,
Expositionsklasse Bewehrungskorrosion: XD3

Fundamentstärke = ca. 80 cm
Abmaß Länge x Breite: ca. 80 x 80 cm
Anzahl: 2 Stück

Oberfläche gemäß Vorbemerkungen. Liefern und einbauen,
Schalung und Bewehrung in gesonderter Position.

Verortung: UG, unter Bodenplatte vor auskragender Wand Bereich Süd, Achse G/2
Menge: 1,100 m3

**08.04.0080 Aufzugunterfahrt 163/190/68**
Anlegen und Herstellen der WU-Aufzugunterfahrt
in der WU-Betonsohle einschl.:

- allseitig glatte Schalung
- WU-Beton C25/30 XC2, WU-Beton
- Einbau von Fugenbändern umlaufend zwischen
  Sohle/Wand und Wand/Bodenplatte KG (ca. 8,00 m)
- Bewehrung in gesonderter Position

Lichte Weite ca. 163 x 190 cm,
Sohle Unterfahrt: ca. 193 x 220 cm, d = 68 cm
Wandhöhe zwischen OK Sohle Aufzugunterfahrt bis UK Bodenplatte: ca. 32 cm
Wanddicke: 25 cm
Tiefe OK Sohle Aufzugunterfahrt bis OK Bodenplatte ca. 1,00 m.

Der Schacht ist gesäubert und trocken zu übergeben.
Menge: 1,000 Stck

#### Titel 08.05 STB-Decken und Treppen

**08.05.0010 Ortbetondecke, C25/30, 20cm**
Stahlbetondecke in Ortbeton C 25/30 XC1,
Plattenstärke = 20 cm, liefern und einbauen,
Schalung und Bewehrung in gesonderter Position.
Menge: 210,000 m2

**08.05.0020 Ortbetondecke, C25/30, 22cm, Podest 1,45 x1,50 m, geflippert, KG**
*** Bezugsbeschreibung
Stahlbetondecke/ Podest in Ortbeton C25/30 XC1,
Plattenstärke = 22 cm, Oberfläche geflippert
liefern und einbauen,
Schalung und Bewehrung in gesonderter Position.
Treppenläufe in gesonderter Position.
Einbau mit Rückbiegeanschlüssen, in gesonderter Position.  Der erhöhte Montageaufwand ist mit einzukalkulieren.
Inkl. Ausbildung von Auflagern für Fertigteiltreppenläufe aus Folgeposition für den Treppen- Kopf- und Fußpunkt., gegenüber liegend.

Größe Podest: ca. 1,45x1,50 m

Verortung: KG - EG
Menge: 2,000 Stck

**08.05.0030 Ortbetondecke, C25/30, 22cm, Podest 1,50 - 152 x1,50 m, geflippert, KG**
*** wie Position 08.05.0020
Stahlbetondecke/ Podest in Ortbeton
Größe Podest: ca. 1,50 - 152 x1,50 m

Verortung: KG - EG, EG - OG
Menge: 4,000 Stck

**08.05.0040 Treppenlauf, Antritt mit Sockel, 6 STG, Ortbeton, C25/30, KG**
*** Bezugsbeschreibung
Stb.- Treppenlauf als Ortbetonkonstruktion, C25/30,
gemäß Planung als Treppenlaufsockel mit aufbetonierten Keilstufen, kraftschlüssiger Verbund mit aufgehenden Wänden über Rückbiegeanschlüsse, in gesonderter Position.
Schalung und Bewehrung in gesonderter Position.

6 Steigungen 30,5/17,6/17,6/17,6/17,6/17,6 cm - Auftritt 28 cm,
Abmessungen ca. LxBxH = 156 x 150 x 118,5 cm
Sockelhöhe: 15 cm
Stärke des Treppenlaufs i.M.: 22 cm
Sichtseiten Treppenlauf Unterseite, Flanke zu Treppenauge

Verortung: KG - EG, Antrittslauf
Menge: 1,000 Stck

**08.05.0050 Treppenlauf, Antritt mit Sockel, 6 STG, Ortbeton, C25/30, EG**
*** wie Position 08.05.0040
6 Steigungen 30,5/17,5/17,5/17,5/17,5/17,5 cm - Auftritt 28 cm,
Abmessungen ca. LxBxH = 179,5 x 150 x 118 cm
Sockelhöhe: 15 cm
Sichtseiten oben, innen, unten

Verortung: EG - OG, Antrittslauf
Menge: 1,000 Stck

**08.05.0060 Treppenlauf, Antritt mit Sockel, 3 STG, Ortbeton, C25/30, KG**
*** wie Position 08.05.0040
3 Steigungen 32,5/19,5/19,5 cm - Auftritt 26 cm,
Abmessungen ca. LxBxH = 78 x 225 x 73,5 cm
Ausbildung als kompletter Sockel, unbewehrt.
Sockeltiefe: 78 cm

Verortung: KG, Antrittslauf zu Bestandsgebäude
Menge: 1,000 Stck

**08.05.0070 Treppenlauf, Ortbeton, 4 STG, C25/30, KG**
*** Bezugsbeschreibung
Stb.- Treppenlauf als Ortbetonkonstruktion, C25/30,
gemäß Planung als Treppenlaufsockel mit aufbetonierten Keilstufen, kraftschlüssiger Verbund mit aufgehenden Wänden über Rückbiegeanschlüsse, in gesonderter Position.
Schalung und Bewehrung in gesonderter Position.

4 Steigungen 17,6/17,6/17,6/17,6 cm - Auftritt 28 cm,
Abmessungen ca. LxBxH = 132 x 145 x 70,4 cm
Stärke des Treppenlaufs i.M.: 22 cm
Sichtseiten Treppenlauf Unterseite, Flanke zu Treppenauge

Verortung: KG - EG
Menge: 1,000 Stck

**08.05.0080 Treppenlauf, Ortbeton, 6 STG, C25/30, KG**
*** wie Position 08.05.0070
wie vor, jedoch
6 Steigungen 17,6 cm - Auftritt 28 cm,
Abmessungen ca. LxBxH = 198 x 150 x 105,6 cm
Sichtseiten oben, innen, unten

Verortung: KG - EG
Menge: 1,000 Stck

**08.05.0090 Treppenlauf, Ortbeton, 3 STG, C25/30, KG**
*** wie Position 08.05.0070
wie vor, jedoch
3 Steigungen 17,6 cm - Auftritt 28 cm,
Abmessungen ca. LxBxH = 79 x 150 x 52,5 cm
Sichtseiten oben, innen, unten

Verortung: KG - EG
Menge: 1,000 Stck

**08.05.0100 Treppenlauf, Ortbeton, 4 STG, C25/30, EG**
*** wie Position 08.05.0070
wie vor, jedoch
4 Steigungen 17,5 cm - Auftritt 28 cm,
Abmessungen ca. LxBxH = 132 x 150 x 70 cm
Sichtseiten oben, innen, unten

Verortung: EG - OG
Menge: 1,000 Stck

**08.05.0110 Treppenlauf, Ortbeton, 6 STG, C25/30, EG**
*** wie Position 08.05.0070
wie vor, jedoch
6 Steigungen 17,5 cm - Auftritt 28 cm,
Abmessungen ca. LxBxH = 202,5 x 150 x 105 cm
Sichtseiten oben, innen, unten

Verortung: EG - OG
Menge: 1,000 Stck

**08.05.0120 Treppenlauf, Ortbeton, 7 STG, C25/30, EG**
*** wie Position 08.05.0070
wie vor, jedoch
7 Steigungen 17,5 cm - Auftritt 28 cm,
Abmessungen ca. LxBxH = 205,5 x 150 x 122,5 cm
Sichtseiten oben, innen, unten

Verortung: EG - OG
Menge: 1,000 Stck

**08.05.0130 Deckenöffnungen in Ortbetondecken von 0,02m² bis 0,10m²**
Zulage für das Herstellen von Deckenöffnungen
0,02 bis 0,10 m², Deckenstärke bis 20 cm,
mit Schalung (Ein- und Ausbau).
Menge: 11,000 Stck

**08.05.0140 Deckenöffnungen in Ortbetondecken von 0,11m² bis 0,25m²**
Zulage für das Herstellen von Deckenöffnungen
0,11 bis 0,25 m², Deckenstärke bis 30 cm,
mit Schalung (Ein- und Ausbau).
Menge: 4,000 Stck

**08.05.0150 Deckenöffnungen in Ortbetondecken von 0,26m² bis 0,50m²**
Zulage für das Herstellen von Deckenöffnungen
0,26 bis 0,50 m², Deckenstärke bis 20 cm,
mit Schalung (Ein- und Ausbau).
Menge: 5,000 Stck

**08.05.0160 Deckenöffnungen in Ortbetondecken von 0,51m² bis 1,00m²**
Zulage für das Herstellen von Deckenöffnungen
0,51 bis 1,00 m², Deckenstärke bis 30 cm,
mit Schalung (Ein- und Ausbau).
Menge: 1,000 Stck

**08.05.0170 Deckenöffnungen in Ortbetondecken von 3,10 bis 3,50 m²**
Zulage für das Herstellen von Deckenöffnungen
3,10 bis 3,50 m², Deckenstärke bis 30 cm,
mit Schalung (Ein- und Ausbau).
Menge: 3,000 Stck

**08.05.0180 Deckenöffnungen in Ortbetondecken D= 80 mm**
*** Bezugsbeschreibung
Zulage für das Herstellen von runden Deckenöffnungen, Deckenstärke bis 20 cm, inkl. Schalung.

Einzelgröße der Aussparungen: D= 80 mm
Menge: 2,000 Stck

**08.05.0190 Deckenöffnungen in Ortbetondecken D= 120 mm**
*** wie Position 08.05.0180
Einzelgröße der Aussparungen: D= 120 mm
Menge: 6,000 Stck

**08.05.0200 Deckenöffnungen in Ortbetondecken D= 300 mm**
*** wie Position 08.05.0180
Einzelgröße der Aussparungen: D= 300 mm
Menge: 2,000 Stck

**08.05.0210 Deckenöffnungen in Ortbetondecken D= 350 mm**
*** wie Position 08.05.0180
Einzelgröße der Aussparungen: D= 350 mm
Menge: 2,000 Stck

#### Titel 08.06 STB-Wände

*Hinweis: ...StB-Innenwände*

**08.06.0010 Ortbeton C25/30, XC1, 20 cm, H bis 2,50 m**
Ortbeton C25/30, XC1

Wanddicke d = 20 cm
in verschiedenen Längen
Höhe bis ca. 2,50 m

Oberfläche gemäß Vorbemerkungen.

Einschl. aller Nebenarbeiten.
Schalung und Bewehrung in gesonderter Position.
Menge: 4,000 m2

**08.06.0020 Ortbeton C25/30, XC1, 25cm, H bis 4,20 m**
Ortbeton C25/30, XC1

Wanddicke d = 25 cm
in verschiedenen Längen
Höhe bis ca. 4,20 m

Oberfläche gemäß Vorbemerkungen.

Einschl. aller Nebenarbeiten.
Schalung und Bewehrung in gesonderter Position.
Menge: 285,000 m2

*Hinweis: ...StB-Außenwände*

**08.06.0030 Ortbeton C25/30, XC3, 25cm, Außenwand H bis 3,90 m**
*** Bezugsbeschreibung
Ortbeton C25/30, (XF1, W0, XC3)

Wanddicke d = 25 cm
in verschiedenen Längen
Höhe: bis ca. 3,90 m

Oberfläche gemäß Vorbemerkungen.

Einschl. aller Nebenarbeiten.
Schalung und Bewehrung in gesonderter Position.
Menge: 81,000 m2

**08.06.0040 Ortbeton C25/30, XC3, 25cm, Außenwand H bis 5,90 m**
*** wie Position 08.06.0030
Ortbeton
Höhe bis ca. 5,90 m
Menge: 146,000 m2

**08.06.0050 Ortbeton-WU C25/30, XC2, 30cm, Außenwand H bis 4,40m**
Wasserundurchlässiger Ortbeton C25/30, XC2

Wanddicke d = 30 cm
in verschiedenen Längen
Höhe bis ca. 4,40 m

Oberfläche gemäß Vorbemerkungen.

Einschl. aller Nebenarbeiten.
Schalung und Bewehrung in gesonderter Position.

Verortung: UG
Menge: 180,000 m2

**08.06.0060 Ortbeton C35/45, XD3, WF, 40cm, Außenwand H bis 9,20m**
*** wie Position 08.06.0030
Ortbeton C25/30, XD3, WF
Wanddicke d = 40 cm
Höhe bis ca. 9,20 m

Verortung: KG - OG, Wand vorgesetzt vor Außenwände, zur Befestigung der Stahlaußentreppe, nach Angaben Statik
Menge: 48,000 m2

**08.06.0070 Türöffnungen in STB-Wänden bis 2,0 qm**
*** Bezugsbeschreibung
Herstellen, Anlegen, Überdecken und Schalen von
Türöffnungen in Stahlbetonwänden mit einer Größe bis 2,0 qm, Wandstärke: 25 cm.
Oberfläche der Leibungen gemäß Vorbemerkungen.
Menge: 1,000 Stck

**08.06.0080 Türöffnungen in STB-Wänden über 2,0 bis 2,5 qm**
*** wie Position 08.06.0070
Herstellen, Anlegen, Überdecken und Schalen von
Türöffnungen in Stahlbetonwänden,
Größe über 2,0 bis 2,5 qm,
Menge: 9,000 Stck

**08.06.0090 Türöffnungen in STB-Wänden über 2,5 bis 3,0 qm**
*** wie Position 08.06.0070
Herstellen, Anlegen, Überdecken und Schalen von
Türöffnungen in Stahlbetonwänden,
Größe über 2,5 bis 3,0 qm
Menge: 5,000 Stck

**08.06.0100 Türöffnungen in STB-Wänden über 5,0 bis 6,0 qm**
*** wie Position 08.06.0070
Herstellen, Anlegen, Überdecken und Schalen von
Türöffnungen in Stahlbetonwänden,

Größe über 5,0 bis 6,0 qm
Menge: 1,000 Stck

**08.06.0110 Fensteröffnungen in STB-Wänden über 1,5 bis 2 qm**
*** Bezugsbeschreibung
Herstellen, Anlegen, Überdecken und Schalen von
Fensteröffnungen in Stahlbetonwänden,
Größe: 1,5 bis 2 qm,
Wandstärke: 25 cm.
Oberfläche der Laibungen gemäß Vorbemerkungen.
Menge: 1,000 Stck

**08.06.0120 Fensteröffnungen in STB-Wänden über 21 bis 26 qm**
*** wie Position 08.06.0110
Herstellen, Anlegen, Überdecken und Schalen von
Fensteröffnungen in Stahlbetonwänden
Größe über 21 bis 26 qm

Verortung: EG, Fassade Süd, West
Menge: 2,000 Stck

**08.06.0130 Wandaussparungen in STB-Innenwand für Aufzugruftaste**
Zulage für das Herstellen von Wandaussparungen für
Aufzugruftaster nach Angabe des Aufzugherstellers.
.
Einschl. Schalung und Leerrohr bis in den
Aufzugsschacht

Größe Breite x Höhe x Tiefe: ca. 10 x 26 x 11 cm;
Leerrohr: Länge ca. 30 cm, d= 25mm
Menge: 3,000 Stck

**08.06.0140 Wandaussparungen in STB-Innenwand für Aufzuganzeige**
Zulage für das Herstellen von Wandaussparungen für
Aufzug- Etagenanzeigen nach Angabe des Aufzugherstellers.

Einschl. Schalung und Leerrohr bis in den
Aufzugsschacht

Größe Breite x Höhe x Tiefe: ca. 15 x 15 x 11 cm;
Leerrohr: Länge ca. 30 cm, d= 25mm
Menge: 3,000 Stck

**08.06.0150 Wandöffnungen in Betonwänden bis 0,05m²**
Herstellen von Wandöffnungen in Betonwänden
bis 0,05 m², Wandstärke bis 30 cm.
mit Schalung (Ein- und Ausbau),
Menge: 3,000 Stck

**08.06.0160 Wandöffnungen in Betonwänden 0,06m² bis 0,10m²**
Herstellen von Wandöffnungen in Betonwänden
0,06 m² bis 0,10 m², Wandstärke bis 30 cm.
mit Schalung (Ein- und Ausbau),
Menge: 2,000 Stck

**08.06.0170 Wandöffnungen in Betonwänden 0,11m² bis 0,25m²**
Herstellen von Wandöffnungen in Betonwänden,
0,11 m² bis 0,25 m², Wandstärke bis 30 cm.
mit Schalung (Ein- und Ausbau),
Menge: 6,000 Stck

**08.06.0180 Wandöffnungen in Betonwänden 0,26m² bis 0,50m²**
Herstellen von Wandöffnungen in Betonwänden,
0,26 m²,bis 0,50 m², Wandstärke bis 30 cm.
mit Schalung (Ein- und Ausbau),
Menge: 1,000 Stck

**08.06.0190 Wandöffnungen in Betonwänden 0,51m² bis 1,00m²**
Herstellen von Wandöffnungen in Betonwänden,
0,51 m² bis 1,00 m², Wandstärke bis 30 cm.
mit Schalung (Ein- und Ausbau),
Menge: 1,000 Stck

**08.06.0200 Wandöffnungen in Betonwänden 1,01m² bis 1,50m²**
Herstellen von Wandöffnungen in Betonwänden,
1,01 m² bis 1,50 m², Wandstärke bis 30 cm.
mit Schalung (Ein- und Ausbau),
Menge: 1,000 Stck

**08.06.0210 Wandöffnung rund, d=10 - 11 cm**
*** Bezugsbeschreibung
Herstellen von runden Wandöffnungen mittels Einbau von Futterrohren in Betonwänden.

Durchmesser: 10 - 11 cm
Wandstärke: bis 30 cm
Arbeitshöhe: bis 4,20 m

Lieferung, Ein- und Ausbau.
Menge: 21,000 Stck

**08.06.0220 Wandöffnung rund, d=15 cm**
*** wie Position 08.06.0210
wie vor, jedoch
Durchmesser: 15 cm
Menge: 8,000 Stck

**08.06.0230 Wandöffnung rund, d=20 cm**
*** wie Position 08.06.0210
wie vor, jedoch
Durchmesser: 20 cm
Menge: 3,000 Stck

**08.06.0240 Wandöffnung rund, d=25 cm**
*** wie Position 08.06.0210
wie vor, jedoch
Durchmesser: 25 cm
Menge: 1,000 Stck

**08.06.0250 Wandöffnung rund, d=30 cm**
*** wie Position 08.06.0210
wie vor, jedoch
Durchmesser: 3 cm
Menge: 1,000 Stck

**08.06.0260 Wandöffnung rund, d=50 cm**
*** wie Position 08.06.0210
Herstellen von runden Wandöffnungen
Durchmesser: 50 cm
Menge: 1,000 Stck

#### Titel 08.07 STB-Pfeiler, -Stützen, -Unterzüge

**08.07.0010 STB-Unterzug, 25/269**
Herstellen von Unterzügen oberhalb der Decke, C25/30 XC1

Breite: 25 cm
Höhe: 269 cm

einschließlich Schalung, erforderlicher Traggerüste, und aller erforderlicher Hilfsmittel.

Bewehrung in gesonderter Position.

Verortung: EG / OG, Südbereich
Menge: 15,000 m

**08.07.0020 STB-Unterzug, 25/216**
Herstellen von Unterzügen oberhalb der Decke, C25/30 XC1

Breite: 25 cm
Höhe: ca. 216 cm

einschließlich Schalung, erforderlicher Traggerüste, und aller erforderlicher Hilfsmittel.

Bewehrung in gesonderter Position.

Verortung: EG / OG, Nord - Flur zu Bestandsbau, senkrecht
Menge: 3,400 m

**08.07.0030 STB-Unterzüge, 30/35, Verzahnung**
Herstellen von Unterzügen als Verzahnung mit Bestandsmauerwerk in kraftschlüssiger Verbindung mit Vorposition, C25/30 XC1

Breite: 30 cm
Höhe: 35 cm

einschließlich Schalung, erforderlicher Traggerüste, und aller erforderlicher Hilfsmittel.

Bewehrung in gesonderter Position.

Verortung:EG/OG - Nord - Flur zu Bestandsbau, Verzahnung horizontal
Menge: 8,000 Stck

**08.07.0040 STB-Unterzug, 25/31,5 - 72**
*** Bezugsbeschreibung
Herstellen von Unterzügen unterhalb der Decke, C25/30 XC1, Ausführung der Unterzugsgeometrie in Trapezform.

Breite: 25 cm
Höhe: 31,5 - 72 cm

einschließlich Schalung, erforderlicher Traggerüste, und aller erforderlicher Hilfsmittel.

Bewehrung in gesonderter Position.
c
Menge: 3,000 m

**08.07.0050 STB-Unterzug, 25/25 - 72,5**
*** wie Position 08.07.0040
Höhe: 25 - 72,5 cm
Anzahl: 2 Stück
Menge: 6,600 m

**08.07.0060 STB-Unterzug, 30/21, WU**
Herstellen von Unterzügen unterhalb der Decke ü. UG, C25/30 XC2, WU

Breite: 30 cm
Höhe: 21 cm
Länge: 2,8 m

einschließlich Schalung, erforderlicher Traggerüste, und aller erforderlicher Hilfsmittel.

Bewehrung in gesonderter Position.

Verortung: Decke ü. UG, Anschluß Bestand zu Anbau
Menge: 2,800 m

**08.07.0070 Beton-Überzug, 100/50**
Herstellen von Überzügen unterhalb der Decke, C25/30 XC1.

Breite: 100 cm
Höhe: 50 cm
Länge: ca. 2,34 m

einschließlich Schalung und aller erforderlicher Hilfsmittel.

Beton ohne Bewehrung gem. Statik.

Verortung: UG, Sitzbank zw. TRH / Aufzug
Menge: 2,400 m

#### Titel 08.08 Schalung

**08.08.0010 Randschalung der Bodenplatte, Höhe ca. 32 cm**
Randschalung der Bodenplatte, Höhe ca. 32 cm.
Anschlüsse an aufgehende Fundamentwände oder Bodenplattendämmungen werden nicht eingerechnet.
Menge: 53,000 m

**08.08.0020 Randschalung der Deckenplatte, Höhe bis 25 cm**
*** Bezugsbeschreibung
Randschalung der Bodenplatte, Höhe bis ca. 25 cm.
Anschlüsse an aufgehende Wände werden nicht eingerechnet.
Menge: 30,000 m

**08.08.0030 Randschalung der Deckenplatte, Höhe bis 22 cm**
*** wie Position 08.08.0020
wie vor, jedoch
Randschalung der Deckenplatte, Höhe bis ca. 22 cm.
Menge: 12,000 m

**08.08.0040 Randschalung der Deckenplatte, Höhe bis 20 cm**
*** wie Position 08.08.0020
wie vor, jedoch
Randschalung der Deckenplatte, Höhe bis ca. 20 cm.
Menge: 103,000 m

**08.08.0050 Schalung der Streifenfundamente, Punktfundamente**
Schalung der Streifenfundamente als Rahmen- oder Trägerschalung aus Schalungsplatten.
Bauteilhöhe bis 50 - 80 cm.

Ausführung der Streifenfundamente als Basis für auskragende Wand und Unterfangung der Bodenplatte durch Einzelfundamente in diesem Bereich.

Verortung:  UG, auskragende Wand Bereich Süd, Achse G/2
Menge: 12,000 m2

**08.08.0060 Schalung Treppenanlage, STG 17,5/28**
Schalung der Treppenläufe, in Form der Treppengeometrie,
Schalung der Wangen und senkrechte Schalung der Setzstufe.

Treppenbreite: 1,50 m
Steigungen 17,5 - 17,6 cm - Auftritt 28 cm,
Stärke des Treppenlaufs i.M.: 22 cm

Treppenanlage gemäß Zeichnungen:
1. Lauf: 6 Stg
1. Podest: 1,50 x 1,50 m
2. Lauf: 4 Stg.
2. Podest: 1,50 x 1,50 m
3. Lauf: 6 Stg
3. Podest: 1,50 x 1,50 m
4. Lauf: 3 Stg
4. Podest = Decke KG
5. Lauf: 6 Stg
5. Podest: 1,50 x 1,50 m
6. Lauf: 4 Stg.
6. Podest: 1,50 x 1,50 m
7. Lauf: 6 Stg
7. Podest: 1,50 x 1,50 m
8. Lauf: 7 Stg
8. Podest = Decke EG
Menge: 13,000 m

**08.08.0070 Zulage SB3, Podeste, Decken**
Zulage für die Ausführung der Schalung an Treppenuntersichten und Deckenuntersichten mit glatter Schalhaut zum Erreichen der SB 3-Sichtanforderung.
Ausführung in Einzelflächen:
4 Podeste: ca. 1,50 x 1,50 m
Decke KG: ca. 3,90 x 1,50 m
Decke EG: ca. 1,50 x 1,80 m und 1,60 x 2,80 m
Menge: 50,000 m2

**08.08.0080 Zulage SB3, Deckenwangen**
Zulage für die Ausführung der Schalung an Deckenwangen mit glatter Schalhaut zum Erreichen der SB 3-Sichtanforderung.
Ausführung in Einzelflächen an Decke EG:
1 x ca. 0,22 x 1,80 m
1 x ca. 0,22 x 3,40 m
Menge: 1,500 m2

**08.08.0090 Zulage SB3, Unterzüge**
Zulage für die Ausführung der Schalung an Unterzügen mit glatter Schalhaut zum Erreichen der SB 3-Sichtanforderung.
Ausführung in Einzelflächen:
3 Unterzüge unter Decke EG
Abwicklung: ca. 0,77 + 0,30 + 0,77 m
Länge: 1 x 2,80 m, 2 x 3,30 m
1 Stirnseite: ca. 0,77 x 0,30 m
Menge: 18,000 m2

**08.08.0100 Zulage SB3, Überzug**
Zulage für die Ausführung der Schalung an Unterzügen mit glatter Schalhaut zum Erreichen der SB 3-Sichtanforderung.
Ausführung in Einzelflächen:

1 x Überzug
Abwicklung: ca. 0,5 + 0,5 + 0,5 m
Länge: 1 x 2,34 m
Dreiseitige Ausführung, Abwicklungsfläche ca. 3,5 m2

Verortung: UG, Sitzbank neben Treppenlaufantritt
Menge: 3,500 m2

**08.08.0110 Zulage SB3, Treppenwangen**
Zulage für die Ausführung der Schalung an Treppenwangen mit glatter Schalhaut zum Erreichen der SB 3-Sichtanforderung.
Ausführung in Einzelflächen:
6 Treppenläufe
1 x 3 Stg, ca. 0,40 x 1,00 m
1 x 4 Stg, ca. 0,40 x 1,30 m
3 x 6 Stg, ca. 0,40 x 1,80 m
1 x 7 Stg, ca. 0,40 x 2,10 m
Das je nach Art der Schalweise notwendige Schneiden der Stufencontour nach Wahl des AN ist einzukalkulieren.
Menge: 4,000 m2

**08.08.0120 Setzstufenschalung des Treppenlaufs, 3 STG, KG zu Bestand**
Ausbildung eines Treppenlaufes mit Setzstufenschalung, senkrecht, zwischen flankierenden Betonwänden.

3 Steigungen 32,5/19,5/19,5 cm - Auftritt 26 cm,
Abmessungen ca. LxBxH = 78 x 225 x 73,5 cm
Ausbildung als kompletter Sockel,
Sockeltiefe: 78 cm

Verortung: KG, Antrittslauf zu Bestandsgebäude
Menge: 7,000 m

**08.08.0130 Schalung Wand, bis 2,90m**
Schalung für Stb-Wände, zweihäuptig,
Höhenbereich ab OK Rohdecke: bis ca. 2,90 m,
Wandstärken von ca. 25 bis 30 cm,
Abgerechnet werden beide Wandseiten.
Menge: 124,000 m2

**08.08.0140 Schalung Wand, 2,91- 4,20m**
wie zuvor jedoch:

Höhenbereich ab OK Rohdecke: ca. 2,91  4,20 m
Menge: 602,000 m2

**08.08.0150 Schalung Wand, 4,21- 5,90 m**
wie zuvor jedoch:

Höhenbereich ab OK Rohdecke: ca. 4,21 - 5,90 m
Menge: 650,000 m2

**08.08.0160 Schalung Wand, 5,91- 9,50m**
wie zuvor jedoch:

Höhenbereich ab OK Rohdecke: ca. 5,91 - 9,50m

Verortung: KG - OG, Wand vorgesetzt vor Außenwände,
Achse G/2
Menge: 100,000 m2

**08.08.0170 Schalung Wand, Laibungen 25cm**
Laibungsschalung für Wandstärken von 25 cm an freien Wandenden.
Menge: 18,000 m

**08.08.0180 Schalung Deckenpl., H bis 3,10m**
Schalung für Deckenplatten, einhäuptig,
Höhenbereich Betonunterseite bis ca. 3,10 m.
Menge: 218,000 m2

**08.08.0190 Schalung Deckenpl., H bis 3,90 m**
wie zuvor, jedoch:
Höhenbereich Betonunterseite bis ca. 3,90 m.
Menge: 40,000 m2

#### Titel 08.09 Bewehrung

**08.09.0010 Betonstabstahl BSt 500 (S)**
Betonstabstahl BSt 500 S

normal duktil, in verschiedenen Durchmessern und
Längen, frei Baustelle in ebener und soweit
erforderlich in gebogener Form liefern, abladen und
zwischenlagern, soweit erforderlich nach
Schneideskizzen schneiden und positionieren, nach
Stahlliste des Statikers, für Bauteile aus Ortbeton
und Fertigteile, nach Verlegeplänen sach- und
fachgerecht verlegen

einschl. aller erforderlichen Nebenarbeiten wie
Schneiden von Aussparungen, Abstandsicherung etc.

Es wird das eingebaute Gewicht abgerechnet (netto).

Die Abstandssicherung der unteren Bewehrung
wird nicht gesondert vergütet.
Menge: 16,500 t

**08.09.0020 Betonstahlmatten 500 (M)**
Betonstahlmatten BSt 500 B

normal duktil, geschweißt, als Lagermatten, nach DIN
, in unterschiedlichen Mattenabmessungen,
Dimensionen (Stabdurchmesser) und Anzahl, frei
Baustelle in ebener und soweit erforderlich in
gebogener Form liefern, abladen und zwischenlagern,
soweit erforderlich nach Schneideskizzen schneiden
und positionieren, nach Stahlliste des Statikers, für
Bauteile aus Ortbeton und Fertigteile, nach
Verlegeplänen sach- und fachgerecht verlegen

einschl. aller erforderlichen Nebenarbeiten wie
Schneiden von Aussparungen, Abstandsicherung etc.

Es wird das eingebaute Gewicht abgerechnet (netto).

Die Abstandssicherung der unteren Bewehrung
wird nicht gesondert vergütet.
Menge: 7,100 t

**08.09.0030 Abstandhalter Bewehrung**
Bewehrungszubehör aus Stahl oder Faserzement als Abstandhalter zwischen Bewehrungen. Die Lieferung von Kunststoffabstandhaltern zwischen Schalung und Bewehrung ist in die Vorpositionen mit einzurechnen.
Abgerechnet wird die in den Statikplänen angegebene Menge.

Annahme: 10% der Betonstabstahlmenge
Menge: 0,400 t

#### Titel 08.10 Einbauteile

**08.10.0010 Fugenblech Anschluß Sohle/ Wand**
Fugenblech, beschichtet für Anschluß Sohle/Wand liefern und
nach Vorschrift des Systemherstellers einbauen,
inkl. Erschwernisse bei Abschalung,
inkl. notwendige Befestigungsklammern,
inkl. Längenzuschnitte bei Ecken.

Abrechnung: gem. Wandverlauf, ohne
Überlappung.
Einsatzbereich DIN 18533
Wassereinwirkungsklasse: W2.1-E

Einbauort: UG, EG, Bodenplatten

Fugenbänder für vom AN selbstgewählte Arbeitsfugen sind in die entsprechenden Wandpositionen mit einzukalkulieren.
Menge: 85,000 m

**08.10.0020 Zulage Ecken**
Zulage zum Arbeitsfugenband für die Ausbildung von Ecken, verschiedene Winkel (siehe Grundriss)
Menge: 17,000 Stck

**08.10.0030 Klemmfugenband - abdichtender Anschluss an Bestand**
Klemmfugenband als Einbauteil in Ortbetonkonstruktion für den wasserdichten Anschluss an den Bestandsbau und Abdichtung von Arbeits- und Bewegungsfugen im Bereich des Bestandsbauvorsprungs und des Kellerdurchgangs umlaufend nach Herstellervorgabe einbauen.
Ausführung als Klemmfugenband mit geeigneter Klemm- bzw. Flanschbefestigung, einschließlich aller erforderlichen Formteile, Stöße, Ecken, Anschluss- und Befestigungsmittel, fachgerechter Montage sowie aller Nebenleistungen.
Menge: 35,000 m

**08.10.0040 Isokorb Typ Q-VV3-X120-H200-6.0**
Thermische Trennung von StB-Bauteilen

Dämmkörperdicke 120 mm

Zur thermischen und schalltechnischen Trennung von Attiken

Lieferung und Einbau gemäß Bewehrungsplänen des Tragwerksplaners. Die technischen Unterlagen des Herstellers sind zu beachten.

Produkt der Planung:
Schöck Isokorb Typ Q-VV3-X120-H200-6.0, o.glw.

Die Gleichwertigkeit ist mit der Angebotsabgabe nachzuweisen.

Angebotenes Fabrikat: '.............................'
Menge: 1,000 Stck

**08.10.0050 Isokorb Typ Q-VV1-X120-H200-6.0**
Thermische Trennung von StB-Bauteilen,

Dämmkörperdicke 120 mm

Zur thermischen und schalltechnischen Trennung von Attiken

Lieferung und Einbau gemäß Bewehrungsplänen des Tragwerksplaners. Die technischen Unterlagen des Herstellers sind zu beachten.

Produkt der Planung:
Schöck Isokorb Typ Q-VV1-X120-H200-6.0, o.glw.

Die Gleichwertigkeit ist mit der Angebotsabgabe nachzuweisen.

Angebotenes Fabrikat: '.............................'
Menge: 8,000 Stck

**08.10.0060 Durchstanzdübel 12/260-3/B495**
*** Bezugsbeschreibung
Durchstanzbewehrung im Stützenbereich punktförmig gestützter Flachdecken oder Fundamentplatten, in Form von in Dübelleisten zusammengefasster Durchstanzdübel
mit allgemeiner bauaufsichtlicher Zulassung aus geripptem oder glattem Betonstahl B 495, zur Verstärkung durchstanzgefährdeter Bereiche von Flachdecken oder Fundamentplatten unter vorwiegend ruhenden und nicht vorwiegend ruhenden Beanspruchungen
Ankerdurchmesser 12 mm
Ankerhöhe 260 mm
Änderungen der Ankerhöhe um einen Betrag von +/- 15 mm sind mit dem EP abgegolten und berechtigen nicht zu Preisanpassungen.
Unterschiedliche Ankeranzahl und Dübelleistenlänge
liefern und unter Verwendung von Klemmbügeln oder Abstandhaltern (Zubehörteile) gem. Montageanleitung des Herstellers einbauen

Abgerechnet wird nach Anzahl der eingebauten einzelnen Durchstanzdübel.

Produkt der Planung: Bole O 12/260-3/B495, o.glw.

Die Gleichwertigkeit ist mit der Angebotsabgabe nachzuweisen.
.
Angebotenes Fabrikat: '................................'
Menge: 10,000 Stck

**08.10.0070 Durchstanzdübel 12/260-3/B895**
*** wie Position 08.10.0060
wie vor, jedoch
Durchstanzbewehrung mit allgemeiner bauaufsichtlicher Zulassung aus geripptem oder glattem Betonstahl B 895.

Produkt der Planung: Bole O 12/260-3/B895, o.glw.

Die Gleichwertigkeit ist mit der Angebotsabgabe nachzuweisen.

Angebotenes Fabrikat: '.............................'
Menge: 5,000 Stck

**08.10.0080 Zweilagiger Rückbiegeanschluss**
Rückbiegeanschluss mit Rückbiegebewehrung in zwei Lagen in einem Stahlblechverwahrkasten in verzinkter Ausführung zur Herstellung von Bewehrungsanschlüssen, mit Typenprüfung nach DIN EN 1992-1-1, gutachterlichem Nachweis der Oberflächenbeschaffenheit (Rauhigkeitsklassen) der Verwahrkästen nach DBV-Merkblatt Rückbiegen.

Material Bst 500 B nach DIN 488.

Z. B. zur gelenkigen Anbindung von Decken/Podest an Wände, Wand an Querwand und Decke Bewehrungsform Steckbügel),
Kastenbreite: ca. 186 mm,
Bewehrungsquerschnitte 8/15,
Ausführung des Kastens mind. rau nach DIN 1992-1.

Liefern und gemäß Montageanleitung des Herstellers einbauen.

Produkt der Planung: Halfen, 190-8/15-5-800, h=170, lü=320, o.glw.

Die Gleichwertigkeit ist mit der Angebotsabgabe nachzuweisen.

Angebotenes Fabrikat: '.............................'
Menge: 15,000 m

**08.10.0090 Kleineisenteile S235 / S355, feuerverzinkt**
Liefern von Formstahl S235 / S355 für Kleineisenteile, Dolle, Ankerplatten, Aussteifungen für Einbauplatten etc., teilweise angeschweißte Bewehrungsstäbe B 500 B oder I-Profil Knaggen.
Menge: 200,000 kg

**08.10.0100 Kleineisenteile V4A**
Kleineisenteile wie Vorposition beschrieben, jedoch:
V4A-Stahl.
Menge: 50,000 kg

**08.10.0110 Einbau Ankerschienen, 1,30 m - Aufzug**
Einbau von bauseits gelieferten Ankerschienen mit T-Anker in
die Beton-Schalung

Länge der Schienen ca. 1300 mm
Größe: TA 40/22

Führungsschienen Anzahl: 14 Stück
Schienen für Türen Anzahl: 6 Stück

Ausführung nach Angabe Aufzugsfirma und
Herstellervorschrift.
Menge: 20,000 Stck

**08.10.0120 Einbau Lastösen - Aufzug**
Einbau von bauseits gestellten Lastösen in die Decke
des Aufzugschachts.
Menge: 3,000 Stck

**08.10.0130 Einbau Gerüsthülsen Montagegerüst Aufzug**
Einbau von Gerüsthülsen für das Montagegerüst der
Aufzugsanlagen nach Angabe der Aufzugfirma einbauen

Hülsen werden bauseits gestellt.
Menge: 18,000 Stck

### Gewerk 09 Mauerarbeiten

#### Titel 09.01 Mauerarbeiten

*Hinweis: TECHNISCHE VORBEMERKUNGEN*
TECHNISCHE VORBEMERKUNGEN

Es gelten folgende zusätzlichen technischen
Vertragsbedingungen (ZTV  Mauerarbeiten)

Grundlage sind alle die beschriebenen Ausführungen betreffenden Normen und Vorschriften in der aktuellsten Ausgabe sowie die dort weiter genannten Normen und Vorschriften.

1. Ausführung
Für das nichttragende Mauerwerk sind die Regeln der
Standsicherheit durch den Unternehmer einzuhalten.
Material, Berechnung und Ausführung des Mauerwerks
erfolgt nach den geltenden Vorschriften und Normen, vor
allem DIN 1053.
Für das Mauerwerk dürfen nur genannte Steine und Mörtel
oder solche mit bauaufsichtlicher Zulassung verwendet
werden. Dabei sind die Auflagen im Zulassungsbescheid
für die Anwendung zu beachten. Auf Verlangen der
Bauleitung hat der Unternehmer die notwendigen
Zulassungen, Nachweise und Eignungsprüfungen für die
verwendeten Materialien in 2-facher Ausfertigung zu
erbringen. Diese Unterlagen werden nicht extra
vergütet.
Das Mauerwerk ist lot- und fluchtrecht herzustellen,
dabei sind die Toleranzen nach DIN 18201 und 18202
(nicht flächenfertige Oberseiten) einzuhalten.
Alle Fugen sind vollfugig herzustellen, Mörteltaschen
in den Stoßfugen sind auszumörteln.
Verschiedene Mauerwerkswände, Schacht- und
Vormauerungen sind miteinander fachgerecht zu
verzahnen. Anschlüsse an Betonstützen und -wände sowie
mehrschalige Mauerwerkswände sind mit zugelassenen
Verbindungs- und Ankerteilen auszuführen.
Die Brandschutzanforderungen an die Mauerwerkswände
gemäß des Brandschutzkonzept sind zu berücksichtigen.
Die Feuchtigkeitssperren als waagerechte Abdichtungen
gegen kapillar aufsteigendes Wasser nach DIN 18195 Teil
4, gleitende Deckenanschlüsse gem. Statik und
erforderliche Ausgleichs- und Kimmschichten sind
fachgerecht herzustellen.

2. Abrechnung
Die Abrechnung des Mauerwerks erfolgt gemäß den
gültigen zugeordneten DIN-Normen aus der VOB Teil C im
Zusammenhang mit den Ausführungszeichnungen, dem
örtlichen Aufmaß und der Leistungsbeschreibung.
Feuchtigkeitssperren und erforderliche
Ausgleichsschichten sind in die Einheitspreise
einzukalkulieren.

**09.01.0010 Innenwand KS - WD 24 cm**
Mauerwerk nach DIN 1053 liefern, laut Planung
lot- und fluchtrecht, im Verband vollfugig,
herstellen.

Festigkeitsklasse SFK: 12-1,2
Mörtelgruppe:  IIa bzw. M5
Wanddicke WD:  240 mm
Geschoßhöhe:  bis 3,10 m

Die Wahl des Steinformat wird dem AN überlassen:

Nichttragende Innenwände sind gemäß Planung und
Statik mit einem gleitenden Deckenanschluss in der
Feuerwiderstandsklasse F90-AB auszuführen.
Siehe gesonderte Position.

Senkrechte Mauerwerksstöße sind nach Angabe der
Statik mit Verzahnung auszuführen. Dies ist in die
Einheitspreise mit einzukalkulieren.

Zum Anschluss an Stahlbeton sind Maueranschlussanker zu
verwenden. Siehe gesonderte Position.

Öffnungen sind, wenn in den Ausführungszeichnungen
nichts Anderes angegeben, mit KS-Fertigteilstürzen zu
überdecken.

einschl. der evtl. notwendigen Höhenausgleichschicht

Ausquellender Dünnbettmörtel ist fachgerecht zu
entfernen. Bei alternativen Fabrikaten ist ein
Fugenglattstrich mit einzukalkulieren.

Die Leistung versteht sich einschl. Gerüststellung
und aller Materialien und Nebenleistungen.

Verortung: UG, Anbau, Haustechnik
  UG, Treppenlauf Untermauerung
Menge: 9,000 m2

**09.01.0020 Öffnung Bestand schließen KS MW, D = 30 cm**
*** Bezugsbeschreibung
Mauerwerk tragend, DIN 1053-1, mit Stoßfugenvermörtelung, Kalksandstein, DIN V 106, KS.

Festigkeitsklasse SFK: 12-1,6
Mörtelgruppe:  IIa bzw. M5
Wanddicke WD:  300 mm
Öffnungshöhe:  bis 1,20 m
Vorh. Öffnungstiefe: ca. 60 - 62 cm

Abmauerung zur Öffnungsschließung erfolgt zweifach gestaffelt hintereinander.

zum Schließen von Fensteröffnungen in Bestandsmauerwerk.
In die Position einzukalkulieren ist das Verbinden mit dem Bestandsmauerwerk durch z.B. einbauen von 8er Stahlstäben in jeder dritten Lage.

Inkl. seitlichen Anschlüssen an Bestandswand.

Format: Wahl des AN

Verortung: UG, Bestandsbau, Außenwände
Menge: 10,000 m2

**09.01.0030 Öffnung Bestand schließen KS MW, D = 11,5 cm**
*** wie Position 09.01.0020
Wandstärke: 11,5 cm
Menge: 7,000 m2

**09.01.0040 Hochführen von KS-MW an STB-Wänden - WD bis 24 cm**
Anschließen und Hochführen von
Kalksandstein-Mauerwerk, Wanddicke bis 24 cm an
Stahlbeton-Wänden, einschl.
Maueranschlussanker u. Vermörtelung der Anschlussfuge.
Menge: 6,200 m

**09.01.0050 Gleitender Deckenanschluß KS-MW / Betondecke - F90AB**
Ausführung eines gleitenden Deckenanschlusses durch
Ausstopfen des oberen freien Randes der Anschlussfuge
MW / Betondecke mit Mineralwolle, nicht brennbar,
liefern, herstellen und einbauen, einschl.
beidseitigem Fugenverschluss mit einer flexiblen
Einkomponenten-Dichtungsmasse.

Anforderung an die Anschlussfuge:
- Feuerwiderstandsklasse F 90-AB
- Mineralwolle, Baustoffklasse A,
Schmelzpunkt > 1000 °C, Rohdichte . 30 kg/m
- Dichtungsmasse überstreichbar, UV-beständig

Wanddicke d = bis 17,5 cm
Fugenhöhe h = ca. 2-3 cm gemäß Statik
Menge: 2,000 m

**09.01.0060 Türsturz erhöhen mit Fertigteilstürzen, Bestand**
Erhöhung eines bestehenden Durchgangs im Dachgeschoss des Bestandsgebäudes in Mauerwerk mittels drei Fertigteilstürzen als ein neuer Türsturz. Inkl. Stemm-/ Bohrarbeiten, Abbruch und Entsorgung der alten Sturzkonstruktion und etwaiger Abfangungen.

Wandstärke: ca. 50 cm
Durchgangsbreite: ca. 90 cm
Sturzhöhe Fertigteil (neu): 17,5 cm
Auflagertiefe in Bestandsmauerwerk: 25 cm, beidseitig
Anzahl Stürze: 3 Stk.

Fabrikat : KLB Fertigteilsturz (Typ E3), H = 17,5 cm, oder gleichwertig

angebot. Fabrikat: '.............................................'

Die Gleichwertigkeit ist mit der Angebotsabgabe nachzuweisen.
Menge: 1,000 psch

**09.01.0070 Fensterverkleinerung mit Fertigteilstürzen, Bestand**
Verkleinerung der Fensterhöhe von Bestandsfensteröffnungen im Obergeschoss des Bestandsbaus.
Einbau von drei Fertigteil-Fensterstürzen pro Fenster.
Auflagerung seitlich in Bestandsmauerwerk sowie auf Fensterzwischenpfeiler 11,5 cm.
Aufmauern zwischen neuen und Bestandsstürzen mittels Mauerwerk KS 12/II 2.0 oder gleichwertig.
Inkl. herstellen der Auflagertaschen, mit Abstützmaßnahmen  und Abbrucharbeiten sowie der Bewehrungs und Betonierarbeiten.

Hinweis: Aufgrund der erforderlichen Abstützungsmaßnahmen und der mehrteiligen Einbaureihenfolge unter Berücksichtigung der Mörtelaushärtungszeiten ist ein erhöhter Aufwand bei dem Sturzeinbau zu berüksichtigen.

Die vorhandene Sturzsituation ist zu belassen.

Fenstergröße Bestand: bxh= ca. 2,00 x 2,10 m
Fenstergröße Neu:bxh= ca. 2,00 x 1,60 m

Sturz Fabrikat : KS HM-115-201-NM-2, Durchmesser = 10 mm, oder gleichwertig

angebot. Fabrikat: '.............................................'

Die Gleichwertigkeit ist mit der Angebotsabgabe nachzuweisen.
Menge: 2,000 St

### Gewerk 10 Dämmarbeiten und Abdichtungen

#### Titel 10.01 Dämmarbeiten

**10.01.0010 Perimeterdammung Boden, XPS PB-dx, D=100, 300 kPa**
*** Bezugsbeschreibung
Perimeterdammung unter Bodenplatten, Treppenhäusern und Aufzugsunterfahrten aus extrudierten Polystyrolhartschaumplatten XPS nach DIN EN 13164,

Anwendungstyp PB-dx nach DIN 4108-10,

Nennwert der Warmeleitfähigkeit <= 0,035 W/mK
CS(10\Y) >= 300 kPa,
CC(2/1,5/50) >= 130 kPa
Bemessungswert der Dauerdruckspannung >=  185 kPa

Oberfläche: glatt
Kantenausbildung: Stufenfalz

Liefern und dicht gestoßen verlegen
gemäß WU-Konzept muss die Ebenheitsanforderung den Werten der DIN 18202, Tab 3, Zeile 2a entsprechen.

Dämmstärke: 100 mm

Einbauort: Unter Bodenplatten
Menge: 166,000 m2

**10.01.0020 Perimeterdammung Boden, XPS PB-dx, D=100, 700 kPa**
*** wie Position 10.01.0010
wie vor, jedoch
Perimeterdammung unter Bodenplatten
CS(10\Y) >= 700 kPa,
CC(2/1,5/50) >= 250 kPa
Bemessungswert der Dauerdruckspannung >=  350 kPa

Einbauort: Unter Bodenplatten, Randbereiche
Menge: 15,000 m2

**10.01.0030 Perimeterdämmung Wand, XPS PW-dh, D=160**
Dämmung der Kellerwand als Perimeterdämmung aus extrudierten Polystyrolhartschaumplatten XPS nach DIN EN 13164,

Anwendungstyp PW-dh nach DIN 4108-10,

Nennwert der Warmeleitfähigkeit <= 0,035 W/mK
CS(10\Y) >= 300 kPa,
CC(2/1,5/50) >= 110 kPa
Bemessungswert der Dauerdruckspannung >=  150 kPa,

Oberfläche: glatt
Kantenausbildung: Stufenfalz

liefern und einlagig dicht gestoßen mit geeignetem Kleber auf senkrechten Wandflächen verlegen.

Plattenstärke: 160 mm

Im Bereich von außenliegenden Dichtbändern der weißen Wanne ist die Materialverträglichkeit (Kleber u. Dämmung) einzukalkulieren bzw. zu beachten.

Das Einbauen der Dämmung an den Fundamenten bzw.
Frostschürzen wird über den Quadratmeterpreis dieser
Position abgerechnet.

Die Perimeterdämmung ist bis zur GOK hochzuführen. Bei
schrägen Geländeverläufen ist die Perimeterdämmung
gemäß gesonderter Position abgetreppt auszuführen.
Menge: 215,000 m2

#### Titel 10.02 Abdichtungsarbeiten

**10.02.0010 Abdichtung Sockelbereich**
Abdichtung im Übergangsbereich der WU- Konstruktion zur nicht WU- Konstruktion fachgerecht umlaufend herstellen.

Streifenbreite ca. 1,50 m
Menge: 215,000 m2

### Gewerk 11 Winkelstützmauer

*Hinweis: Baustellenbeschreibung*
Baustellenbeschreibung
Bei den ausgeschriebenen Leistungen handelt es sich um die Aufstellung
einer Winkelsteinmauer als zukünftiger Geländeabfang an der
Grundstücksgrenze, hinter der Baugrube eines Neubaus.

Die Winkelsteine sind auf der Grundstücksgrenze hinter der Baugrube zu
erstellen. Die Baubreite der Winkelsteine ist ca. 100cm, die Bauhöhen
sind 130/180/230/255 cm. Die Winkelsteine sind Höhengestaffelt in Beton
zu setzen. Die Rückseite ist mit Füllkies in Teilen anzufüllen, die
Verfüllung ist abhängig von der Ausbildung der Baugrubenböschung.

Die Andienung der unteren Bearbeitungsfläche kann lediglich über die
Wehrstraße durch die vorhandene Zufahrt erfolgen. Die Durchfahrtsbreite
zwischen den vorhandenen Mauern beträgt ca. 350cm, das Wenden/ Drehen
auf der Wehrstraße ist nicht möglich. Die beengte Zufahrtssituation ist
bei der Auswahl der Lieferfahrzeuge und in der Kalkulation zu
berücksichtigen.

Die öffentlichen Verkehrsflächen sind während der Bauzeit von
Verunreinigungen freizuhalten.
Bei Bedarf ist eine Kehrmaschine ohne Vergütung vorzuhalten.

Auf dem Gelände befinden sich Bäume verschiedenster Größenordnung,
welche bei den landschaftsgärtnerischen Arbeiten berücksichtigt und
geschützt werden müssen. Beschädigungen der Bäume sowie des Wurzelwerkes
sind zu vermeiden.

Die auszuführenden Arbeiten sind in der ausgeschriebenen Qualität zu
erstellen.
Die Vorgehensweise bei der Ausführung der Arbeiten bzw. Bestückung der
Baustelle obliegt
der kalkulatorischen Freiheit der jeweiligen Firma und ist in die
Einheitspreise entsprechend
einzurechnen.

#### Titel 11.01 Erdarbeiten

*Hinweis: Bodenverwertung, Bodenentsorgung, Bodenbeseitigung*
Bodenverwertung, Bodenentsorgung, Bodenbeseitigung
Besonders hingewiesen wird auf das Gesetz zur Förderung
der Kreislaufwirtschaft und Sicherung der
umweltverträglichen Beseitigung von Abfällen (KrW/
AbfG) und das Gesetz zum Schutz des Bodens -
Bundesbodenschutzgesetz (BBodSchG). Die Entsorgung
beinhaltet die Verwertung und/ oder Beseitigung von
Abfällen:
Verwertung: Zuordnungswerte (Schadstoffwerte) nach den
Anforderungen an die stoffliche Verwertung von
mineralischen Reststoffen/ Abfällen nach den
Technischen Regeln der Länderarbeitsgemeinschaft Abfall
(LAGA).
Beseitigung:  Deponieklasse I + II: Einstufung von
Abfällen in die entsprechende Deponieklasse nach der
technischen Anleitung zur Verwertung, Behandlung und
sonstigen Entsorgung von Siedlungsabfällen
(Abfallablagerungsverordnung, Deponieverordnung).
Der Aufwand für die notwendigen Entsorgungsnachweise,
Begleitpapiere, Abstimmung mit den Behörden sowie mit
Verwertungs- und Entsorgungsstellen,
Transportgenehmigungen, Wiegescheine usw. ist in die
Einheitspreise der Entsorgungspositionen einzurechnen.
Weiterhin ist in die Positionen dieses Titels folgender
Mehraufwand mit einzurechnen:
Quertransport innerhalb der Baustelle
Sofern nicht separat erwähnt inklusive stellen und
beladen von geeigneten Behältnissen wie z.B. Container,
LKW, Sattelfahrzeuge, etc. gemäß Anforderungen der
Verwertungs- und Entsorgungseinrichtungen,
transportieren und abladen bei den Verwertungs- und
Entsorgungseinrichtungen
Verzögerungen, bzw. zeitlicher Versatz zwischen Aushub/
Lagern und Entsorgung, bis die Deklarationsanalytik
vorliegt (in der Regel ca. fünf bis sechs Arbeitstage).
Sofern kontaminiertes Material transportiert wird,
abdecken der Ladeflächen bzw. verschließen der
Container o. ä. (inklusive aller erforderlichen
Arbeitsschutzmaßnahmen)
Die Abrechnung erfolgt gemäß Abtragsprofil, jedoch sind
die Wiegescheine/ Kippscheine der Verwertungs- und
Entsorgungsstellen als Beleg beizufügen.
Vorhandener Oberboden ist zum Angleichen der
Pflanzflächen an befestigte Flächen auf der Baustelle
zu belassen

**11.01.0010.0 Bearbeitungsfläche profilgerecht formen**
Bearbeitungsfläche als Wegekoffer (ca. 70%) mit
angrenzenden Vegetationsflächen (ca. 30%) profilgerecht
herstellen nach Ausführungsplan und Angabe der
Bauleitung mit vorhandenen Bodenmassen in geneigten und
nicht geneigten Flächen gemäß Ausführungsplan
einschließlich aller Zwischentransporte und
Umschichtungen innerhalb der Bearbeitungsfläche,
Bodenklassen 3 bis 5 DIN 18300, Abtrag und Einbauhöhe
im Mittel ca. 0,5 m, jedoch nach Bedarf, maschinell
nicht erreichbare Flächen und Randbereiche sind in
Handarbeit zu bearbeiten und zu profilieren, bestehende
Tragschichten sind auf ihre Schichtstärken zu
kontrollieren, wiederverwendbare Materialien wie Kies-
und Schottertragschichten, Oberboden, etc. sind ggf.
nach Umschichtungen wieder fachgerecht innerhalb der
Bearbeitungsfläche einzubauen und nicht zu entsorgen,
Entsorgung von überschüssigem Boden erfolgt über
Position Überschüssigen Boden entsorgen, Baugrund im
Bereich der zukünftigen Vegetationsflächen vor Auftrag
der Vegetationstragschicht tiefgründig lockern durch
Aufreißen oder Aufbaggern, Tiefe mind. 40 cm, Boden mit
unterschiedlichen Bodengruppen, Bodengruppe 2/4 DIN
18915 Teil 1, einschließlich Planum Untergrund/Unterbau
bei umgeschichteten Erdmassen und lageweise
nachverdichten für Wege Verformungsmodul EV2 mind. 45
MN/m²
Menge: 50,000 m2

**11.01.0020.0 Überschüssigen Boden, bis LAGA Z 2, entsorgen**
Überschüssige Bodenmaterialien entsorgen,
Klassifizierung nach Bodenzuordnungsklasse bis LAGA Z
2, Bodenklassen 3 bis 5 DIN 18300, Abtragdicke nach
Bedarf, vor Bodenabtrag und nach Bodenabtrag sind die
anstehenden Höhen aufzumessen und durch Aufmaß
nachzuweisen, Abrechnung nach Abtragsprofil
Menge: 45,000 m3

#### Titel 11.02 Winkelsteinmauer

**11.02.0010.0 Winkelstützelement 255/140, Baulänge 99 cm**
Einfassung aus Winkelstützelementen, im Bereich der
Stellplätze, als Stahlbetonfertigteil, Sichtseite
Innen, Böschung 20°, nach DIN 1045 und DIN EN 206,
Betongüte C 30/37, Vertikal-/ Horizontalschenkel 255/
140 cm, Stärke 12 cm, Baulänge 99 cm, Farbton grau,
Ansichtsflächen in Sichtbeton, glatt, Rückseite obere
15 cm geglättet, Sichtkanten gefast, Stoßfugen bis 1
cm, rückseitig mit Bitumenschweißbahn oder vergleichbar
abdichten, Breite 15-20 cm, Bettung aus Frischbeton C
25/30 XC4 XF1, Dicke ca. 5 cm, Fundament aus Beton C
25/30 XC4 XF1, Dicke 20 cm, inklusive
Frostschutzschicht gemäß ZTV SoB-StB und RStO,
Durchlässigkeitsbeiwert kf ca. 10-5, Verdichtungsgrad
DPr mind. 92 %, aus frostunempfindlichem Kies-Sand-
Gemisch gemäß TL SoB-StB, Körnung 0/32, Schichtdicke 45
cm, Kornanteil unter 0,063 mm max. 5 %, Winkelsteine
untereinander mit Baustahl gemäß Herstellervorschrift
verankern, einschließlich aller erforderlichen Erd- und
Nebenarbeiten, Entsorgung von überschüssigem Boden
erfolgt über Position Überschüssigen Boden entsorgen
Menge: 2,000 Stck

**11.02.0020.0 Winkelstützelement 230/125, Baulänge 99 cm**
Einfassung aus Winkelstützelementen, im Bereich der
Stellplätze, als Stahlbetonfertigteil, Sichtseite
Innen, Böschung 20°, nach DIN 1045 und DIN EN 206,
Betongüte C 30/37, Vertikal-/ Horizontalschenkel 230/
125 cm, Stärke 12 cm, Baulänge 99 cm, Farbton grau,
Ansichtsflächen in Sichtbeton, glatt, Rückseite obere
15 cm geglättet, Sichtkanten gefast, Stoßfugen bis 1
cm, rückseitig mit Bitumenschweißbahn oder vergleichbar
abdichten, Breite 15-20 cm, Bettung aus Frischbeton C
25/30 XC4 XF1, Dicke ca. 5 cm, Fundament aus Beton C
25/30 XC4 XF1, Dicke 20 cm, inklusive
Frostschutzschicht gemäß ZTV SoB-StB und RStO,
Durchlässigkeitsbeiwert kf ca. 10-5, Verdichtungsgrad
DPr mind. 92 %, aus frostunempfindlichem Kies-Sand-
Gemisch gemäß TL SoB-StB, Körnung 0/32, Schichtdicke 45
cm, Kornanteil unter 0,063 mm max. 5 %, Winkelsteine
untereinander mit Baustahl gemäß Herstellervorschrift
verankern, einschließlich aller erforderlichen Erd- und
Nebenarbeiten, Entsorgung von überschüssigem Boden
erfolgt über Position Überschüssigen Boden entsorgen
Menge: 5,000 Stck

**11.02.0030.0 Winkelstützelement 180/105, Baulänge 99 cm**
Einfassung aus Winkelstützelementen, im Bereich der
Stellplätze, als Stahlbetonfertigteil, Sichtseite
Innen, Böschung 20°, nach DIN 1045 und DIN EN 206,
Betongüte C 30/37, Vertikal-/ Horizontalschenkel 180/
105 cm, Stärke 12 cm, Baulänge 99 cm, Farbton grau,
Ansichtsflächen in Sichtbeton, glatt, Rückseite obere
15 cm geglättet, Sichtkanten gefast, Stoßfugen bis 1
cm, rückseitig mit Bitumenschweißbahn oder vergleichbar
abdichten, Breite 15-20 cm, Bettung aus Frischbeton C
25/30 XC4 XF1, Dicke ca. 5 cm, Fundament aus Beton C
25/30 XC4 XF1, Dicke 20 cm, inklusive
Frostschutzschicht gemäß ZTV SoB-StB und RStO,
Durchlässigkeitsbeiwert kf ca. 10-5, Verdichtungsgrad
DPr mind. 92 %, aus frostunempfindlichem Kies-Sand-
Gemisch gemäß TL SoB-StB, Körnung 0/32, Schichtdicke 45
cm, Kornanteil unter 0,063 mm max. 5 %, Winkelsteine
untereinander mit Baustahl gemäß Herstellervorschrift
verankern, einschließlich aller erforderlichen Erd- und
Nebenarbeiten, Entsorgung von überschüssigem Boden
erfolgt über Position Überschüssigen Boden entsorgen
Menge: 5,000 Stck

**11.02.0040.0 Winkelstützelement 130/70, Baulänge 99 cm**
Einfassung aus Winkelstützelementen, im Bereich der
Stellplätze und am Sandspielbereich, Lastfall 2,
Böschung 20° nach DIN 1045 und DIN EN 206, Betongüte C
30/37, Vertikal-/ Horizontalschenkel 130/70 cm, Stärke
12 cm, Baulänge 99 cm, Farbton grau, Ansichtsflächen in
Sichtbeton, glatt, Rückseite obere 15 cm geglättet,
Sichtkanten gefast, Stoßfugen bis 1 cm, rückseitig mit
Bitumenschweißbahn oder vergleichbar abdichten, Breite
15-20 cm, Bettung aus Frischbeton C 25/30 XC4 XF1,
Dicke ca. 5 cm, Fundament aus Beton C 25/30 XC4 XF1,
Dicke 20 cm, inklusive Frostschutzschicht gemäß ZTV
SoB-StB und RStO, Durchlässigkeitsbeiwert kf ca. 10-5,
Verdichtungsgrad DPr mind. 92 %, aus
frostunempfindlichem Kies-Sand-Gemisch gemäß TL SoB-
StB, Körnung 0/32, Schichtdicke 45 cm, Kornanteil unter
0,063 mm max. 5 %, Hinterfüllung mit
Frostschutzmaterial bis Unterkante
Vegetationstragschicht/Oberbau, Winkelsteine
untereinander mit Baustahl gemäß Herstellervorschrift
verankern, einschließlich aller erforderlichen Erd- und
Nebenarbeiten, Entsorgung von überschüssigem Boden
erfolgt über Position Überschüssigen Boden entsorgen
Menge: 3,000 Stck

**11.02.0050.0 Füllstoff einbauen nach Bedarf Kies-Sand-Gemisch**
Füllstoff liefern, einbauen und lagenweise verdichten,
profilgerecht, mit Kies-Sand-Gemisch, Körnung 0/32,
Einbauhöhe nach Bedarf, Verformungsmodul EV2 mind. 45
MN/m²
Menge: 25,000 m3

#### Titel 11.03 Sonstiges

*Hinweis: Stundenlohnarbeiten*
Stundenlohnarbeiten
Bei Stundenlohnarbeiten hat der Personaleinsatz
entsprechend der für die Arbeiten erforderlichen
Qualifikation zu erfolgen.
Stundenlohnarbeiten für unvorhergesehene oder nicht
messbare Leistungen sind durch Arbeitskräfte nur auf
Anweisung der Bauleitung ausführen. Der
Verrechnungssatz für die jeweilige Arbeitskraft umfasst
sämtliche Aufwendungen wie Lohn- und Gehaltskosten,
Lohn- und Gehaltsnebenkosten, Zuschläge, lohngebundene
und lohnabhängige Kosten, sonstige Sozialkosten,
Gemeinkosten, Wagnis und Gewinn.
Rapporte sind unverzüglich der Bauleitung vorzulegen.
Die Stundennachweise müssen folgende Angaben enthalten:
Firma
Baustelle, Zeitpunkt, Art der Leistung
Name der eingesetzten Person
Datum und Unterschrift des Auftragnehmers
Art und Menge der im Rahmen der Tagelohnstunden
verarbeiteten Materialien im Stundenlohnnachweis
angeben

**11.03.0010.0 Stundenlohnarb. Arbeiter/-in**
Stundenlohnarbeiten durch Arbeitskräfte auf Anordnung
des AG ausführen, Arbeiter/-in
Menge: 6,000 h

**11.03.0020.0 Stundenlohnarb. Facharbeiter/-in**
Stundenlohnarbeiten durch Arbeitskräfte auf Anordnung
des AG ausführen, Facharbeiter/-in
Menge: 4,000 h

*Hinweis: Maschinen und Geräte*
Maschinen und Geräte
In den Einheitspreisen für die Maschinen und Geräte
sind die Gestellung des Bedienungspersonals, sämtliche
Betriebsstoffe, alle notwendigen Anbaugeräte, die Auf-
und Abrüstzeiten, die Wartung sowie der An- und
Abtransport einzukalkulieren. Die Arbeiten sind nur auf
Anweisung der Bauleitung auszuführen. Rapporte sind
unverzüglich der Bauleitung vorzulegen.

**11.03.0030.0 LKW, größer 3,5 t bis kleiner/ gleich 5 t**
LKW einschl. Fahrer, größer 3,5 t bis kleiner/ gleich 5
t Nutzlast
Menge: 2,000 h

**11.03.0040.0 Radlader, größer 30 KW bis kleiner/ gleich 50 KW**
Radlader einschl. Fahrer, Motorleistung größer 30 kW
bis kleiner/ gleich 50 KW Leistung
Menge: 1,500 h

**11.03.0050.0 Minibagger, größer 1,5 t bis kleiner/ gleich 3,5 t**
Minibagger einschl. Fahrer, Fahrwerk mit
Bereifung oder Kette, mit Tieflöffel, größer 1,5 t bis
kleiner/ gleich 3,5 t Fahrwerk
Menge: 4,000 h

**11.03.0060.0 Hydraulikbagger, größer 3,5 t bis kleiner/ gleich 8 t**
Hydraulikbagger einschl. Fahrer, Fahrwerk mit
Bereifung oder Kette, mit Tieflöffel, größer 3,5 t bis
kleiner/ gleich 8 t Fahrwerk
Menge: 2,000 h

**11.03.0070.0 Kompressor einschl. Bedienung**
Kompressor einschl. Bedienung, kleiner/ gleich 7 m³
Leistung
Menge: 6,000 h

**11.03.0080.0 Stemmhammer einschl. Bedienung**
Menge: 8,000 h

### Gewerk 12 Zusatzarbeiten

#### Titel 12.01 Dokumentation

**12.01.0010 Dokumentationsunterlagen**
Der AN hat die Dokumentationsunterlagen seiner Leistungen in 2-facher Ausführung in Papierform zu übergeben. Die Unterlagen sind in Ordnern, DIN A4 mit Einschubrückenschild zu übergeben. Mit jedem Satz Dokumentationsordner ist ein Datenträger abzugeben.

1. Bescheinigungen, Abnahme-, Einweisungs- und Prüfprotokolle
insbesondere Errichterbescheinigung, Fachunternehmer-, Fachbauleitererklärungen, Inbetriebnahme- und Einweisungsprotokolle, Schweißprotokolle, alle Entsorgungsnachweise.
Protokolle über die Druck- und Dichtheitsprüfung von Rohrleitungen bei Heizung, Wasser, Gas und Lüftung.

2. Nachweise zur Bauart, Zulassungen, Prüfzeugnisse
insbesondere allg. bauaufsichtliche Zulassungen, Prüfzeugnisse, Zertifikate, Konformitätsbescheinigung von Einbauteilen, ggf. weitere gewerkespezifische Nachweise.

3. Bauproduktdatenblätter, Sicherheitshinweise
insbesondere Sicherheitsdatenblätter, Zulassungen, bauphysikalische Nachweise, technische Datenblätter zu allen Materialien welche vom AN verbaut werden.

4. Bedienungs-, Wartungs- und Pflegehinweise.

5. Hersteller- und Fabrikats-Verzeichnisse, Ersatzteillisten.

6. Montage-, Werkstatt- und Konstruktionszeichnungen,
Bestands- und Revisionszeichnungen/-pläne nach dem tatsächlichen Stand der Ausführung, sofern eine Werkplanung vom AN erstellt wurde.
Dazu gehören Material-/Qualitätsnachweise einschl. der vom AN bereitzustellenden Berechnungen und Nachweise der verwendeten Baustoffe/-elemente, technische Merkblätter bzw. Produktdatenblätter mit eindeutiger Zuordnung zur Einbausituation sowie Kopien zugehöriger bauaufsichtlicher Zulassungen.

Die Dokumentationsordner sind spätestens 3 Wochen vor der Abnahme als Prüf- und Entwurfsexemplar mindestens 1-fach vorzulegen. Eine nicht vorliegende Dokumentation führt zur Abnahmeverweigerung!
Menge: 1,000 Stck

#### Titel 12.02 Stundenlohnarbeiten

*Hinweis: Hinweis Stundenlohnarbeiten*
Hinweis Stundenlohnarbeiten

Die nachstehend angebotenen Stundenlohnverrechnungs- sätze sind unter Benutzung der preisrechtlichen Vorschriften ermittelt und gelten unabhängig von der Anzahl der abzurechnenden Lohnstunden.
Mit den Stundenlohnverrechnungssätzen sind die Baustellenlohn- und Gehaltsnebenkosten sowie evtl. Erschwerniszuschläge abgegolten. Ebenso sind alle Nebenkosten, wie Reisekosten, Übernachtungen usw. eingerechnet.
Die nachfolgenden Stundenlohnarbeiten sind für zusätzliche und unvorhergesehene Arbeiten, welche nicht in der Leistungsbeschreibung erfasst sind.
Diese Arbeiten dürfen nur auf ausdrückliche Anordnung des Bauherren oder des Architekten ausgeführt werden.
Stundenlohnzettel sind spätestens am nächsten Tag zur Anerkennung beim für die Leistungen zuständigen Bauleiter des AG vorzulegen. Für nicht angemeldete und nicht anerkannte Arbeiten besteht kein Anspruch auf Vergütung.
Chef- bzw. Meisterstunden dürfen für Regie-Arbeiten nicht aufgewendet werden. Untergeordnete Arbeiten, z.B. Reinigungsarbeiten, werden mit dem Helfersatz verrechnet, auch wenn die Leistung von Facharbeitern erbracht wird.
Als Regelarbeitszeit gelten die Werktage, d. h.
einschl. Samstage.

**12.02.0010 Stundenlohnarbeiten RB Vorarbeiter / -in**
Stundenlohnarbeiten Vorarbeiter / -in,
für Rohbauarbeiten,
nur nach ausdrücklicher Genehmigung durch die Objektüberwachung des AG.
Menge: 10,000 h

**12.02.0020 Facharbeiter RB, Stundenlohnarbeiten**
Stundenlohnarbeiten Facharbeiter / -in,
für Rohbauarbeiten,
nur nach ausdrücklicher Genehmigung durch die Objektüberwachung des AG.
Menge: 50,000 h

**12.02.0030 Bauhelfer RB, Stundenlohnarbeiten**
Stundenlohnarbeiten Bauhelfer / -in,
für Rohbauarbeiten,
nur nach ausdrücklicher Genehmigung durch die Objektüberwachung des AG.
Menge: 50,000 h
